# Caldera a gas, col·lectiva, mural, de condensació, per a calefacció

- Propietat de l'arxiu: CYPE INGENIEROS, S.A.
- Format: FIEBDC-3/2002
- Divisa: EUR
- Costos indirectes: 3.00 %
- IVA: 21.00 %

## Z Rehabilitació energètica

### ZC Calefacció, climatització i A.C.S.

#### ZCG Calderes a gas

**ZCG238** U Caldera a gas, col·lectiva, mural, de condensació, per a calefacció.
Rehabilitació energètica d'edifici mitjançant la col·locació, en substitució d'equip existent, de caldera mural, de condensació, amb bescanviador de tubs d'alumini aletejats i cremador modulant de gas natural, per a calefacció, potència útil modulant de 10,4 a 45 kW, pes 48 kg, dimensions 695x520x465 mm, amb vàlvula de 3 vies per a la producció d'A.C.S. mitjançant interacumulador. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cbu070aa | U | Caldera mural, de condensació, amb bescanviador de tubs d'alumini aletejats i cremador modulant de gas natural, per a calefacció, potència útil modulant de 10,4 a 45 kW, pes 48 kg, dimensions 695x520x465 mm, amb vàlvula de 3 vies per a la producció d'A.C.S. mitjançant interacumulador. (material) | 1.000 | 3607.50 | 3607.50 |
| mt38www010 | U | Material auxiliar per instal·lacions de calefacció. (material) | 1.000 | 1.68 | 1.68 |
| mt37www010 | U | Material auxiliar per a instal·lacions de lampisteria. (material) | 1.000 | 1.40 | 1.40 |
| mo004 | h | Oficial 1ª calefactor. (mà d'obra) | 5.281 | 30.63 | 161.76 |
| mo103 | h | Ajudant calefactor. (mà d'obra) | 5.281 | 26.36 | 139.21 |
| % | % | Costos directes complementaris | 2 % | 3911.55 | 78.23 |
|  |  | Costos directes |  |  | 3989.78 |
