# Caldera de biomassa, per a la combustió de pellets

- Propietat de l'arxiu: CYPE INGENIEROS, S.A.
- Format: FIEBDC-3/2002
- Divisa: EUR
- Costos indirectes: 3.00 %
- IVA: 21.00 %

## Z Rehabilitació energètica

### ZC Calefacció, climatització i A.C.S.

#### ZCQ Calderes de biomassa

**ZCQ020** U Caldera de biomassa, per a la combustió de pellets.
Rehabilitació energètica d'edifici mitjançant la col·locació, en substitució d'equip existent, de caldera per a la combustió de pellets, potència nominal de 4,8 a 16 kW, amb cos d'acer soldat i assajat a pressió, de 1130x590x865 mm, aïllament interior, càmera de combustió amb sistema automàtic de neteja del cremador mitjançant graella basculant, bescanviador de calor de tubs verticals amb mecanisme de neteja automàtica, sistema d'extracció de fums amb regulació de velocitat, calaix per a recollida de cendres del mòdul de combustió, aprofitament de la calor residual, equip de neteja, control de la combustió mitjançant sonda integrada, sistema de comandament integrat amb pantalla tàctil, per al control de la combustió i de l'acumulador d'A.C.S., amb sistema d'alimentació de pellets, compost per kit bàsic d'extractor flexible per a pellets, format per tub extractor de 1 m de longitud i motor d'accionament de 0,55 kW, per a alimentació monofàsica a 230 V, 3 m de tub d'ampliació d'extractor flexible per a pellets, 1 m de tub de connexió d'extractor flexible per a pellets, sense incloure el conducte per a evacuació dels productes de la combustió. Totalment muntada, connexionada i posada en marxa per l'empresa instal·ladora per a la comprovació del seu correcte funcionament.
Inclou: Replanteig. Presentació dels elements. Muntatge de la caldera i els seus accessoris. Connexionat amb les xarxes de conducció d'aigua, de salubritat i elèctrica, i amb el conducte d'evacuació dels productes de la combustió. Posada en marxa.
Criteri d'amidament de projecte: Nombre d'unitats previstes, segons documentació gràfica de Projecte.
Criteri de mesura d'obra: Es mesurarà el nombre d'unitats realment executades segons especificacions de Projecte.

| Codi | Ut | Descripció | Rendiment | Preu | Import |
|---|---|---|---|---|---|
| mt38cbh012a | U | Caldera per a la combustió de pellets, potència nominal de 4,8 a 16 kW, amb cos d'acer soldat i assajat a pressió, de 1130x590x865 mm, aïllament interior, càmera de combustió amb sistema automàtic de neteja del cremador mitjançant graella basculant, bescanviador de calor de tubs verticals amb mecanisme de neteja automàtica, sistema d'extracció de fums amb regulació de velocitat, calaix per a recollida de cendres del mòdul de combustió, aprofitament de la calor residual, equip de neteja, control de la combustió mitjançant sonda integrada, sistema de comandament integrat amb pantalla tàctil, per al control de la combustió i de l'acumulador d'A.C.S. (material) | 1.000 | 8408.40 | 8408.40 |
| mt38cbh100a | U | Posada en marxa i formació en el maneig de caldera de biomassa. (material) | 1.000 | 341.25 | 341.25 |
| mt38cbh052a | U | Kit bàsic d'extractor flexible per a pellets, format per tub extractor de 1 m de longitud i motor d'accionament de 0,55 kW, per a alimentació monofàsica a 230 V, per a sistema d'alimentació de caldera de biomassa. (material) | 1.000 | 1005.23 | 1005.23 |
| mt38cbh076a | m | Tub d'ampliació d'extractor flexible per a pellets, per a sistema d'alimentació de caldera de biomassa. (material) | 3.000 | 184.28 | 552.84 |
| mt38cbh077a | m | Tub de connexió d'extractor flexible per a pellets, per a sistema d'alimentació de caldera de biomassa. (material) | 1.000 | 36.08 | 36.08 |
| mt38cbh078a | m | Espiral transportador helicoïdal flexible, per a sistema d'alimentació de caldera de biomassa. (material) | 5.000 | 42.90 | 214.50 |
| mo004 | h | Oficial 1ª calefactor. (mà d'obra) | 5.353 | 29.34 | 157.06 |
| mo103 | h | Ajudant calefactor. (mà d'obra) | 5.353 | 25.25 | 135.16 |
| % | % | Costos directes complementaris | 2 % | 10850.52 | 217.01 |
|  |  | Costos directes |  |  | 11067.53 |
