# Rehabilitació energètica de coberta plana transitable

- Propietat de l'arxiu: CYPE INGENIEROS, S.A.
- Format: FIEBDC-3/2002
- Divisa: EUR
- Costos indirectes: 3.00 %
- IVA: 21.00 %

## Z Rehabilitació energètica

### ZH Tancaments horitzontals: addició d'aïllament tèrmic

#### ZHA Sistemes d'aïllament per l'exterior de coberta plana

**ZHA020** m² Rehabilitació energètica de coberta plana transitable, amb la membrana impermeabilitzant en bon estat de conservació, mitjançant la incorporació d'aïllament termoacústic per l'exterior de la coberta, format per panell rígid de poliestirè extrudit Polyfoam C4 LJ 1250 "KNAUF INSULATION", de superfície llisa i mecanitzat lateral de mitja mossa, de 600x1250 mm i 30 mm de gruix, resistència a compressió >= 300 kPa; capa separadora de geotèxtil no teixit compost per fibres de polièster unides per tiretes, (200 g/m²); i protecció amb paviment flotant de rajoles de ciment de 40x40 cm recolzades sobre suports.
Rehabilitació energètica de coberta plana transitable, una vegada sanejat i reparat el suport, amb la membrana impermeabilitzant en bon estat de conservació, mitjançant la incorporació d'aïllament termoacústic per l'exterior de la coberta, format per panell rígid de poliestirè extrudit Polyfoam C4 LJ 1250 "KNAUF INSULATION", de superfície llisa i mecanitzat lateral de mitja mossa, de 600x1250 mm i 30 mm de gruix, resistència a compressió >= 300 kPa, resistència tèrmica 0,85 m²K/W, conductivitat tèrmica 0,034 W/(mK); capa separadora de geotèxtil no teixit compost per fibres de polièster unides per tiretes, amb una resistència a la tracció longitudinal de 1,63 kN/m, una resistència a la tracció transversal de 2,08 kN/m, una obertura de con a l'assaig de perforació dinàmica segons UNE-EN ISO 13433 inferior a 27 mm, resistència CBR a punxonament 0,4 kN i una massa superficial de 200 g/m²; i protecció mitjançant paviment flotant de rajoles de ciment amb acabat en pinyolet de 40x40 cm, recolzades sobre suports regulables en altura de 70 a 120 mm. Inclús p/p de replanteig, talls, resolució de ponts tèrmics, fixacions i neteja.
Inclou: Revisió de la superfície de suport en la que es realitza la fixació de l'aïllament d'acord amb les exigències de la tècnica a emprar. Tall, ajust i col·locació de l'aïllament. Col·locació de la capa separadora sota protecció. Replantejament de l'especejament del paviment. Col·locació dels suports i regulació de la seva altura. Col·locació de les rajoles amb junta oberta.
Criteri d'amidament de projecte: Superfície mesurada segons documentació gràfica de Projecte.
Criteri de mesura d'obra: Es mesurarà la superfície realment executada segons especificacions de Projecte.

| Codi | Ut | Descripció | Rendiment | Preu | Import |
|---|---|---|---|---|---|
| mt16pki010Ea | m² | Panell rígid de poliestirè extrudit Polyfoam C4 LJ 1250 "KNAUF INSULATION", segons UNE-EN 13164, de superfície llisa i mecanitzat lateral de mitja mossa, de 600x1250 mm i 30 mm de gruix, resistència tèrmica 0,85 m²K/W, conductivitat tèrmica 0,034 W/(mK), 300 kPa de resistència a compressió, factor de resistència a la difusió del vapor d'aigua 150, calor específic 1400 J/kgK, Euroclasse E de reacció al foc; d'aplicació en murs soterrats, soleres en contacte amb el terreny, cobertes invertides amb tràfic de vianants i en cobertes inclinades sota teules col·locades sobre llistons. (material) | 1.050 | 3.96 | 4.16 |
| mt14gsa020ce | m² | Geotèxtil no teixit compost per fibres de polièster unides per tiretes, amb una resistència a la tracció longitudinal de 1,63 kN/m, una resistència a la tracció transversal de 2,08 kN/m, una obertura de con a l'assaig de perforació dinàmica segons UNE-EN ISO 13433 inferior a 27 mm, resistència CBR a punxonament 0,4 kN i una massa superficial de 200 g/m², segons UNE-EN 13252. (material) | 1.050 | 0.69 | 0.72 |
| mt15acc010 | Ut | Suport regulable per rajoles, 70/120 mm, en paviments flotants de cobertes. (material) | 7.500 | 1.50 | 11.25 |
| mt18bho010b | m² | Rajola de ciment, acabat en pinyolet rentat, 40x40 cm. (material) | 1.050 | 8.13 | 8.54 |
| mo020 | h | Oficial 1ª construcció. (mà d'obra) | 0.195 | 23.30 | 4.54 |
| mo077 | h | Ajudant construcció. (mà d'obra) | 0.195 | 20.68 | 4.03 |
| mo054 | h | Oficial 1ª muntador d'aïllaments. (mà d'obra) | 0.130 | 24.08 | 3.13 |
| mo101 | h | Ajudant muntador d'aïllaments. (mà d'obra) | 0.130 | 20.68 | 2.69 |
| % | % | Costos directes complementaris | 2 % | 39.06 | 0.78 |
|  |  | Costos directes |  |  | 39.84 |
