# Rehabilitació energètica de coberta inclinada sobre espai no habitable, amb aïllament tèrmic per l'interior. Sistema "ISOVER"

- Propietat de l'arxiu: CYPE INGENIEROS, S.A.
- Format: FIEBDC-3/2002
- Divisa: EUR
- Costos indirectes: 3.00 %
- IVA: 21.00 %

## Z Rehabilitació energètica

### ZH Tancaments horitzontals: addició d'aïllament tèrmic

#### ZHB Sistemes d'aïllament per l'interior de coberta inclinada, sobre espai no habitable

**ZHB020** m² Rehabilitació energètica de coberta inclinada sobre espai no habitable, amb aïllament tèrmic per l'interior. Sistema "ISOVER".
Rehabilitació energètica de coberta inclinada sobre espai no habitable, amb aïllament tèrmic per l'interior. Sistema "ISOVER" format per: manta lleugera de llana de vidre, IBR "ISOVER", revestida per una de les seves cares amb paper kraft que actua com a barrera de vapor, de 80 mm d'espessor, segons UNE-EN 13162, resistència tèrmica 2 m²K/W, conductivitat tèrmica 0,04 W/(mK). Inclús cinta autoadhesiva per a segellat de junts.
Inclou: Neteja del supradós del sostre. Tall, ajustament i fixació de l'aïllament.
Criteri d'amidament de projecte: Superfície mesurada segons documentació gràfica de Projecte.
Criteri de mesura d'obra: Es mesurarà la superfície realment executada segons especificacions de Projecte.

| Codi | Ut | Descripció | Rendiment | Preu | Import |
|---|---|---|---|---|---|
| mt16lvi010aad | m² | Manta lleugera de llana de vidre, IBR "ISOVER", revestida per una de les seves cares amb paper kraft que actua com a barrera de vapor, de 80 mm d'espessor, segons UNE-EN 13162, resistència tèrmica 2 m²K/W, conductivitat tèrmica 0,04 W/(mK), Euroclasse F de reacció al foc segons UNE-EN 13501-1, capacitat d'absorció d'aigua a curt termini <=1 kg/m² i factor de resistència a la difusió del vapor d'aigua 1. (material) | 1.100 | 5.30 | 5.83 |
| mt16aaa030 | m | Cinta autoadhesiva per closa de juntes. (material) | 1.000 | 0.30 | 0.30 |
| mo054 | h | Oficial 1ª muntador d'aïllaments. (mà d'obra) | 0.098 | 30.63 | 3.00 |
| mo101 | h | Ajudant muntador d'aïllaments. (mà d'obra) | 0.098 | 26.39 | 2.59 |
| % | % | Costos directes complementaris | 2 % | 11.72 | 0.23 |
|  |  | Costos directes |  |  | 11.95 |
