# Rehabilitació energètica de coberta inclinada, amb aïllament tèrmic per l'exterior. Sistema "ROCKWOOL"

- Propietat de l'arxiu: CYPE INGENIEROS, S.A.
- Format: FIEBDC-3/2002
- Divisa: EUR
- Costos indirectes: 3.00 %
- IVA: 21.00 %

## Z Rehabilitació energètica

### ZH Tancaments horitzontals: addició d'aïllament tèrmic

#### ZHI Sistemes d'aïllament per l'exterior de coberta inclinada

**ZHI012** m² Rehabilitació energètica de coberta inclinada, amb aïllament tèrmic per l'exterior. Sistema "ROCKWOOL".
Rehabilitació energètica de coberta inclinada amb un pendent mitjà del 30% a menys de 20 m d'altura, amb aïllament tèrmic per l'exterior, previ desmuntatge de la capa de cobertura de teula ceràmica corba, col·locada amb morter, amb mitjans manuals i càrrega manual sobre camió o contenidor. Sistema "ROCKWOOL". BARRERA DE VAPOR: film de polietilè de baixa densitat (LDPE) adherit al suport; ENLLISTONAT DE FUSTA: una primera filera de llistons de 25x50 mm de secció, de fusta de pinastre (Pinus pinaster), tractada en autoclau, amb classe d'ús 4, segons UNE-EN 335, acabat raspallat, amb humitat inferior al 20%, una segona filera de llistons de 25x35 mm de secció, de fusta de pinastre (Pinus pinaster), tractada en autoclau, amb classe d'ús 4, segons UNE-EN 335, acabat raspallat, amb humitat inferior al 20% i una tercera filera de llistons de 25x25 mm de secció, de fusta de pinastre (Pinus pinaster), tractada en autoclau, amb classe d'ús 4, segons UNE-EN 335, acabat raspallat, amb humitat inferior al 20%, formant una cambra d'aire ventilada per sobre de l'aïllament; AÏLLAMENT TÈRMIC: panell semirígid de llana de roca volcànica Sonorock Plus "ROCKWOOL", segons UNE-EN 13162, no revestit, de 40 mm d'espessor, resistència tèrmica 1,2 m²K/W, conductivitat tèrmica 0,033 W/(mK), col·locat entre el enllistonat per al muntatge de la cobertura, fixat mecànicament al suport; IMPERMEABILITZACIÓ: làmina impermeabilitzant, flexible i difusora de vapor d'aigua; COBERTURA: teules ceràmiques mixtes, acabat amb engalba color vermell, 47,5x28,2 cm, fixades amb cargols rosca-fusta sobre llates d'empostissar de fusta. Inclús llates d'empostissar de fusta per a evitar el lliscament dels panells aïllants de coberta, cargols per a la fixació de les llates d'empostissar al suport, resolució de punts singulars i peces especials de la cobertura.
Inclou: Desmuntatge dels elements. Retirada i apilament del material desmuntat. Neteja de les restes de l'obra. Càrrega del material desmuntat i restes d'obra sobre camió o contenidor. Replanteig. Col·locació de la barrera de vapor. Clavat de la primera filera de llates d'empostissar. Tall i preparació de l'aïllament. Col·locació de l'aïllament. Fixació mecànica de l'aïllament entre les llates d'empostissar. Col·locació de la membrana impermeabilitzant. Clavat de la segona filera de llates d'empostissar sobre la primera. Clavat d'una tercera filera de llates d'empostissar de menor escairada, perpendicular a les anteriors. Fixació de les teules sobre els llistons amb cargols. Execució de careners, tremujals, alers i cantells lliures.
Criteri d'amidament de projecte: Superfície mesurada segons documentació gràfica de Projecte.
Criteri de mesura d'obra: Es mesurarà la superfície realment executada segons especificacions de Projecte.

| Codi | Ut | Descripció | Rendiment | Preu | Import |
|---|---|---|---|---|---|
| mt15var010a | m² | Barrera de vapor de film de polietilè de baixa densitat (LDPE), de 0,1 mm d'espessor i 100 g/m² de massa superficial. (material) | 1.050 | 0.60 | 0.63 |
| mt07mee203eb | m | Llistó de 25x50 mm de secció, de fusta de pinastre (Pinus pinaster), tractada en autoclau, amb classe d'ús 4, segons UNE-EN 335, acabat raspallat, amb humitat inferior al 20%. (material) | 1.750 | 1.33 | 2.33 |
| mt16lrw030nbt | m² | Panell semirígid de llana de roca volcànica Sonorock Plus "ROCKWOOL", segons UNE-EN 13162, no revestit, de 40 mm d'espessor, resistència tèrmica 1,2 m²K/W, conductivitat tèrmica 0,033 W/(mK), Euroclasse A1 de reacció al foc segons UNE-EN 13501-1, densitat 50 kg/m³, capacitat d'absorció d'aigua a curt termini <=1 kg/m², calor específic 840 J/kgK i factor de resistència a la difusió del vapor d'aigua 1. (material) | 1.050 | 7.70 | 8.09 |
| mt16aaa020eg | U | Fixació mecànica per plafons aïllants de llana de roca, col·locats directament sobre la superfície suport. (material) | 5.000 | 0.21 | 1.05 |
| mt15rev100a | m² | Làmina impermeabilitzant, flexible i difusora de vapor d'aigua, composta d'un full de poliolefina, amb ambdues cares revestides de vel fibrós, de 0,45 mm d'espessor i 135 g/m², subministrada en rotllos de 1,5 m d'amplada i 50 m de longitud, segons UNE-EN 13956. (material) | 1.050 | 2.60 | 2.73 |
| mt15var020 | m | Cinta flexible de butil, adhesiva per ambdues cares, per a la realització d'unions i segellats entre làmines de poliolefines. (material) | 0.200 | 4.05 | 0.81 |
| mt07mee203ec | m | Llistó de 25x35 mm de secció, de fusta de pinastre (Pinus pinaster), tractada en autoclau, amb classe d'ús 4, segons UNE-EN 335, acabat raspallat, amb humitat inferior al 20%. (material) | 1.750 | 0.93 | 1.63 |
| mt07mee203ea | m | Llistó de 25x25 mm de secció, de fusta de pinastre (Pinus pinaster), tractada en autoclau, amb classe d'ús 4, segons UNE-EN 335, acabat raspallat, amb humitat inferior al 20%. (material) | 3.500 | 0.67 | 2.35 |
| mt13blw131 | U | Cargol per a subjecció d'elements de fusta. (material) | 10.000 | 0.11 | 1.10 |
| mt13tmb010lm | U | Teula ceràmica mixta, acabat amb engalba color vermell, 47,5x28,2 cm, segons UNE-EN 1304. (material) | 11.627 | 2.42 | 28.14 |
| mt13tmb011lm | U | Cavalló ceràmic, acabat amb engalba color vermell, 44x28,5x10,5 cm, per a teules mixtes, segons UNE-EN 1304. (material) | 0.320 | 11.24 | 3.60 |
| mt13tmb015lm | U | Teula ceràmica de ventilació, acabat amb engalba color vermell, 47,5x28,2x7,5 cm, per a teules mixtes, segons UNE-EN 1304. (material) | 0.100 | 45.80 | 4.58 |
| mt13blw103 | U | Cargol rosca-fusta per subjecció de teules a llistó. (material) | 4.500 | 0.06 | 0.27 |
| mo020 | h | Oficial 1ª construcció. (mà d'obra) | 1.552 | 29.67 | 46.05 |
| mo113 | h | Peó ordinari construcció. (mà d'obra) | 2.055 | 24.86 | 51.09 |
| mo054 | h | Oficial 1ª muntador d'aïllaments. (mà d'obra) | 0.131 | 30.63 | 4.01 |
| mo101 | h | Ajudant muntador d'aïllaments. (mà d'obra) | 0.131 | 26.39 | 3.46 |
| % | % | Costos directes complementaris | 2 % | 161.92 | 3.24 |
|  |  | Costos directes |  |  | 165.16 |
