# Rehabilitació energètica de façana, amb aïllament tèrmic i revestiment exterior de façana ventilada de plaques de guix laminat. Sistema Morcem Panel R "GRUPO PUMA"

- Propietat de l'arxiu: CYPE INGENIEROS, S.A.
- Format: FIEBDC-3/2002
- Divisa: EUR
- Costos indirectes: 3.00 %
- IVA: 21.00 %

## Z Rehabilitació energètica

### ZV Tancaments verticals: façanes ventilades

#### ZVY Façanes ventilades de plaques de guix laminat

**ZVY010** m² Rehabilitació energètica de façana, amb aïllament tèrmic i revestiment exterior de façana ventilada de plaques de guix laminat. Sistema Morcem Panel R "GRUPO PUMA".
Rehabilitació energètica de façana. AÏLLAMENT TÈRMIC: panell semirígid de llana mineral, segons UNE-EN 13162, de 40 mm d'espessor, resistència tèrmica 1,2 m²K/W, conductivitat tèrmica 0,033 W/(mK), col·locat a topall, amb fixacions mecàniques sobre façana existent; REVESTIMENT EXTERIOR DE FAÇANA VENTILADA: de plaques de guix laminat Securock, col·locació amb cargols, mitjançant el sistema Morcem Panel R "GRUPO PUMA", sobre subestructura de suport d'acer galvanitzat de canals horitzontals de 50x40 mm i 0,7 mm d'espessor i muntants verticals de 50x50 mm i 0,7 mm d'espessor amb una modulació de 600 mm; impermeabilització amb làmina de polietilè, impermeabilitzant i difusora de vapor d'aigua; capa base de morter hidràulic, Morcem Panel "GRUPO PUMA" armat amb malla de fibra de vidre, antiàlcalis "GRUPO PUMA" i capa d'acabat de morter acrílic Morcemcril "GRUPO PUMA", color Blanco 100, compost per resines acríliques, pigments minerals i additius orgànics i inorgànics sobre emprimació acrílica Fondo Morcemcril "GRUPO PUMA", composta per resines acríliques, pigments minerals i additius orgànics i inorgànics. Inclús cinta autoadhesiva per al segellat de junts entre panells aïllants, banda elàstica impermeable, escaires per a la fixació de la subestructura suport, cargols per a la fixació de les plaques, fixacions per a l'ancoratge dels perfils, morter Morcem Panel "GRUPO PUMA" i malla de fibra de vidre, per al tractament de junts i cinta adhesiva de doble cara per a la fixació de la làmina impermeabilitzant.
Criteri de valoració econòmica: El preu no inclou la preparació de la superfície suport.
Inclou: Neteja. Replanteig de les juntes de dilatació i draps de treball. Replanteig de l'especejament del revestiment i dels punts d'ancoratge de la subestructura suport. Col·locació de la banda elàstica impermeable. Fixació de les esquadres al suport base. Tall i preparació de l'aïllament. Fixació de l'aïllament. Fixació de la subestructura suport al full principal i al forjat. Col·locació de la impermeabilització. Col·locació i cargolat de les plaques a la subestructura suport. Tractament de junts. Realització de tots els treballs necessaris per a la resolució dels buits. Estès de la capa de morter base i col·locació de la malla. Aplicació de la capa d'emprimació. Aplicació de la capa de morter.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt12pcp010 | m | Banda elàstica impermeable per a segellat de junts, sistema Morcem Panel "GRUPO PUMA", de 90 mm d'amplada. (material) | 1.000 | 0.52 | 0.52 |
| mt12pap150 | U | Esquadra d'acer galvanitzat, sistema Morcem Panel "GRUPO PUMA", de 1,5 mm d'espessor. (material) | 1.600 | 4.33 | 6.93 |
| mt12psg220 | U | Fixació composta per tac i cargol 5x27. (material) | 3.200 | 0.06 | 0.19 |
| mt16lra020ebt | m² | Panell semirígid de llana mineral, segons UNE-EN 13162, de 40 mm d'espessor, resistència tèrmica 1,2 m²K/W, conductivitat tèrmica 0,033 W/(mK), Euroclasse A1 de reacció al foc segons UNE-EN 13501-1, capacitat d'absorció d'aigua a curt termini <=1 kg/m² i factor de resistència a la difusió del vapor d'aigua 1,3. (material) | 1.050 | 10.35 | 10.87 |
| mt16aaa020ab | U | Fixació mecànica per plafons aïllants de llana mineral, col·locats directament sobre la superfície suport. (material) | 4.000 | 0.20 | 0.80 |
| mt16aaa030 | m | Cinta autoadhesiva per closa de juntes. (material) | 0.440 | 0.30 | 0.13 |
| mt12pap030 | m | Muntant d'acer galvanitzat tipus DX51D+Z275N, sistema Morcem Panel "GRUPO PUMA", de 50x50x0,7 mm, segons UNE-EN 14195. (material) | 2.000 | 2.46 | 4.92 |
| mt12pap020 | m | Canal d'acer galvanitzat tipus DX51D+Z275N, sistema Morcem Panel "GRUPO PUMA", de 50x40x0,7 mm, segons UNE-EN 14195. (material) | 0.700 | 2.21 | 1.55 |
| mt15pdw100a | m | Cinta adhesiva de doble cara, amb adhesiu acrílic, de 50 mm d'amplada, amb resistència als raigs UV, rang de temperatura de treball de -20 a 100°C, subministrada en rotllos de 50 m de longitud. (material) | 1.600 | 1.09 | 1.74 |
| mt12pap070 | m² | Làmina de polietilè, impermeabilitzant i difusora de vapor d'aigua, sistema Morcem Panel "GRUPO PUMA". (material) | 1.100 | 3.03 | 3.33 |
| mt12pap010a | m² | Placa de guix laminat Securock amb ànima de guix i cares revestides amb una làmina de fibra de vidre de 12,7 mm d'espessor. (material) | 1.050 | 13.22 | 13.88 |
| mt12pap040 | U | Cargol, sistema Morcem Panel "GRUPO PUMA". (material) | 20.000 | 0.14 | 2.80 |
| mt12pap090a | kg | Morter hidràulic, Morcem Panel "GRUPO PUMA", compost de ciment, additius orgànics i càrregues minerals, tipus GP, segons UNE-EN 998-1. (material) | 5.000 | 1.62 | 8.10 |
| mt12pap050 | m | Malla de fibra de vidre, antiàlcalis, sistema Morcem Panel "GRUPO PUMA", per a junts. (material) | 2.100 | 0.76 | 1.60 |
| mt12pap100 | m² | Malla de fibra de vidre, antiàlcalis, sistema Morcem Panel "GRUPO PUMA", per reforç del morter. (material) | 1.100 | 1.36 | 1.50 |
| mt28mop320d | l | Emprimació acrílica Fondo Morcemcril "GRUPO PUMA", composta per resines acríliques, pigments minerals i additius orgànics i inorgànics, impermeable a l'aigua de pluja i permeable al vapor d'aigua, per a aplicar amb brotxa, corró o pistola. (material) | 0.200 | 3.78 | 0.76 |
| mt28mop310wg | kg | Morter acrílic Morcemcril "GRUPO PUMA", color Blanco 100, compost per resines acríliques, pigments minerals i additius orgànics i inorgànics, antifloridura i antiverdet, permeable al vapor d'aigua i amb resistència a l'envelliment, a la contaminació urbana i als rajos UV, per a revestiment de paraments exteriors. (material) | 2.000 | 3.15 | 6.30 |
| op00tal010 |  | Trepant. | 1.000 | 0.00 | 0.00 |
| op00ato010 |  | Tornavís. | 1.000 | 0.00 | 0.00 |
| mo054 | h | Oficial 1ª muntador d'aïllaments. (mà d'obra) | 0.157 | 30.63 | 4.81 |
| mo101 | h | Ajudant muntador d'aïllaments. (mà d'obra) | 0.157 | 26.39 | 4.14 |
| mo052 | h | Oficial 1ª muntador de sistemes de façanes prefabricades. (mà d'obra) | 0.917 | 30.63 | 28.09 |
| mo099 | h | Ajudant muntador de sistemes de façanes prefabricades. (mà d'obra) | 0.917 | 26.39 | 24.20 |
| % | % | Costos directes complementaris | 2 % | 127.16 | 2.54 |
|  |  | Costos directes |  |  | 129.70 |
