# Reblert de mur de contenció de terres amb material de drenatge. Sistema Allan Block "BREINCO"

- Propietat de l'arxiu: CYPE Ingenieros S.A.
- Format: FIEBDC-3/2016
- Programa: Generador de preus de la construcció. CYPE Ingenieros, S.A.
- Data: 13/12/2023
- Divisa: EUR
- Costos indirectes: 3 %
- IVA: 21 %

## A Condicionament del terreny

### AS Xarxa de sanejament horitzontal

#### ASD Drenatges

**ASD050** m³ Reblert de mur de contenció de terres amb material de drenatge. Sistema Allan Block "BREINCO".
Reblert d'els buits existents dels blocs de formigó i de l'extradós del mur de contenció de terres, sistema Allan Block "BREINCO", amb grava filtrant de 6 a 38 mm de diàmetre, per a facilitar el drenatge de les aigües procedents de pluja, amb la finalitat d'evitar embassaments la sobreempenta hidrostàtica contra les estructures de contenció i compactació en tongades successives de 20 cm d'espessor màxim amb safata vibrant de guiat manual, fins a aconseguir una densitat seca no inferior al 95% de la màxima obtinguda en l'assaig Proctor Normal, realitzat segons UNE 103501.
Criteri de valoració econòmica: El preu no inclou el tub drenant ni la realització de l'assaig Proctor Normal.
Inclou: Descàrrega a peu de tall dels àrids a utilitzar en els treballs de reblert. Replanteig general i de nivells. Estesa del material de reblert en tongades d'espessor uniforme. Humectació o dessecació de cada tongada. Compactació. Realització de proves de servei.
Criteri d'amidament de projecte: Volum mesurat sobre els plànols de perfils transversals del Projecte, que defineixen el moviment de terres a realitzar en obra.
Criteri de mesura d'obra: Es mesurarà, en perfil compactat, el volum realment executat segons especificacions de Projecte, sense incloure els increments per excessos d'excavació no autoritzats.

| Codi | Ut | Descripció | Rendiment | Preu | Import |
|---|---|---|---|---|---|
| mt01ard010a | t | Grava filtrant de 6 a 38 mm de diàmetre, amb un contingut de partícules fines inferior al 10%. (material) | 2.2 | 22.94 | 50.468 |
| mq01pan010a | h | Pala carregadora sobre pneumàtics de 120 kW/1,9 m³. (maquinària) | 0.017 | 45.06 | 0.766 |
| mq04cab010c | h | Camió basculant de 12 t de càrrega, de 162 kW. (maquinària) | 0.017 | 44.99 | 0.765 |
| mq01mot010b | h | Motoanivelladora de 154 kW. (maquinària) | 0.012 | 83.88 | 1.007 |
| mq02rod010d | h | Safata vibrant de guiat manual, de 300 kg, amplada de treball 70 cm, reversible. (maquinària) | 0.029 | 7.16 | 0.208 |
| mq02cia020j | h | Camió cisterna, de 8 m³ de capacitat. (maquinària) | 0.014 | 118.9 | 1.665 |
| mo113 | h | Peó ordinari construcció. (mà d'obra) | 0.139 | 23.04 | 3.203 |
| % | % | Costos directes complementaris | 2 % | 58.082 | 1.162 |
|  |  | Costos directes |  |  | 59.244 |

Residus:
- col·locació: mt01ard010a Grava filtrant de 6 a 38 mm de diàmetre, amb un contingut de partícules fines inferior al 10%; factor de residu 0.00360655

## Recursos

**mt01ard010a** t Grava filtrant de 6 a 38 mm de diàmetre, amb un contingut de partícules fines inferior al 10%
Dades tècniques: Cost energètic 75.000 MJ; Emissió de CO2 4.000 kg; Codi LER 01 04 08; Massa de l'element 1000 kg; Volum 0.666667 m3
