# Full exterior, autoportant i passant, de façana ventilada de dos fulls, de fàbrica de maó ceràmic massís cara vista. Sistema GHAS "GEO-HIDROL"

- Propietat de l'arxiu: CYPE Ingenieros S.A.
- Format: FIEBDC-3/2016
- Programa: Generador de preus de la construcció. CYPE Ingenieros, S.A.
- Data: 06/06/2025
- Divisa: EUR
- Costos indirectes: 3 %
- IVA: 21 %

## F Façanes i particions

### FA Façanes ventilades

#### FAX Full exterior autoportant i passant de fábrica cara vista

**FAX200** m² Full exterior, autoportant i passant, de façana ventilada de dos fulls, de fàbrica de maó ceràmic massís cara vista. Sistema GHAS "GEO-HIDROL".
Full exterior, autoportant i passant, de façana ventilada de dos fulls, sistema sistema GHAS "GEO-HIDROL", de 14 cm d'espessor, aparell a trencajunt de pla, amb DAU núm. 12/076 C, de fàbrica de maó ceràmic cara vista massís premsat-aplantillat, color vermell, 29x14x5 cm, amb junts de 3 mm d'espessor, junt oculta o a os, rebuda amb morter de ciment industrial, color gris, M-5, subministrat a granel, reforçada amb armadura de llinyola prefabricada d'acer galvanitzat en calent amb recobriment de resina epoxi Geofor 4075 E SAO "GEO-HIDROL", de 3,7 mm de diàmetre i de 75 mm d'amplada, amb dispositius de separació, geometria dissenyada per permetre el cavalcament i sistema d'autocontrol de l'operari (SAO), col·locada en fileres cada 60 cm aproximadament i com mínim en arranc de la fàbrica sobre forjat, sota escopidor i sobre llinda de buits, amb una quantia de 2,58 m/m² i ancorada al forjat o pilar amb elements d'ancoratge d'acer inoxidable AISI 304, Geoanc 1CDM SAO (sistema d'autocontrol de l'operari), (0,67 u/m²), fixats amb tacs d'expansió M6. Llinda de de fàbrica cara vista amb armadura de llinyola prefabricada d'acer galvanitzat en calent amb recobriment de resina epoxi Geofor 4075 E SAO "GEO-HIDROL", de 3,7 mm de diàmetre i de 75 mm d'amplada, aparell a trencajunt de pla; muntatge i desmuntatge d'estintolament.
Inclou: Neteja i preparació de la superfície suport. Replanteig dels elements metàl·lics de suport del full exterior i ancoratge al forjat o full interior. Col·locació del suport del full exterior amb elements metàl·lics d'acer inoxidable, ancorant a l'estructura base els suports, especialment dissenyats per al full exterior. Replanteig de la fàbrica. Col·locació i aplomat de mires de referència. Estesa de fils entre mires. Col·locació de les peces que constituïxen el full exterior, assegurant la seva estabilitat mitjançant la utilització de claus o grapes que l'ancoren al full interior portant o als elements de l'estructura. Col·locació de les armadures de llinyola prefabricades entre filades. Realització de tots els treballs necessaris per a la resolució dels buits. Trobades de la fàbrica amb façanes, pilars i envans. Trobada de la fàbrica amb el forjat superior. Repàs de les juntes i neteja final del parament.
Criteri d'amidament de projecte: Superfície mesurada en veritable magnitud des de les cares exteriors de la façana, segons documentació gràfica de Projecte, deduint els buits de superfície major de 1 m². En els buits que no es dedueixin, estan inclosos els treballs de realitzar la superfície interior del buit.
Criteri de mesura d'obra: Es mesurarà, en veritable magnitud, des de les cares exteriors de la façana, la superfície realment executada segons especificacions de Projecte, deduint els buits de superfície major de 1 m². En els buits que no es dedueixin, estan inclosos els treballs de realitzar la superfície interior del buit.

| Codi | Ut | Descripció | Rendiment | Preu | Import |
|---|---|---|---|---|---|
| mt05bpa010a | U | Maó ceràmic cara vista massís premsat-aplantillat, color vermell, 29x14x5 cm, per a ús en fàbrica no protegida (peça U), densitat 1820 kg/m³, segons UNE-EN 771-1. (material) | 69 | 0.84 | 57.960 |
| mt08aaa010a | m³ | Aigua. (material) | 0.009 | 1.5 | 0.014 |
| mt09mif010cb | t | Morter industrial per a obra de paleta, de ciment, color gris, categoria M-5 (resistència a compressió 5 N/mm²), subministrat a granel, segons UNE-EN 998-2. (material) | 0.051 | 50.2 | 2.560 |
| mt07aaa010a | U | Ancoratge d'acer inoxidable AISI 304, Geoanc 1CDM SAO "GEO-HIDROL", de 72 mm de longitud, amb doble llibertat de moviment i sistema d'autocontrol de l'operari (SAO), per a fixació de la fàbrica a l'estructura. (material) | 0.67 | 6.8 | 4.556 |
| mt07aaa012 | U | Tac d'expansió M6, FISCHER FNA II 6X30/5". (material) | 0.67 | 0.47 | 0.315 |
| mt07aag010Fbt | m | Armadura de llinyola prefabricada d'acer galvanitzat en calent amb recobriment de resina epoxi Geofor 4075 E SAO "GEO-HIDROL", de 3,7 mm de diàmetre i 75 mm d'amplada, amb dispositius de separació, geometria dissenyada per permetre el cavalcament i sistema d'autocontrol de l'operari (SAO). Segons UNE-EN 845-3. (material) | 2.98 | 2.48 | 7.390 |
| mt50spa050m | m³ | Tauló de fusta de pi, dimensions 20x7,2 cm. (material) | 0.001 | 439.2 | 0.439 |
| mt50spa101 | kg | Claus d'acer. (material) | 0.011 | 1.87 | 0.021 |
| mt50spa081a | U | Puntal metàl·lic telescòpic, de fins a 3 m d'altura. (material) | 0.003 | 19.25 | 0.058 |
| mq06mms010 | h | Mesclador continu amb sitja, per a morter industrial en sec, subministrat a granel. (maquinària) | 0.223 | 1.94 | 0.433 |
| mo021 | h | Oficial 1ª construcció en treballs de ram de paleta. (mà d'obra) | 1.623 | 29.67 | 48.154 |
| mo114 | h | Peó ordinari construcció en treballs de ram de paleta. (mà d'obra) | 0.931 | 24.86 | 23.145 |
| % | % | Costos directes complementaris | 3 % | 145.045 | 4.351 |
|  |  | Costos directes |  |  | 149.396 |

Residus:
- col·locació: mt05bpa010a; factor de residu 0.0105
- col·locació: mt09mif010cb; factor de residu 0.0189
- col·locació: mt07aaa010a; factor de residu 0.0175128
- col·locació: mt07aaa012 Tac d'expansió M6, FISCHER FNA II 6X30/5"; factor de residu 0.00364706
- col·locació: mt07aag010Fbt; factor de residu 0.0141151
- col·locació: mt50spa050m Tauló de fusta de pi, dimensions 20x7,2 cm; factor de residu 1
- col·locació: mt50spa101 Claus d'acer; factor de residu 0.0045
- col·locació: mt50spa081a Puntal metàl·lic telescòpic, de fins a 3 m d'altura; factor de residu 1

## Recursos

**mt05bpa010a** U Maó ceràmic cara vista massís premsat-aplantillat
Dades tècniques: Cost energètic 36.455 MJ; Emissió de CO2 0.542 kg; Codi LER 17 01 02; Massa de l'element 2.1 kg; Volum 0.00168 m3
Residus:
- embalatge: re170201 Fusta. (component de residu); rendiment 0.005 kg; Codi LER 17 02 01; Massa de l'element 1 kg; Volum 0.000909 m3
- embalatge: re170203 Plàstic. (component de residu); rendiment 0.001 kg; Codi LER 17 02 03; Massa de l'element 1 kg; Volum 0.001667 m3

**mt08aaa010a** m³ Aigua
Dades tècniques: Cost energètic 60.000 MJ; Emissió de CO2 30.000 kg

**mt09mif010cb** t Morter industrial per a obra de paleta
Dades tècniques: Cost energètic 1960.000 MJ; Emissió de CO2 170.000 kg; Codi LER 17 01 01; Massa de l'element 1000 kg; Volum 0.666667 m3

**mt07aaa010a** U Ancoratge d'acer inoxidable AISI 304
Dades tècniques: Cost energètic 4.279 MJ; Emissió de CO2 0.393 kg; Codi LER 17 04 05; Massa de l'element 0.039 kg; Volum 0.000019 m3
Residus:
- embalatge: re170203 Plàstic; rendiment 0.025 kg

**mt07aaa012** U Tac d'expansió M6, FISCHER FNA II 6X30/5"
Dades tècniques: Cost energètic 0.455 MJ; Emissió de CO2 0.046 kg; Codi LER 17 04 05; Massa de l'element 0.017 kg; Volum 0.000008 m3
Residus:
- embalatge: re150101 Envasos de paper i cartró. (component de residu); rendiment 0.001 kg; Codi LER 15 01 01; Massa de l'element 1 kg; Volum 0.001333 m3

**mt07aag010Fbt** m Armadura de llinyola prefabricada d'acer galvanitzat en calent amb recobriment de resina epoxi Geofor 4075 E SAO
Dades tècniques: Cost energètic 6.386 MJ; Emissió de CO2 0.621 kg; Codi LER 17 04 05; Massa de l'element 0.2311 kg; Volum 0.00011 m3
Residus:
- embalatge: re170203 Plàstic; rendiment 0.006 kg

**mt50spa050m** m³ Tauló de fusta de pi, dimensions 20x7,2 cm
Dades tècniques: Cost energètic 78108.000 MJ; Emissió de CO2 -1069.500 kg; Codi LER 17 02 01; Massa de l'element 575 kg; Volum 0.522727 m3

**mt50spa101** kg Claus d'acer
Dades tècniques: Cost energètic 14.060 MJ; Emissió de CO2 0.570 kg; Codi LER 17 04 05; Massa de l'element 1 kg; Volum 0.000476 m3

**mt50spa081a** U Puntal metàl·lic telescòpic, de fins a 3 m d'altura
Dades tècniques: Cost energètic 139.194 MJ; Emissió de CO2 5.643 kg; Codi LER 17 04 05; Massa de l'element 9.9 kg; Volum 0.004714 m3
