# Reixa d'alumini

- Propietat de l'arxiu: CYPE Ingenieros S.A.
- Format: FIEBDC-3/2016
- Programa: Generador de preus de la construcció. CYPE Ingenieros, S.A.
- Data: 27/01/2025
- Divisa: EUR
- Costos indirectes: 3 %
- IVA: 21 %

## F Façanes i particions

### FD Defenses

#### FDR Reixes metàl·liques

**FDR020** m² Reixa d'alumini.
Reixa d'alumini anoditzat natural composada per barrots verticals de 30x15 mm, amb 12 cm de separació i fixats a bastidor de 40x25 mm. Inclús platines per a fixació mitjançant cargolat en obra de fàbrica amb tacs de niló i cargols d'acer. Elaboració en taller i ajustament final a obra.
Inclou: Marcat dels punts de fixació del bastidor. Presentació de la reixa. Aplomat i anivellació. Resolució de les unions del bastidor als paraments. Muntatge d'elements complementaris.
Criteri d'amidament de projecte: Superfície del buit a tancar, mesurada segons documentació gràfica de Projecte.
Criteri de mesura d'obra: Es mesurarà, amb les dimensions del buit, la superfície realment executada segons especificacions de Projecte.

| Codi | Ut | Descripció | Rendiment | Preu | Import |
|---|---|---|---|---|---|
| mt25rej010a | m² | Reixa d'alumini anoditzat natural, formada per barrots verticals de 30x15 mm, cada 12 cm, fixats a bastidor de 40x25 mm. (material) | 1 | 78.09 | 78.090 |
| mt26aaa033a | U | Ancoratge mecànic amb tac de niló i cargol d'acer galvanitzat, de cap aixamfranat. (material) | 4 | 0.29 | 1.160 |
| mo018 | h | Oficial 1ª serraller. (mà d'obra) | 0.346 | 30.13 | 10.425 |
| mo059 | h | Ajudant serraller. (mà d'obra) | 0.277 | 26.48 | 7.335 |
| % | % | Costos directes complementaris | 2 % | 97.010 | 1.940 |
|  |  | Costos directes |  |  | 98.950 |

Residus:
- col·locació: mt26aaa033a Ancoratge mecànic amb tac de niló i cargol d'acer galvanitzat, de cap aixamfranat; factor de residu 0.00430435

## Recursos

**mt25rej010a** m² Reixa d'alumini anoditzat natural, formada per barrots verticals de 30x15 mm, cada 12 cm, fixats a bastidor de 40x25 mm
Dades tècniques: Cost energètic 6.984 MJ; Emissió de CO2 0.343 kg
Residus:
- embalatge: re170203 Plàstic. (component de residu); rendiment 0.065 kg; Codi LER 17 02 03; Massa de l'element 1 kg; Volum 0.001667 m3
- embalatge: re170604 Materials d'aïllament diferents dels especificats en els codis 17 06 01 i 17 06 03. (component de residu); rendiment 0.013 kg; Codi LER 17 06 04; Massa de l'element 1 kg; Volum 0.001667 m3

**mt26aaa033a** U Ancoratge mecànic amb tac de niló i cargol d'acer galvanitzat, de cap aixamfranat
Dades tècniques: Cost energètic 1.599 MJ; Emissió de CO2 0.133 kg; Codi LER 17 04 05; Massa de l'element 0.046 kg; Volum 0.000022 m3
Residus:
- embalatge: re150101 Envasos de paper i cartró. (component de residu); rendiment 0.001 kg; Codi LER 15 01 01; Massa de l'element 1 kg; Volum 0.001333 m3
