# Automatització de reg d'enjardinament vertical amb cultiu hidropònic en geoproductes

- Propietat de l'arxiu: CYPE Ingenieros S.A.
- Format: FIEBDC-3/2016
- Programa: Generador de preus de la construcció. CYPE Ingenieros, S.A.
- Data: 13/12/2023
- Divisa: EUR
- Costos indirectes: 3 %
- IVA: 21 %

## F Façanes i particions

### FJ Enjardinaments verticals

#### FJG Reg

**FJG011** m² Automatització de reg d'enjardinament vertical amb cultiu hidropònic en geoproductes.
Automatització de reg d'enjardinament vertical amb cultiu hidropònic en geoproductes, per a exterior, amb una superfície d'entre 10 i 25 m², amb sistema amb ajustos avançats de funcionament: activació del reg en funció de la humitat o de la temperatura, temps de reg, senyal d'avaria, allotjat en armari d'instal·lacions; compost dels següents elements: programador electrònic per a regatge automàtic amb capacitat per posar en funcionament diverses electrovàlvules simultàniament i col·locació mural en interior; sensor de temperatura ambient, sensor d'humitat i sensor de cabal amb cable de connexió; elements de control de la fertilització i monitoratge de la qualitat de l'aigua.
Criteri de valoració econòmica: El preu no inclou la comprovació i el manteniment de les instal·lacions.
Inclou: Instal·lació en la superfície de la paret. Connexionat elèctric amb les electrovàlvules. Connexionat elèctric amb el transformador. Programació.
Criteri d'amidament de projecte: Superfície mesurada segons documentació gràfica de Projecte, sense duplicar cantonades ni encontres, deduint els buits de superfície major de 5 m².
Criteri de mesura d'obra: Es mesurarà la superfície realment executada segons especificacions de Projecte, sense duplicar cantonades ni encontres, deduint els buits de superfície major de 5 m².

| Codi | Ut | Descripció | Rendiment | Preu | Import |
|---|---|---|---|---|---|
| mt48rsg011v | m² | Sistema per a l'automatització de reg amb fertilització i evacuació d'aigües amb recirculació per a posteriors regs, amb ajustos avançats de funcionament: activació del reg en funció de la humitat o de la temperatura, temps de reg, senyal d'avaria; compost dels següents elements: programador electrònic per a regatge automàtic amb capacitat per posar en funcionament diverses electrovàlvules simultàniament i col·locació mural en interior; sensor de temperatura ambient, sensor d'humitat i sensor de cabal amb cable de connexió; elements de control de la fertilització i monitoratge de la qualitat de l'aigua, per a una superfície enjardinada d'entre 10 i 25 m². (material) | 1 | 24.25 | 24.250 |
| mo003 | h | Oficial 1ª electricista. (mà d'obra) | 1.924 | 28.39 | 54.622 |
| mo102 | h | Ajudant electricista. (mà d'obra) | 4.149 | 24.43 | 101.360 |
| % | % | Costos directes complementaris | 2 % | 180.232 | 3.605 |
|  |  | Costos directes |  |  | 183.837 |
