# Sòcol per a sistema ETICS BAUSATE-I "BAUPANEL SYSTEM" d'aïllament tèrmic per l'exterior de façanes

- Propietat de l'arxiu: CYPE Ingenieros S.A.
- Format: FIEBDC-3/2016
- Programa: Generador de preus de la construcció. CYPE Ingenieros, S.A.
- Data: 06/12/2022
- Divisa: EUR
- Costos indirectes: 3 %
- IVA: 21 %

## F Façanes i particions

### FS Façanes ETICS

#### FSM Revestiment continu mineral o sintètic

**FSM106** m² Sòcol per a sistema ETICS BAUSATE-I "BAUPANEL SYSTEM" d'aïllament tèrmic per l'exterior de façanes.
Sòcol per a sistema BAUSATE-I "BAUPANEL SYSTEM", amb DIT núm. 558-R, amb els panells aïllants soterrats, compost per: capa d'impermeabilització de morter flexible bicomponent, color gris; panell rígid de poliestirè expandit, BPS 60 "BAUPANEL SYSTEM", de color blanc, de forma ondulada, de 60 mm d'espessor, armat en una de les seves cares amb una malla d'acer galvanitzat d'alta resistència, de 2,5 mm de diàmetre i 6,5x13 cm de llum de malla, fixat al suport amb fixacions mecàniques amb tac d'expansió de polipropilè; capa de regularització de 20 mm d'espessor, de formigó HA-25/P/4/XC2, projectat per via humida, acabat reglejat, aplicat mecànicament; capa d'acabat de morter acrílic, color blanc, sobre emprimació acrílica.
Criteri de valoració econòmica: El preu inclou l'execució de les rematades en els trobaments amb paraments, revestiments o altres elements rebuts en la seva superfície.
Inclou: Preparació de la superfície suport. Aplicació de l'impermeabilitzant. Tall i preparació de l'aïllament. Col·locació de l'aïllament sobre el parament. Resolució dels punts singulars. Aplicació de la capa de regularització. Aplicació de la capa d'acabat.
Criteri d'amidament de projecte: Superfície mesurada segons documentació gràfica de Projecte.
Criteri de mesura d'obra: Es mesurarà la superfície realment executada segons especificacions de Projecte.

| Codi | Ut | Descripció | Rendiment | Preu | Import |
|---|---|---|---|---|---|
| mt15igp010h | kg | Morter flexible bicomponent, color gris, compost per lligants hidràulics i resines sintètiques, resistència a pressió hidrostàtica positiva i negativa de 15 bar, segons UNE-EN 1504-2. (material) | 3 | 3.65 | 10.950 |
| mt16pes010c | m² | Panell rígid de poliestirè expandit, BPS 60 "BAUPANEL SYSTEM", de color blanc, de forma ondulada, de 60 mm d'espessor, armat en una de les seves cares amb una malla d'acer galvanitzat d'alta resistència, de 2,5 mm de diàmetre i 6,5x13 cm de llum de malla, segons UNE-EN 13163, resistència tèrmica 1,62 m²K/W, conductivitat tèrmica 0,037 W/(mK), Euroclasse E de reacció al foc segons UNE-EN 13501-1. Inclús connectors d'acer galvanitzat de 3 mm de diàmetre. (material) | 1.02 | 13.35 | 13.617 |
| mt16pep100b | U | Tac d'expansió de polipropilè, de 110 mm de longitud, per fixació de plaques aïllants. (material) | 5 | 0.19 | 0.950 |
| mt10heb010a | m³ | Formigó HA-25/P/4/XC2, acabat reglejat, amb fibres de reforç de polipropilè de 12 mm de longitud, fabricat en central, per projectar sobre panells aïllants "BAUPANEL SYSTEM". (material) | 0.02 | 80 | 1.600 |
| mt28mop320a | kg | Emprimació acrílica, composta per resines acríliques, pigments minerals i additius orgànics i inorgànics, impermeable a l'aigua de pluja i permeable al vapor d'aigua, per a aplicar amb brotxa, corró o pistola. (material) | 0.067 | 3.41 | 0.228 |
| mt28mop310ma | kg | Morter acrílic, color blanc, compost per resines acríliques, pigments minerals i additius orgànics i inorgànics, antifloridura i antiverdet, permeable al vapor d'aigua i amb resistència a l'envelliment, a la contaminació urbana i als rajos UV, per a revestiment de paraments exteriors. (material) | 0.667 | 3.07 | 2.048 |
| mq06gun010 | h | Gunitadora de formigó per via humida 33 kW. (maquinària) | 0.108 | 14.54 | 1.570 |
| mo054 | h | Oficial 1ª muntador d'aïllaments. (mà d'obra) | 0.189 | 28.39 | 5.366 |
| mo101 | h | Ajudant muntador d'aïllaments. (mà d'obra) | 0.189 | 24.46 | 4.623 |
| mo039 | h | Oficial 1ª revocador. (mà d'obra) | 0.756 | 27.5 | 20.790 |
| mo079 | h | Ajudant revocador. (mà d'obra) | 0.756 | 24.46 | 18.492 |
| mo032 | h | Oficial 1ª aplicador de productes impermeabilitzants. (mà d'obra) | 0.126 | 27.5 | 3.465 |
| mo070 | h | Ajudant aplicador de productes impermeabilitzants. (mà d'obra) | 0.126 | 24.46 | 3.082 |
| % | % | Costos directes complementaris | 2 % | 86.781 | 1.736 |
|  |  | Costos directes |  |  | 88.517 |

Residus:
- col·locació: mt15igp010h; factor de residu 0.051858
- col·locació: mt16pes010c; factor de residu 0.0406264
- col·locació: mt10heb010a; factor de residu 0.00326663
- col·locació: mt28mop320a; factor de residu 0.045811
- col·locació: mt28mop310ma; factor de residu 0.055702

## Recursos

**mt15igp010h** kg Morter flexible bicomponent
Dades tècniques: Cost energètic 2.251 MJ; Emissió de CO2 0.184 kg; Codi LER 17 09 04; Massa de l'element 1 kg; Volum 0.000667 m3
Residus:
- embalatge: re170203 Plàstic. (component de residu); rendiment 0.003 kg; Codi LER 17 02 03; Massa de l'element 1 kg; Volum 0.001667 m3

**mt16pes010c** m² Panell rígid de poliestirè expandit
Dades tècniques: Cost energètic 259.887 MJ; Emissió de CO2 8.922 kg; Codi LER 17 06 04; Massa de l'element 2.8 kg; Volum 0.004667 m3
Residus:
- embalatge: re170203 Plàstic; rendiment 0.027 kg

**mt16pep100b** U Tac d'expansió de polipropilè, de 110 mm de longitud, per fixació de plaques aïllants
Dades tècniques: Cost energètic 1.061 MJ; Emissió de CO2 0.093 kg
Residus:
- embalatge: re150101 Envasos de paper i cartró. (component de residu); rendiment 0.072 kg; Codi LER 15 01 01; Massa de l'element 1 kg; Volum 0.001333 m3

**mt10heb010a** m³ Formigó HA-25/P/4/XC2
Dades tècniques: Cost energètic 3614.730 MJ; Emissió de CO2 269.010 kg; Codi LER 17 01 01; Massa de l'element 2100 kg; Volum 1.4 m3

**mt28mop320a** kg Emprimació acrílica
Dades tècniques: Cost energètic 86.761 MJ; Emissió de CO2 3.294 kg; Codi LER 17 09 04; Massa de l'element 1 kg; Volum 0.000667 m3
Residus:
- embalatge: re170203 Plàstic; rendiment 0.003 kg

**mt28mop310ma** kg Morter acrílic, color blanc
Dades tècniques: Cost energètic 15.115 MJ; Emissió de CO2 0.579 kg; Codi LER 17 09 04; Massa de l'element 1 kg; Volum 0.000667 m3
Residus:
- embalatge: re170203 Plàstic; rendiment 0.003 kg
