# Rebut de bastidor per a caixa de persiana

- Propietat de l'arxiu: CYPE Ingenieros S.A.
- Format: FIEBDC-3/2016
- Programa: Generador de preus de la construcció. CYPE Ingenieros, S.A.
- Data: 28/05/2025
- Divisa: EUR
- Costos indirectes: 3 %
- IVA: 21 %

## H Acabaments i ajudes

### HE Rebuts

#### HEP Persianes i tancaments

**HEP010** U Rebut de bastidor per a caixa de persiana.
Rebut de bastidor per a caixa de persiana, amb pasta de guix B1.
Inclou: Replanteig. Anivellació i aplomat. Apuntalament. Fixació de l'element.
Criteri d'amidament de projecte: Nombre d'unitats previstes, segons documentació gràfica de Projecte.
Criteri de mesura d'obra: Es mesurarà el nombre d'unitats realment executades segons especificacions de Projecte.

| Codi | Ut | Descripció | Rendiment | Preu | Import |
|---|---|---|---|---|---|
| mt09pye010b | m³ | Pasta de guix de construcció B1, segons UNE-EN 13279-1. (material) | 0.015 | 148.5 | 2.228 |
| mo020 | h | Oficial 1ª construcció. (mà d'obra) | 0.913 | 29.67 | 27.089 |
| mo113 | h | Peó ordinari construcció. (mà d'obra) | 0.913 | 24.86 | 22.697 |
| % | % | Costos directes complementaris | 2 % | 52.014 | 1.040 |
|  |  | Costos directes |  |  | 53.054 |

Residus:
- col·locació: mt09pye010b Pasta de guix de construcció B1, segons UNE-EN 13279-1; factor de residu 0.015

## Recursos

**mt09pye010b** m³ Pasta de guix de construcció B1, segons UNE-EN 13279-1
Dades tècniques: Cost energètic 3829.241 MJ; Emissió de CO2 183.696 kg; Codi LER 17 08 02; Massa de l'element 1150 kg; Volum 1.15 m3
Residus:
- embalatge: re150101 Envasos de paper i cartró. (component de residu); rendiment 9 kg; Codi LER 15 01 01; Massa de l'element 1 kg; Volum 0.001333 m3
- embalatge: re170201 Fusta. (component de residu); rendiment 0.421 kg; Codi LER 17 02 01; Massa de l'element 1 kg; Volum 0.000909 m3
- embalatge: re170203 Plàstic. (component de residu); rendiment 0.9 kg; Codi LER 17 02 03; Massa de l'element 1 kg; Volum 0.001667 m3
