# Folrat de conductes per a instal·lacions, amb plaques de guix laminat, sistema "KNAUF"

- Propietat de l'arxiu: CYPE Ingenieros S.A.
- Format: FIEBDC-3/2016
- Programa: Generador de preus de la construcció. CYPE Ingenieros, S.A.
- Data: 27/01/2025
- Divisa: EUR
- Costos indirectes: 3 %
- IVA: 21 %

## H Acabaments i ajudes

### HF Folrats

#### HFI De conductes

**HFI021** m Folrat de conductes per a instal·lacions, amb plaques de guix laminat, sistema "KNAUF".
Folrat de conductes per a instal·lacions, en un racó de l'envà, de 50 cm de longitud i 25 cm d'amplada, realitzat amb plaques de guix laminat disposades en una cara i estructura simple autoportant, sistema K251.es, compost de: entramat autoportant de perfils de xapa d'acer galvanitzat de 48 mm d'amplada, constituït per canals i muntants separats 500 mm longitudinalment i 250 mm transversalment, amb una disposició normal "N"; dues plaques tipus Fireboard GM-F disposades horitzontalment en la cara exterior de l'envà, de 25 mm d'espessor cada placa; aïllament acústic col·locat entre els perfils, format per panell semirígid de llana mineral, espessor 45 mm, segons UNE-EN 13162. Inclús banda acústica de dilatació autoadhesiva "KNAUF"; ancoratges de canals i muntants metàl·lics; cargols per a la fixació de les plaques i pasta i cinta per al tractament de junts entre plaques.
Inclou: Replanteig i traçat en el forjat inferior i en el superior dels envans a realitzar. Col·locació de banda d'estanquitat i canals inferiors, sobre paviment acabat o base de seient. Col·locació de banda d'estanquitat i canals superiors, sota forjats. Col·locació i fixació dels muntants sobre els elements horitzontals. Fixació de les plaques per al tancament de la cara exterior de l'envà. Col·locació dels plafons de llana mineral entre els muntants. Tractament de junts.
Criteri d'amidament de projecte: Longitud mesurada segons documentació gràfica de Projecte.
Criteri de mesura d'obra: Es mesurarà la longitud realment executada segons especificacions de Projecte.

| Codi | Ut | Descripció | Rendiment | Preu | Import |
|---|---|---|---|---|---|
| mt12pck020b | m | Banda acústica de dilatació, autoadhesiva, d'escuma de poliuretà de cel·les tancades "KNAUF", de 3,2 mm d'espessor i 50 mm d'amplada, resistència tèrmica 0,10 m²K/W, conductivitat tèrmica 0,032 W/(mK). (material) | 0.338 | 0.25 | 0.085 |
| mt12pfk020b | m | Canal 48/30 "KNAUF" d'acer galvanitzat, segons UNE-EN 14195. (material) | 0.675 | 1.35 | 0.911 |
| mt12pfk010b | m | Muntant 48/35 "KNAUF" d'acer galvanitzat, segons UNE-EN 14195. (material) | 4 | 1.63 | 6.520 |
| mt12pmk010c | m² | Placa de guix laminat reforçada amb teixit de fibra UNE-EN 15283-1 GM-F / 1200 / 2600 / 25 / amb les vores longitudinals quadrades, especial Fireboard GM-F "KNAUF" amb ànima de guix i cares revestides amb una làmina de fibra de vidre; Euroclasse A1 de reacció al foc, segons UNE-EN 13501-1. (material) | 1.575 | 22.62 | 35.627 |
| mt12psg220 | U | Fixació composta per tac i cargol 5x27. (material) | 3.2 | 0.06 | 0.192 |
| mt12ptk010ce | U | Cargol autoperforant TN "KNAUF" 3,5x35. (material) | 16.65 | 0.01 | 0.167 |
| mt12ptk010ch | U | Cargol autoperforant TN "KNAUF" 4,2x70. (material) | 16.65 | 0.04 | 0.666 |
| mt16lra060b | m² | Panell semirígid de llana mineral, espessor 45 mm, segons UNE-EN 13162, Euroclasse A1 de reacció al foc segons UNE-EN 13501-1 i factor de resistència a la difusió del vapor d'aigua 1. (material) | 0.788 | 5.74 | 4.523 |
| mt12pmk012a | kg | Pasta de segellament Fireboard Spachtel "KNAUF", d'enduriment normal (45 minuts), rang de temperatura de treball de 10 a 35°C, Euroclasse A1 de reacció al foc, segons UNE-EN 13501-1, per a aplicació manual amb cinta de segellament, segons UNE-EN 13963. (material) | 0.45 | 0.77 | 0.347 |
| mt12pmk013 | m | Cinta de segellament Fireboard "KNAUF". (material) | 2.4 | 0.05 | 0.120 |
| mo053 | h | Oficial 1ª muntador de prefabricats interiors. (mà d'obra) | 0.329 | 30.63 | 10.077 |
| mo100 | h | Ajudant muntador de prefabricats interiors. (mà d'obra) | 0.121 | 26.39 | 3.193 |
| % | % | Costos directes complementaris | 2 % | 62.428 | 1.249 |
|  |  | Costos directes |  |  | 63.677 |

Residus:
- col·locació: mt12pck020b; factor de residu 0.06
- col·locació: mt12pfk020b Canal 48/30 "KNAUF" d'acer galvanitzat, segons UNE-EN 14195; factor de residu 0.0186017
- col·locació: mt12pfk010b Muntant 48/35 "KNAUF" d'acer galvanitzat, segons UNE-EN 14195; factor de residu 0.0174897
- col·locació: mt12pmk010c; factor de residu 0.00968785
- col·locació: mt12ptk010ce Cargol autoperforant TN "KNAUF" 3,5x35; factor de residu 0.00526316
- col·locació: mt12ptk010ch Cargol autoperforant TN "KNAUF" 4,2x70; factor de residu 0.00515152
- col·locació: mt16lra060b; factor de residu 0.048
- col·locació: mt12pmk012a; factor de residu 0.03
- col·locació: mt12pmk013 Cinta de segellament Fireboard "KNAUF"; factor de residu 0.044

## Recursos

**mt12pck020b** m Banda acústica de dilatació
Dades tècniques: Cost energètic 1.712 MJ; Emissió de CO2 0.083 kg; Codi LER 17 06 04; Massa de l'element 0.0112 kg; Volum 0.000019 m3
Residus:
- embalatge: re170203 Plàstic. (component de residu); rendiment 0.001 kg; Codi LER 17 02 03; Massa de l'element 1 kg; Volum 0.001667 m3

**mt12pfk020b** m Canal 48/30 "KNAUF" d'acer galvanitzat, segons UNE-EN 14195
Dades tècniques: Cost energètic 77.385 MJ; Emissió de CO2 2.373 kg; Codi LER 17 04 05; Massa de l'element 0.58 kg; Volum 0.000276 m3
Residus:
- embalatge: re170203 Plàstic; rendiment 0.005 kg

**mt12pfk010b** m Muntant 48/35 "KNAUF" d'acer galvanitzat, segons UNE-EN 14195
Dades tècniques: Cost energètic 77.409 MJ; Emissió de CO2 2.374 kg; Codi LER 17 04 05; Massa de l'element 0.58 kg; Volum 0.000276 m3
Residus:
- embalatge: re170203 Plàstic; rendiment 0.005 kg

**mt12pmk010c** m² Placa de guix laminat reforçada amb teixit de fibra UNE-EN 15283-1 GM-F / 1200 / 2600 / 25 / amb les vores
Dades tècniques: Cost energètic 526.244 MJ; Emissió de CO2 7.852 kg; Codi LER 17 08 02; Massa de l'element 20 kg; Volum 0.02 m3
Residus:
- embalatge: re170203 Plàstic; rendiment 0.011 kg

**mt12ptk010ce** U Cargol autoperforant TN "KNAUF" 3,5x35
Dades tècniques: Cost energètic 0.019 MJ; Emissió de CO2 0.002 kg; Codi LER 17 04 05; Massa de l'element 0.0019 kg
Residus:
- embalatge: re150101 Envasos de paper i cartró. (component de residu); rendiment 0.001 kg; Codi LER 15 01 01; Massa de l'element 1 kg; Volum 0.001333 m3

**mt12ptk010ch** U Cargol autoperforant TN "KNAUF" 4,2x70
Dades tècniques: Cost energètic 0.033 MJ; Emissió de CO2 0.003 kg; Codi LER 17 04 05; Massa de l'element 0.0033 kg; Volum 0.000002 m3
Residus:
- embalatge: re150101 Envasos de paper i cartró; rendiment 0.001 kg

**mt16lra060b** m² Panell semirígid de llana mineral
Dades tècniques: Cost energètic 49.135 MJ; Emissió de CO2 1.330 kg; Codi LER 17 06 04; Massa de l'element 0.81 kg; Volum 0.00135 m3
Residus:
- embalatge: re170203 Plàstic; rendiment 0.024 kg

**mt12pmk012a** kg Pasta de segellament Fireboard Spachtel "KNAUF"
Dades tècniques: Cost energètic 12.798 MJ; Emissió de CO2 0.436 kg; Codi LER 17 08 02; Massa de l'element 1 kg; Volum 0.001 m3
Residus:
- embalatge: re170203 Plàstic; rendiment 0.02 kg

**mt12pmk013** m Cinta de segellament Fireboard "KNAUF"
Dades tècniques: Cost energètic 20.508 MJ; Emissió de CO2 0.460 kg; Codi LER 17 02 03; Massa de l'element 0.11 kg; Volum 0.000183 m3
Residus:
- embalatge: re170201 Fusta. (component de residu); rendiment 0.04 kg; Codi LER 17 02 01; Massa de l'element 1 kg; Volum 0.000909 m3
