# Climatitzador evaporatiu

- Propietat de l'arxiu: CYPE Ingenieros S.A.
- Format: FIEBDC-3/2016
- Programa: Generador de preus de la construcció. CYPE Ingenieros, S.A.
- Data: 06/06/2025
- Divisa: EUR
- Costos indirectes: 3 %
- IVA: 21 %

## I Instal·lacions

### IC Calefacció, refrigeració, climatització i A.C.S.

#### ICP Bioclimatització

**ICP010** U Climatitzador evaporatiu.
Climatitzador evaporatiu industrial, cabal d'aire nominal 18000 m³/h, ventilador axial amb alimentació monofàsica a 230 V, de 10 velocitats, sortida d'aire inferior, potència frigorífica 16750 W, pressió sonora 76 dBA, consum elèctric 1200 W, dimensions 1150x1150x950 mm, carcassa de plàstic, prefiltres, panells filtrants humectants, distribuïdor d'aigua als panells, sistema de gestió d'aigua (bomba, sistema de drenatge automàtic i sistema de detecció d'aigua), depòsit d'aigua de 30 litres, sistema d'ozonificació, sistema de tancament de conducte automàtic (quan la unitat no està en funcionament), connectors elèctrics de tipus ràpid, comandament digital de control, de paret, amb control de la humitat i la temperatura mitjançant 3 programes configurables, programació diària i setmanal de fins a 8 esdeveniments i sensor extern de temperatura i humitat, per a connexió, per la seva sortida d'aire inferior, al conducte de ventilació (no inclòs en aquest preu). Totalment muntat, connexionat i engegat per l'empresa instal·ladora per a la comprovació del seu correcte funcionament.
Inclou: Replanteig de la unitat. Instal·lació de la unitat. Connexionat de l'equip a la xarxa elèctrica. Connexionat de l'equip a la xarxa de fontaneria. Posada en marxa.
Criteri d'amidament de projecte: Nombre d'unitats previstes, segons documentació gràfica de Projecte.
Criteri de mesura d'obra: Es mesurarà el nombre d'unitats realment executades segons especificacions de Projecte.

| Codi | Ut | Descripció | Rendiment | Preu | Import |
|---|---|---|---|---|---|
| mt42ter005aa | U | Climatitzador evaporatiu industrial, cabal d'aire nominal 18000 m³/h, ventilador axial amb alimentació monofàsica a 230 V, de 10 velocitats, sortida d'aire inferior, potència frigorífica 16750 W, pressió sonora 76 dBA, consum elèctric 1200 W, dimensions 1150x1150x950 mm, carcassa de plàstic, prefiltres, panells filtrants humectants, distribuïdor d'aigua als panells, sistema de gestió d'aigua (bomba, sistema de drenatge automàtic i sistema de detecció d'aigua), depòsit d'aigua de 30 litres, sistema d'ozonificació, sistema de tancament de conducte automàtic (quan la unitat no està en funcionament), connectors elèctrics de tipus ràpid, comandament digital de control, de paret, amb control de la humitat i la temperatura mitjançant 3 programes configurables, programació diària i setmanal de fins a 8 esdeveniments i sensor extern de temperatura i humitat. (material) | 1 | 2954.25 | 2954.250 |
| mo005 | h | Oficial 1ª instal·lador de climatització. (mà d'obra) | 0.257 | 30.63 | 7.872 |
| mo104 | h | Ajudant instal·lador de climatització. (mà d'obra) | 0.257 | 26.36 | 6.775 |
| % | % | Costos directes complementaris | 2 % | 2968.897 | 59.378 |
|  |  | Costos directes |  |  | 3028.275 |

## Recursos

**mt42ter005aa** U Climatitzador evaporatiu industrial
Dades tècniques: Cost energètic 8956.046 MJ; Emissió de CO2 659.273 kg
Residus:
- embalatge: re150101 Envasos de paper i cartró. (component de residu); rendiment 0.086 kg; Codi LER 15 01 01; Massa de l'element 1 kg; Volum 0.001333 m3
