# Unitat aire-aigua bomba de calor no reversible, per instal·lació en interior

- Propietat de l'arxiu: CYPE Ingenieros S.A.
- Format: FIEBDC-3/2016
- Programa: Generador de preus de la construcció. CYPE Ingenieros, S.A.
- Data: 13/12/2023
- Divisa: EUR
- Costos indirectes: 3 %
- IVA: 21 %

## I Instal·lacions

### IC Calefacció, refrigeració, climatització i A.C.S.

#### ICV Unitats centralitzades per a calefacció, refrigeració, climatització i A.C.S.

**ICV036** U Unitat aire-aigua bomba de calor no reversible, per instal·lació en interior.
Bomba de calor aire-aigua, per a calefacció, potència calorífica nominal de 6,7 kW (temperatura humida d'entrada de l'aire: 6°C; temperatura de sortida de l'aigua: 50°C, salt tèrmic: 5°C), amb grup hidràulic (vas d'expansió de 5 l, pressió nominal disponible de 209,7 kPa) i dipòsit d'inèrcia de 30 l, cabal d'aigua nominal de 1 m³/h, cabal d'aire nominal de 2500 m³/h, pressió d'aire nominal de 68,67 Pa i potència sonora de 78,4 dBA; amb filtre, termomanòmetres, vàlvula de seguretat tarada a 4 bar i purgador automàtic d'aire, amb refrigerant R-407C, amb control de cabal, per a instal·lació en interior. Totalment muntada, connexionada i engegada per l'empresa instal·ladora per a la comprovació del seu correcte funcionament.
Criteri de valoració econòmica: El preu no inclou els elements antivibratoris de terra.
Inclou: Replanteig de la unitat. Col·locació i fixació de la unitat i els seus accessoris. Connexionat amb les xarxes de conducció d'aigua i elèctrica i de recollida de condensats. Posada en marxa.
Criteri d'amidament de projecte: Nombre d'unitats previstes, segons documentació gràfica de Projecte.
Criteri de mesura d'obra: Es mesurarà el nombre d'unitats realment executades segons especificacions de Projecte.

| Codi | Ut | Descripció | Rendiment | Preu | Import |
|---|---|---|---|---|---|
| mt42bcc040o | U | Bomba de calor aire-aigua, per a calefacció, potència calorífica nominal de 6,7 kW (temperatura humida d'entrada de l'aire: 6°C; temperatura de sortida de l'aigua: 50°C, salt tèrmic: 5°C), amb grup hidràulic (vas d'expansió de 5 l, pressió nominal disponible de 209,7 kPa) i dipòsit d'inèrcia de 30 l, cabal d'aigua nominal de 1 m³/h, cabal d'aire nominal de 2500 m³/h, pressió d'aire nominal de 68,67 Pa i potència sonora de 78,4 dBA; amb filtre, termomanòmetres, vàlvula de seguretat tarada a 4 bar i purgador automàtic d'aire; inclús transport fins a peu d'obra sobre camió. (material) | 1 | 4500.13 | 4500.130 |
| mt42www030 | U | Detector de flux tipus paleta, d'acer galvanitzat amb coberta de ABS. (material) | 1 | 53 | 53.000 |
| mt37www050c | U | Maneguet antivibració, de goma, amb rosca de 1", per a una pressió màxima de treball de 10 bar. (material) | 2 | 24.69 | 49.380 |
| mt37sve010d | U | Vàlvula d'esfera de llautó niquelat per roscar de 1". (material) | 2 | 12.15 | 24.300 |
| mo005 | h | Oficial 1ª instal·lador de climatització. (mà d'obra) | 8.617 | 28.39 | 244.637 |
| mo104 | h | Ajudant instal·lador de climatització. (mà d'obra) | 8.617 | 24.43 | 210.513 |
| % | % | Costos directes complementaris | 2 % | 5081.960 | 101.639 |
|  |  | Costos directes |  |  | 5183.599 |

## Recursos

**mt42bcc040o** U Bomba de calor aire-aigua
Dades tècniques: Cost energètic 4449.423 MJ; Emissió de CO2 259.826 kg
Residus:
- embalatge: re150101 Envasos de paper i cartró. (component de residu); rendiment 2.564 kg; Codi LER 15 01 01; Massa de l'element 1 kg; Volum 0.001333 m3
- embalatge: re170201 Fusta. (component de residu); rendiment 0.654 kg; Codi LER 17 02 01; Massa de l'element 1 kg; Volum 0.000909 m3

**mt37www050c** U Maneguet antivibració, de goma, amb rosca de 1", per a una pressió màxima de treball de 10 bar
Dades tècniques: Cost energètic 156.178 MJ; Emissió de CO2 13.896 kg
Residus:
- embalatge: re150101 Envasos de paper i cartró; rendiment 0.072 kg

**mt37sve010d** U Vàlvula d'esfera de llautó niquelat per roscar de 1"
Dades tècniques: Cost energètic 843.399 MJ; Emissió de CO2 56.701 kg
Residus:
- embalatge: re150101 Envasos de paper i cartró; rendiment 0.072 kg
