# Detector infraroig amb càmera, via radio

- Propietat de l'arxiu: CYPE Ingenieros S.A.
- Format: FIEBDC-3/2016
- Programa: Generador de preus de la construcció. CYPE Ingenieros, S.A.
- Data: 13/12/2023
- Divisa: EUR
- Costos indirectes: 3 %
- IVA: 21 %

## I Instal·lacions

### ID Seguretat

#### IDR Centrals d'intrusió via radio

**IDR044** U Detector infraroig amb càmera, via radio.
Detector infraroig amb càmera, amb comunicació via radio, cobertura de 14 m/100°, de 120x65x35 mm, amb sensor infraroig passiu, indicador led, càmera amb flaix amb cobertura de 10 m, protecció antiobertura, dos bateries de liti de 3 V i coberta de plàstic ABS. Inclús elements de fixació.
Inclou: Replanteig. Fixació al parament. Muntatge, connexionat i comprovació del seu correcte funcionament.
Criteri d'amidament de projecte: Nombre d'unitats previstes, segons documentació gràfica de Projecte.
Criteri de mesura d'obra: Es mesurarà el nombre d'unitats realment executades segons especificacions de Projecte.

| Codi | Ut | Descripció | Rendiment | Preu | Import |
|---|---|---|---|---|---|
| mt41ing244a | U | Detector infraroig amb càmera, amb comunicació via radio, cobertura de 14 m/100°, de 120x65x35 mm, amb sensor infraroig passiu, indicador led, càmera amb flaix amb cobertura de 10 m, protecció antiobertura, dos bateries de liti de 3 V i coberta de plàstic ABS. Inclús elements de fixació. (material) | 1 | 176 | 176.000 |
| mo006 | h | Oficial 1ª instal·lador de xarxes i equips de detecció i seguretat. (mà d'obra) | 0.323 | 28.39 | 9.170 |
| mo105 | h | Ajudant instal·lador de xarxes i equips de detecció i seguretat. (mà d'obra) | 0.323 | 24.43 | 7.891 |
| % | % | Costos directes complementaris | 2 % | 193.061 | 3.861 |
|  |  | Costos directes |  |  | 196.922 |
