# Reixeta antivandàlica per a lluminària d'emergència

- Propietat de l'arxiu: CYPE Ingenieros S.A.
- Format: FIEBDC-3/2016
- Programa: Generador de preus de la construcció. CYPE Ingenieros, S.A.
- Data: 13/12/2023
- Divisa: EUR
- Costos indirectes: 3 %
- IVA: 21 %

## I Instal·lacions

### IO Contra incendis

#### IOA Enllumenat d'emergència

**IOA025** U Reixeta antivandàlica per a lluminària d'emergència.
Reixeta antivandàlica d'alumini, de 250x150x90 mm, per a lluminària d'emergència. Inclús elements de fixació.
Inclou: Fixació i anivellació.
Criteri d'amidament de projecte: Nombre d'unitats previstes, segons documentació gràfica de Projecte.
Criteri de mesura d'obra: Es mesurarà el nombre d'unitats realment executades segons especificacions de Projecte.

| Codi | Ut | Descripció | Rendiment | Preu | Import |
|---|---|---|---|---|---|
| mt34aem060a | U | Reixeta antivandàlica d'alumini, de 250x150x90 mm, per a lluminària d'emergència. Inclús elements de fixació. (material) | 1 | 23.79 | 23.790 |
| mo003 | h | Oficial 1ª electricista. (mà d'obra) | 0.129 | 28.39 | 3.662 |
| mo102 | h | Ajudant electricista. (mà d'obra) | 0.129 | 24.43 | 3.151 |
| % | % | Costos directes complementaris | 2 % | 30.603 | 0.612 |
|  |  | Costos directes |  |  | 31.215 |
