# Columna seca

- Propietat de l'arxiu: CYPE Ingenieros S.A.
- Format: FIEBDC-3/2016
- Programa: Generador de preus de la construcció. CYPE Ingenieros, S.A.
- Data: 13/12/2023
- Divisa: EUR
- Costos indirectes: 3 %
- IVA: 21 %

## I Instal·lacions

### IO Contra incendis

#### IOC Columnes seques

**IOC010** U Columna seca.
Columna seca constituïda per els següents elements: 1 presa d'alimentació IPF-41 proveïda de connexió siamesa amb claus incorporades i ràcords tipus UNE 23400-3, de 70 mm (2 1/2") de diàmetre amb tapes subjectes amb cadenes i clau de purga de 25 mm de diàmetre, situada a façana, allotjada en armari de xapa d'acer, de 590x440x300 mm, de color vermell, amb porta de xapa d'acer de color blanc, pany de quadrat de 8 mm i rètol "ÚS EXCLUSIU BOMBERS"; 3 boques de sortida en pis (2 IPF-39 proveïdes de connexió siamesa amb claus incorporades i ràcords tipus UNE 23400-2, de 45 mm (1 1/2") de diàmetre amb tapes subjectes amb cadena, situades en els replans de l'escala, allotjades en armari d'acer inoxidable, de 590x350x300 mm, de color vermell, amb porta envidrada d'acer inoxidable, pany de quadrat de 8 mm i rètol "ÚS EXCLUSIU BOMBERS" i 1 IPF-40 proveïda de connexió siamesa amb claus incorporades i ràcords tipus UNE 23400-2, de 45 mm (1 1/2") de diàmetre amb tapes subjectes amb cadena, situada cada quatre plantes en els replans de l'escala, allotjada en armari d'acer inoxidable, de 590x640x300 mm, de color vermell, amb porta envidrada d'acer inoxidable, pany de quadrat de 8 mm i rètol "ÚS EXCLUSIU BOMBERS"), amb conduccions d'acer galvanitzat de 3" DN 80 mm, sense calorifugar. Inclús lluna incolora, emprimació per a segelladors acrílics, silicona neutra oxímica per al segellat de trobades, material auxiliar para muntatge i subjecció a l'obra, vàlvula de drenatge, accessoris i peces especials.
Criteri de valoració econòmica: El preu no inclou les ajudes de paleta per a instal·lacions.
Inclou: Replanteig del recorregut de la canonada i de la situació de les boques de sortida i de la presa d'alimentació en façana. Col·locació i fixació de canonades, boques de sortida i presa d'alimentació. Segellat de la trobada dels armaris amb els paraments. Col·locació, ajust i fixació del vidre. Muntatge, connexionat i comprovació del seu correcte funcionament. Realització de proves de servei.
Criteri d'amidament de projecte: Nombre d'unitats previstes, segons documentació gràfica de Projecte.
Criteri de mesura d'obra: Es mesurarà el nombre d'unitats realment executades segons especificacions de Projecte.

| Codi | Ut | Descripció | Rendiment | Preu | Import |
|---|---|---|---|---|---|
| mt41osc011a | U | Bifurcació siamesa d'alumini, amb connexió femella roscada de 80 mm (3") i dues sortides de 70 mm (2 1/2"), equipades amb vàlvules d'esfera de 1/4 de volta, ràcords de connexió i tapes amb dispositiu de purga d'aire. (material) | 1 | 190.23 | 190.230 |
| mt41osc031a | U | Armari de xapa d'acer, de 590x440x300 mm, de color vermell, amb porta de xapa d'acer de color blanc, pany de quadrat de 8 mm i rètol "ÚS EXCLUSIU BOMBERS". (material) | 1 | 63.95 | 63.950 |
| mt41osc010a | U | Bifurcació siamesa d'alumini, amb connexió femella roscada de 70 mm (2 1/2") i dues sortides de 45 mm (1 1/2"), equipada amb vàlvules d'esfera de 1/4 de volta, ràcords de connexió i tapes amb dispositiu de purga d'aire. (material) | 3 | 99.92 | 299.760 |
| mt41osc020a | U | Clau de secció en alumini, amb tancament d'esfera de 1/4 de volta i 80 mm (3") de diàmetre. (material) | 1 | 132.87 | 132.870 |
| mt41osc030a | U | Armari d'acer inoxidable, de 590x350x300 mm, de color vermell, amb porta d'acer inoxidable per envidrar, pany de quadrat de 8 mm i rètol "ÚS EXCLUSIU BOMBERS". (material) | 2 | 55.97 | 111.940 |
| mt41osc030b | U | Armari d'acer inoxidable, de 590x640x300 mm, de color vermell, amb porta d'acer inoxidable per envidrar, pany de quadrat de 8 mm i rètol "ÚS EXCLUSIU BOMBERS". (material) | 1 | 78.34 | 78.340 |
| mt08tag400i | U | Material auxiliar per a muntatge i subjecció a l'obra de les canonades d'acer galvanitzat, de 3" DN 80 mm. (material) | 1 | 2.24 | 2.240 |
| mt08tag010fd | m | Tub d'acer galvanitzat, amb soldadura longitudinal per resistència elèctrica, sèrie M, de 3" DN 80 mm de diàmetre i 4 mm de gruix, segons UNE-EN 10255, amb el preu incrementat el 15% en concepte d'accessoris i peces especials. (material) | 23 | 30.44 | 700.120 |
| mt37sve010d | U | Vàlvula d'esfera de llautó niquelat per roscar de 1". (material) | 1 | 12.15 | 12.150 |
| mt21vtt010n | m² | Vidre de silicat sodiocàlcic trempat, incolor, de 5 mm d'espessor, classificació de prestacions 1C3, segons UNE-EN 12600. Segons UNE-EN 12150-1. (material) | 0.85 | 33.7 | 28.645 |
| mt22www070a | l | Emprimació transparent a base de poliuretà, per a segelladors acrílics sobre superfícies poroses. (material) | 0.017 | 23.2 | 0.394 |
| mt22www050a | U | Cartutx de 300 ml de silicona neutra oxímica, d'elasticitat permanent i enduriment ràpid, color blanc, rang de temperatura de treball de -60 a 150°C, amb resistència als rajos UV, duresa Shore A aproximada de 22, segons UNE-EN ISO 868 i elongació a ruptura >= 800%, segons UNE-EN ISO 8339. (material) | 0.083 | 4.73 | 0.393 |
| mo008 | h | Oficial 1ª lampista. (mà d'obra) | 29.101 | 28.39 | 826.177 |
| mo107 | h | Ajudant lampista. (mà d'obra) | 30.175 | 24.43 | 737.175 |
| % | % | Costos directes complementaris | 2 % | 3184.384 | 63.688 |
|  |  | Costos directes |  |  | 3248.072 |

Residus:
- col·locació: mt08tag010fd; factor de residu 0.0301608
- col·locació: mt21vtt010n; factor de residu 0.011
- col·locació: mt22www070a Emprimació transparent a base de poliuretà, per a segelladors acrílics sobre superfícies poroses; factor de residu 0.03
- col·locació: mt22www050a; factor de residu 0.06

## Recursos

**mt41osc031a** U Armari de xapa d'acer
Dades tècniques: Cost energètic 0.019 MJ; Emissió de CO2 0.030 kg
Residus:
- embalatge: re150101 Envasos de paper i cartró. (component de residu); rendiment 0.035 kg; Codi LER 15 01 01; Massa de l'element 1 kg; Volum 0.001333 m3

**mt41osc030a** U Armari d'acer inoxidable
Dades tècniques: Cost energètic 0.018 MJ; Emissió de CO2 0.029 kg
Residus:
- embalatge: re150101 Envasos de paper i cartró; rendiment 0.034 kg

**mt41osc030b** U Armari d'acer inoxidable
Dades tècniques: Cost energètic 0.019 MJ; Emissió de CO2 0.031 kg
Residus:
- embalatge: re150101 Envasos de paper i cartró; rendiment 0.036 kg

**mt08tag010fd** m Tub d'acer galvanitzat
Dades tècniques: Cost energètic 211.657 MJ; Emissió de CO2 21.395 kg; Codi LER 17 04 05; Massa de l'element 8.36 kg; Volum 0.003981 m3
Residus:
- embalatge: re170201 Fusta. (component de residu); rendiment 0.011 kg; Codi LER 17 02 01; Massa de l'element 1 kg; Volum 0.000909 m3
- embalatge: re170203 Plàstic. (component de residu); rendiment 0.003 kg; Codi LER 17 02 03; Massa de l'element 1 kg; Volum 0.001667 m3

**mt37sve010d** U Vàlvula d'esfera de llautó niquelat per roscar de 1"
Dades tècniques: Cost energètic 843.399 MJ; Emissió de CO2 56.701 kg
Residus:
- embalatge: re150101 Envasos de paper i cartró; rendiment 0.072 kg

**mt21vtt010n** m² Vidre de silicat sodiocàlcic trempat
Dades tècniques: Cost energètic 44.062 MJ; Emissió de CO2 3.280 kg; Codi LER 17 02 02; Massa de l'element 12.5 kg; Volum 0.0125 m3
Residus:
- embalatge: re170604 Materials d'aïllament diferents dels especificats en els codis 17 06 01 i 17 06 03. (component de residu); rendiment 0.013 kg; Codi LER 17 06 04; Massa de l'element 1 kg; Volum 0.001667 m3

**mt22www070a** l Emprimació transparent a base de poliuretà, per a segelladors acrílics sobre superfícies poroses
Dades tècniques: Cost energètic 149.135 MJ; Emissió de CO2 7.243 kg; Codi LER 17 09 04; Massa de l'element 1.03 kg; Volum 0.000687 m3
Residus:
- embalatge: re150104 Envasos metàl·lics. (component de residu); rendiment 0.064 kg; Codi LER 15 01 04; Massa de l'element 1 kg; Volum 0.001667 m3

**mt22www050a** U Cartutx de 300 ml de silicona neutra oxímica
Dades tècniques: Cost energètic 61.288 MJ; Emissió de CO2 2.605 kg; Codi LER 17 09 04; Massa de l'element 0.3 kg; Volum 0.0002 m3
Residus:
- embalatge: re170203 Plàstic; rendiment 0.1 kg
