# Sistema d'elevació per a edificis

- Propietat de l'arxiu: CYPE Ingenieros S.A.
- Format: FIEBDC-3/2016
- Programa: Generador de preus de la construcció. CYPE Ingenieros, S.A.
- Data: 14/06/2024
- Divisa: EUR
- Costos indirectes: 3 %
- IVA: 21 %

## I Instal·lacions

### IS Evacuació d'aigües

#### ISA Sistemes d'elevació

**ISA020** U Sistema d'elevació per a edificis.
Sistema d'elevació d'aigües grises i fecals, segons UNE-EN 12050-1, amb funcions de regulació, control, supervisió i avís, regulació automàtica per nivell, alarma acústica, apte per a temperatura màxima fins a 40°C (per a curt temps 60°C), format per dipòsit de polietilè de 90 l i 770x630x550 mm, impermeable al gas i a l'aigua, dues entrades DN 40 mm i una DN 100 mm de lliure situació, connexió a la part superior per a una canonada de ventilació DN 70, connexió en impulsió de 80 mm, anelles-retén per al segellat de l'eix, bomba submergible amb carcassa d'acer inoxidable, grandària màxima de passada de sòlids 45 mm, rotor en curtcircuit refrigerat per superfície, amb protecció de sobrecàrrega incorporada, amb una potència nominal de 1,3 kW, 1450 r.p.m. nominals, alimentació monofàsica (230V/50Hz), protecció IP67, aïllament classe H, contactes lliures de tensió per a indicació de funcionament i averia. Instal·lació en superfície. Inclús accessoris, unions i peces especials per a la instal·lació de l'electrobomba.
Inclou: Replanteig del recorregut de la canonada i de la situació del sistema d'elevació. Col·locació del sistema d'elevació. Formació de forats o utilització dels ja existents per al connexionat de tubs. Enllaç i rejuntat dels col·lectors a l'arqueta o a les entrades i sortides ja existents. Muntatge, connexionat i comprovació del seu correcte funcionament.
Criteri d'amidament de projecte: Nombre d'unitats previstes, segons documentació gràfica de Projecte.
Criteri de mesura d'obra: Es mesurarà el nombre d'unitats realment executades segons especificacions de Projecte.

| Codi | Ut | Descripció | Rendiment | Preu | Import |
|---|---|---|---|---|---|
| mt37bcw520a | U | Sistema d'elevació d'aigües grises i fecals, segons UNE-EN 12050-1, amb funcions de regulació, control, supervisió i avís, regulació automàtica per nivell, alarma acústica, apte per a temperatura màxima fins a 40°C (per a curt temps 60°C), format per dipòsit de polietilè de 90 l i 770x630x550 mm, impermeable al gas i a l'aigua, dues entrades DN 40 mm i una DN 100 mm de lliure situació, connexió a la part superior per a una canonada de ventilació DN 70, connexió en impulsió de 80 mm, anelles-retén per al segellat de l'eix, bomba submergible amb carcassa d'acer inoxidable, grandària màxima de passada de sòlids 45 mm, rotor en curtcircuit refrigerat per superfície, amb protecció de sobrecàrrega incorporada, amb una potència nominal de 1,3 kW, 1450 r.p.m. nominals, alimentació monofàsica (230V/50Hz), protecció IP67, aïllament classe H, contactes lliures de tensió per a indicació de funcionament i averia; per instal·lar en superfície. (material) | 1 | 2418.21 | 2418.210 |
| mt37bcw900g | U | Vàlvula de retenció, de ferro colat gris, de DN 80 mm. (material) | 1 | 301.67 | 301.670 |
| mt37bcw901g | U | Vàlvula de tall, de ferro colat gris, de DN 80 mm. (material) | 1 | 222.13 | 222.130 |
| mt36bom050e | m | Conducte d'impulsió d'aigües residuals realitzat amb tub de PVC per a pressió de 6 atm, de 75 mm de diàmetre, amb extrem atrompetat, segons UNE-EN 1452. (material) | 2 | 4.87 | 9.740 |
| mt36bom051e | U | Repercussió, per m de canonada, d'accessoris, unions i peces especials per a tub de PVC per a pressió de 6 atm, de 75 mm de diàmetre. (material) | 2 | 1.46 | 2.920 |
| mo008 | h | Oficial 1ª lampista. (mà d'obra) | 0.651 | 29.34 | 19.100 |
| % | % | Costos directes complementaris | 2 % | 2973.770 | 59.475 |
|  |  | Costos directes |  |  | 3033.245 |

## Recursos

**mt37bcw520a** U Sistema d'elevació d'aigües grises i fecals
Dades tècniques: Cost energètic 2989.507 MJ; Emissió de CO2 252.931 kg
Residus:
- embalatge: re150101 Envasos de paper i cartró. (component de residu); rendiment 1.625 kg; Codi LER 15 01 01; Massa de l'element 1 kg; Volum 0.001333 m3

**mt37bcw900g** U Vàlvula de retenció, de ferro colat gris, de DN 80 mm
Dades tècniques: Cost energètic 0.046 MJ; Emissió de CO2 0.073 kg
Residus:
- embalatge: re150101 Envasos de paper i cartró; rendiment 0.086 kg

**mt37bcw901g** U Vàlvula de tall, de ferro colat gris, de DN 80 mm
Dades tècniques: Cost energètic 0.046 MJ; Emissió de CO2 0.073 kg
Residus:
- embalatge: re150101 Envasos de paper i cartró; rendiment 0.086 kg
