# Ascensor per a persones, per a buit d'escala de petites o mitjanes dimensions

- Propietat de l'arxiu: CYPE Ingenieros S.A.
- Format: FIEBDC-3/2016
- Programa: Generador de preus de la construcció. CYPE Ingenieros, S.A.
- Data: 13/12/2023
- Divisa: EUR
- Costos indirectes: 3 %
- IVA: 21 %

## I Instal·lacions

### IT Transport

#### ITA Ascensors

**ITA020** U Ascensor per a persones, per a buit d'escala de petites o mitjanes dimensions.
Subministrament i instal·lació completa en buit d'escala de dimensions mínimes 1,35x1,30 m, d'ascensor elèctric sense quart de màquines, amb tecnologia Gearless de freqüència variable de 1 m/s de velocitat, 4 parades, 320 kg de càrrega nominal, amb capacitat per a 4 persones, nivell bàsic d'acabat en cabina de 840x1050x2200 mm, amb enllumenat elèctric permanent de 50 lux com a mínim, maniobra universal simple, portes interiors automàtiques d'acer inoxidable i portes exteriors automàtiques en acer per pintar de 700x2000 mm. Inclús ganxos de fixació, llums d'enllumenat del buit, guies, cables de tracció i passacables, amortidors de vall, contrapesos, portes d'accés, grup tractor, quadre i cable de maniobra, bastidor, xassís i portes de cabina amb acabats, limitador de velocitat i paracaigudes, botoneres de pis i de cabina, selector de parades, instal·lació elèctrica, línia telefònica i sistemes de seguretat.
Inclou: Replanteig de guies i nivells. Col·locació dels punts de fixació. Instal·lació dels llums d'enllumenat del buit. Muntatge de guies, cables de tracció i passacables. Col·locació dels amortidors de fossa. Col·locació de contrapesos. Presentació de les portes d'accés. Muntatge del grup tractor. Muntatge del quadre i connexió del cable de maniobra. Muntatge del bastidor, el xassís i les portes de cabina amb els seus acabats. Instal·lació del limitador de velocitat i el paracaigudes. Instal·lació de les botoneres de pis i de cabina. Instal·lació del selector de parades. Connexionat amb la xarxa elèctrica. Instal·lació de la línia telefònica i dels sistemes de seguretat. Comprovació del seu correcte funcionament. Realització de proves de servei.
Criteri d'amidament de projecte: Nombre d'unitats previstes, segons documentació gràfica de Projecte.
Criteri de mesura d'obra: Es mesurarà el nombre d'unitats realment executades segons especificacions de Projecte.

| Codi | Ut | Descripció | Rendiment | Preu | Import |
|---|---|---|---|---|---|
| mt39aec011a | U | Cabina amb acabats de qualitat bàsica, de 850 mm d'amplada, 1000 mm de profunditat i 2200 mm d'altura, amb enllumenat elèctric permanent de 50 lux com a mínim, per ascensor elèctric de passatgers de 320 kg de càrrega nominal, amb capacitat per a 4 persones i 1 m/s de velocitat, inclús porta de cabina corredissa automàtica d'acer per pintar. (material) | 1 | 2567.48 | 2567.480 |
| mt39aea010b | U | Amortidors de vall i contrapesos per ascensor elèctric de passatgers de 320 kg de càrrega nominal, amb capacitat per a 4 persones i 1 m/s de velocitat. (material) | 1 | 512.42 | 512.420 |
| mt39aab010a | U | Botonera de pis amb acabats de qualitat bàsica, per ascensor de passatgers amb maniobra universal simple. (material) | 4 | 13.43 | 53.720 |
| mt39aab020a | U | Botonera de cabina per ascensor de passatgers amb acabats de qualitat bàsica i maniobra universal simple. (material) | 1 | 70.68 | 70.680 |
| mt39aeg120a | U | Grup tractor per ascensor elèctric de passatgers, sense quart de màquines (freqüència variable), sense reductor, amb tecnologia Gearless, de 320 kg de càrrega nominal, amb capacitat per a 4 persones i 1 m/s de velocitat. (material) | 1 | 4537.34 | 4537.340 |
| mt39ael010b | U | Limitador de velocitat i paracaigudes per ascensor elèctric de passatgers de 320 kg de càrrega nominal, amb capacitat per a 4 persones i 1 m/s de velocitat. (material) | 1 | 675.98 | 675.980 |
| mt39aem110a | U | Quadre de maniobra, interruptor i diferencials de connexió de servei elèctrica, formant un únic conjunt (pack), per ascensor elèctric de passatgers, sense quart de màquines (freqüència variable), de 320 kg de càrrega nominal, amb capacitat per a 4 persones i 1 m/s de velocitat. (material) | 1 | 1664.49 | 1664.490 |
| mt39aap010d | U | Porta d'ascensor de passatgers d'accés a pis, amb obertura automàtica, d'acer amb emprimació per pintar, de 700x2000 mm. Envidriament homologat com "Paraflames" 30 minuts (E 30). (material) | 4 | 323.95 | 1295.800 |
| mt39aer110a | U | Recorregut de guies i cables de tracció per ascensor elèctric de passatgers sense quart de màquines (freqüència variable), de 320 kg de càrrega nominal, amb capacitat per a 4 persones i 1 m/s de velocitat. (material) | 1 | 1984.31 | 1984.310 |
| mt39aes010b | U | Selector de parades per ascensor elèctric de passatgers, 1 m/s de velocitat. (material) | 4 | 63.61 | 254.440 |
| mt39www010 | U | Làmpada de 40 W, inclús mecanismes de fixació i portalàmpades. (material) | 4 | 4.14 | 16.560 |
| mt39www011 | U | Ganxo adossat al sostre, capaç de suportar suspès el mecanisme tractor. (material) | 1 | 41.44 | 41.440 |
| mt39www030 | U | Instal·lació de línia telefònica en cabina d'ascensor. (material) | 1 | 124.05 | 124.050 |
| mo016 | h | Oficial 1ª instal·lador d'aparells elevadors. (mà d'obra) | 80.978 | 28.39 | 2298.965 |
| mo085 | h | Ajudant instal·lador d'aparells elevadors. (mà d'obra) | 80.978 | 24.43 | 1978.293 |
| % | % | Costos directes complementaris | 2 % | 18075.968 | 361.519 |
|  |  | Costos directes |  |  | 18437.487 |

## Recursos

**mt39aec011a** U Cabina amb acabats de qualitat bàsica
Dades tècniques: Cost energètic 8953.233 MJ; Emissió de CO2 643.182 kg
Residus:
- embalatge: re150101 Envasos de paper i cartró. (component de residu); rendiment 0.553 kg; Codi LER 15 01 01; Massa de l'element 1 kg; Volum 0.001333 m3

**mt39aea010b** U Amortidors de vall i contrapesos per ascensor elèctric de passatgers de 320 kg de càrrega nominal
Dades tècniques: Cost energètic 3243.919 MJ; Emissió de CO2 168.331 kg
Residus:
- embalatge: re150101 Envasos de paper i cartró; rendiment 0.036 kg

**mt39aab010a** U Botonera de pis amb acabats de qualitat bàsica, per ascensor de passatgers amb maniobra universal simple
Dades tècniques: Cost energètic 5.422 MJ; Emissió de CO2 0.472 kg
Residus:
- embalatge: re150101 Envasos de paper i cartró; rendiment 0.03 kg

**mt39aab020a** U Botonera de cabina per ascensor de passatgers amb acabats de qualitat bàsica i maniobra universal simple
Dades tècniques: Cost energètic 10.832 MJ; Emissió de CO2 0.924 kg
Residus:
- embalatge: re150101 Envasos de paper i cartró; rendiment 0.036 kg

**mt39aeg120a** U Grup tractor per ascensor elèctric de passatgers
Dades tècniques: Cost energètic 2280.860 MJ; Emissió de CO2 157.836 kg
Residus:
- embalatge: re150101 Envasos de paper i cartró; rendiment 0.599 kg

**mt39ael010b** U Limitador de velocitat i paracaigudes per ascensor elèctric de passatgers de 320 kg de càrrega nominal
Dades tècniques: Cost energètic 1138.316 MJ; Emissió de CO2 115.786 kg
Residus:
- embalatge: re150101 Envasos de paper i cartró; rendiment 0.18 kg
- embalatge: re170203 Plàstic. (component de residu); rendiment 0.09 kg; Codi LER 17 02 03; Massa de l'element 1 kg; Volum 0.001667 m3

**mt39aem110a** U Quadre de maniobra
Dades tècniques: Cost energètic 279.508 MJ; Emissió de CO2 13.395 kg
Residus:
- embalatge: re150101 Envasos de paper i cartró; rendiment 2.143 kg

**mt39aap010d** U Porta d'ascensor de passatgers d'accés a pis
Dades tècniques: Cost energètic 290.367 MJ; Emissió de CO2 16.522 kg
Residus:
- embalatge: re170203 Plàstic; rendiment 0.155 kg
- embalatge: re170604 Materials d'aïllament diferents dels especificats en els codis 17 06 01 i 17 06 03. (component de residu); rendiment 0.032 kg; Codi LER 17 06 04; Massa de l'element 1 kg; Volum 0.001667 m3

**mt39aer110a** U Recorregut de guies i cables de tracció per ascensor elèctric de passatgers sense quart de màquines (freqüència
Dades tècniques: Cost energètic 5350.760 MJ; Emissió de CO2 781.492 kg
Residus:
- embalatge: re150101 Envasos de paper i cartró; rendiment 0.54 kg

**mt39aes010b** U Selector de parades per ascensor elèctric de passatgers, 1 m/s de velocitat
Dades tècniques: Cost energètic 6.266 MJ; Emissió de CO2 0.371 kg
Residus:
- embalatge: re150101 Envasos de paper i cartró; rendiment 0.035 kg
