# Plataforma salvaescales

- Propietat de l'arxiu: CYPE Ingenieros S.A.
- Format: FIEBDC-3/2016
- Programa: Generador de preus de la construcció. CYPE Ingenieros, S.A.
- Data: 13/12/2023
- Divisa: EUR
- Costos indirectes: 3 %
- IVA: 21 %

## I Instal·lacions

### IT Transport

#### ITS Salvaescales

**ITS010** U Plataforma salvaescales.
Subministrament i instal·lació completa de plataforma remuntadora d'escales de 750x800 mm, ús interior, per salvar desnivells de trams rectes de pendent constant entre 15° i 45°, amb un recorregut màxim de 3 m, una capacitat màxima de càrrega de 225 kg, una velocitat de 0,1 m/s i una potència de 700 W a 230 V i 50 Hz, amb baranes automàtiques i rampes d'accés i sortida plegables automàticament. Inclús botoneres, guies d'acer i fixacions a parament o terra mitjançant pals de subjecció, polsador d'emergència i clau de seguretat en la plataforma, quadre elèctric i dobles circuits elèctrics de protecció, limitadors de velocitat, fre motor electromagnètic i altres dispositius de seguretat segons normativa vigent. Totalment muntada, connexionada i provada.
Inclou: Preparació de la zona de treball. Col·locació de les guies i fixacions. Muntatge de la plataforma sobre les guies. Connexionat amb la xarxa elèctrica. Col·locació i connexió de les botoneres i dels sistemes de seguretat.
Criteri d'amidament de projecte: Nombre d'unitats previstes, segons documentació gràfica de Projecte.
Criteri de mesura d'obra: Es mesurarà el nombre d'unitats realment executades segons especificacions de Projecte.

| Codi | Ut | Descripció | Rendiment | Preu | Import |
|---|---|---|---|---|---|
| mt39ses010a | U | Plataforma remuntadora d'escales de 750x800 mm, ús interior, per salvar desnivells de trams rectes de pendent constant entre 15° i 45°, amb un recorregut màxim de 3 m, una capacitat màxima de càrrega de 225 kg, una velocitat de 0,1 m/s i una potència de 700 W a 230 V i 50 Hz, amb baranes automàtiques i rampes d'accés i sortida plegables automàticament. Inclús botoneres, guies d'acer i fixacions a parament o terra mitjançant pals de subjecció, polsador d'emergència i clau de seguretat en la plataforma, quadre elèctric i dobles circuits elèctrics de protecció, limitadors de velocitat, fre motor electromagnètic i altres dispositius de seguretat segons normativa vigent. (material) | 1 | 7560 | 7560.000 |
| mo016 | h | Oficial 1ª instal·lador d'aparells elevadors. (mà d'obra) | 10.767 | 28.39 | 305.675 |
| mo085 | h | Ajudant instal·lador d'aparells elevadors. (mà d'obra) | 10.767 | 24.43 | 263.038 |
| % | % | Costos directes complementaris | 2 % | 8128.713 | 162.574 |
|  |  | Costos directes |  |  | 8291.287 |
