# Aïllament tèrmic de fronts de forjat i pilars embeguts en el gruix de la façana

- Propietat de l'arxiu: CYPE INGENIEROS, S.A.
- Format: FIEBDC-3/2002
- Divisa: EUR
- Costos indirectes: 3.00 %
- IVA: 21.00 %

**NAJ005** m² Aïllament tèrmic de fronts de forjat i pilars embeguts en el gruix de la façana, format per aïllament tèrmic reflectiu compost de nucli aïllant d'escuma de polietilè, revestit amb una làmina d'alumini en una cara i proveït d'una malla d'unió en la cara oposada, clavat a l'estructura desencofrada.
Subministrament i col·locació d'aïllament tèrmic de fronts de forjat i pilars embeguts en el gruix de la façana, format per aïllament tèrmic reflectiu compost de nucli aïllant d'escuma de polietilè, revestit amb una làmina d'alumini en una cara i proveït d'una malla d'unió en la cara oposada, de 4 mm d'espessor, amb una densitat nominal de 29,17 kg/m³, una resistència tèrmica de 0,11 m²K/W, una emissivitat tèrmica de 0,05 i una conductivitat tèrmica de 0,029 W/(mK). Inclús preparació de la superfície suport, talls, puntes metálicas de cap ample per a la fixació de l'aïllant a l'estructura prèviament desencofrada i cinta adhesiva per la closa de juntes.
Inclou: Preparació i tallat de l'aïllant. Fixació de l'aïllant a l'estructura. Segellat de junts.
Criteri d'amidament de projecte: Superfície mesurada segons documentació gràfica de Projecte.
Criteri de mesura d'obra: Es mesurarà la superfície realment executada segons especificacions de Projecte.

| Codi | Ut | Descripció | Rendiment | Preu | Import |
|---|---|---|---|---|---|
| mt16arg020a | m² | Aïllament tèrmic reflectiu compost de nucli aïllant d'escuma de polietilè, revestit amb una làmina d'alumini en una cara i proveït d'una malla d'unió en la cara oposada, de 4 mm d'espessor, amb una densitat nominal de 29,17 kg/m³, una resistència tèrmica de 0,11 m²K/W, una emissivitat tèrmica de 0,05 i una conductivitat tèrmica de 0,029 W/(mK), subministrat en rotllos de 0,60x2,00 m. (material) | 1.050 | 6.66 | 6.99 |
| mt08var070 | kg | Puntes metàl·liques de cap ample. (material) | 0.150 | 1.83 | 0.27 |
| mt16arg025 | m | Cinta autoadhesiva de polipropilè, revestida d'alumini, per closa de juntes. (material) | 0.800 | 0.12 | 0.10 |
| mo054 | h | Oficial 1ª muntador d'aïllaments. (mà d'obra) | 0.194 | 24.08 | 4.67 |
| mo101 | h | Ajudant muntador d'aïllaments. (mà d'obra) | 0.194 | 20.68 | 4.01 |
| % | % | Costos directes complementaris | 2 % | 16.04 | 0.32 |
|  |  | Costos directes |  |  | 16.36 |
