# Aïllament acústic del perímetre d'elements estructurals de fusta, amb banda desolidaritzadora

- Propietat de l'arxiu: CYPE Ingenieros S.A.
- Format: FIEBDC-3/2016
- Programa: Generador de preus de la construcció. CYPE Ingenieros, S.A.
- Data: 14/06/2024
- Divisa: EUR
- Costos indirectes: 3 %
- IVA: 21 %

## N Aïllaments e impermeabilitzacions

### NB Aïllaments acústics

#### NBJ Ponts acústics

**NBJ012** m Aïllament acústic del perímetre d'elements estructurals de fusta, amb banda desolidaritzadora.
Aïllament acústic del perímetre d'elements estructurals de fusta, realitzat amb banda resilient, de cautxú EPDM extrudit, de 5 mm d'espessor i 95 mm d'amplada, per a reducció de soroll d'impactes en 4 dBA, segons UNE-EN ISO 10140, per garantir la seva desolidarització i optimitzar l'aïllament acústic.
Inclou: Neteja i preparació de la superfície. Tall de la banda desolidaritzadora. Col·locació de la banda desolidaritzadora.
Criteri d'amidament de projecte: Longitud mesurada segons documentació gràfica de Projecte.
Criteri de mesura d'obra: Es mesurarà la longitud realment executada segons especificacions de Projecte.

| Codi | Ut | Descripció | Rendiment | Preu | Import |
|---|---|---|---|---|---|
| mt16pdr010ab | m | Banda resilient, de cautxú EPDM extrudit, de 5 mm d'espessor i 95 mm d'amplada, per a reducció de soroll d'impactes en 4 dBA, segons UNE-EN ISO 10140, sense substàncies orgàniques volàtils (VOC), amb grapes de fixació. (material) | 1.02 | 16.74 | 17.075 |
| mo095 | h | Ajudant muntador d'estructura de fusta. (mà d'obra) | 0.066 | 25.25 | 1.667 |
| % | % | Costos directes complementaris | 2 % | 18.742 | 0.375 |
|  |  | Costos directes |  |  | 19.117 |

## Recursos

**mt16pdr010ab** m Banda resilient
Dades tècniques: Cost energètic 47.085 MJ; Emissió de CO2 2.051 kg
