# Aïllament acústic a soroll aeri i d'impacte de sòls flotants, amb complexos multicapa

- Propietat de l'arxiu: CYPE Ingenieros S.A.
- Format: FIEBDC-3/2016
- Programa: Generador de preus de la construcció. CYPE Ingenieros, S.A.
- Data: 14/06/2024
- Divisa: EUR
- Costos indirectes: 3 %
- IVA: 21 %

## N Aïllaments e impermeabilitzacions

### NB Aïllaments acústics

#### NBL Sòls flotants

**NBL040** m² Aïllament acústic a soroll aeri i d'impacte de sòls flotants, amb complexos multicapa.
Aïllament acústic a soroll aeri i d'impacte de sòls flotants, amb complexos formats per làmines de cautxú sintètic EPDM que portes adherida per una de les seves cares una làmina d'escuma de polietilè reticulat d'elevada resistència a la compressió i una fliselina adherida per la cara del cautxú, de 5,5 mm d'espessor i desolidarització perimetral realitzada amb el mateix material aïllant. Col·locació en obra: a testa. Inclús cinta autoadhesiva per a segellat de junts.
Inclou: Neteja i preparació de la superfície suport. Col·locació de l'aïllament sobre el forjat. Tall de l'aïllament.
Criteri d'amidament de projecte: Superfície mesurada segons documentació gràfica de Projecte.
Criteri de mesura d'obra: Es mesurarà la superfície realment executada segons especificacions de Projecte.

| Codi | Ut | Descripció | Rendiment | Preu | Import |
|---|---|---|---|---|---|
| mt16ppt020a | m² | Complex format per una làmina de cautxú sintètic EPDM que porta adherida per una de les seves cares una làmina d'escuma de polietilè reticulat d'elevada resistència a la compressió i una fliselina adherida per la cara del cautxú, de 5,5 mm d'espessor. (material) | 1.22 | 6.79 | 8.284 |
| mt16aaa030 | m | Cinta autoadhesiva per closa de juntes. (material) | 0.1 | 0.3 | 0.030 |
| mo054 | h | Oficial 1ª muntador d'aïllaments. (mà d'obra) | 0.105 | 29.34 | 3.081 |
| mo101 | h | Ajudant muntador d'aïllaments. (mà d'obra) | 0.105 | 25.28 | 2.654 |
| % | % | Costos directes complementaris | 2 % | 14.049 | 0.281 |
|  |  | Costos directes |  |  | 14.330 |

Residus:
- col·locació: mt16ppt020a; factor de residu 0.0581039
- col·locació: mt16aaa030 Cinta autoadhesiva per closa de juntes; factor de residu 0.07

## Recursos

**mt16ppt020a** m² Complex format per una làmina de cautxú sintètic EPDM que porta adherida per una de les seves cares una làmina d'escuma
Dades tècniques: Cost energètic 276.601 MJ; Emissió de CO2 8.882 kg; Codi LER 17 06 04; Massa de l'element 3.62 kg; Volum 0.006033 m3
Residus:
- embalatge: re170203 Plàstic. (component de residu); rendiment 0.025 kg; Codi LER 17 02 03; Massa de l'element 1 kg; Volum 0.001667 m3

**mt16aaa030** m Cinta autoadhesiva per closa de juntes
Dades tècniques: Cost energètic 0.339 MJ; Emissió de CO2 0.017 kg; Codi LER 17 06 04; Massa de l'element 0.0025 kg; Volum 0.000004 m3
Residus:
- embalatge: re170203 Plàstic; rendiment 0.001 kg
