# Aïllament acústic a soroll aeri i d'impacte, sota terres de fusta sobre llates d'empostissar, amb panells de poliestirè expandit

- Propietat de l'arxiu: CYPE Ingenieros S.A.
- Format: FIEBDC-3/2016
- Programa: Generador de preus de la construcció. CYPE Ingenieros, S.A.
- Data: 14/06/2024
- Divisa: EUR
- Costos indirectes: 3 %
- IVA: 21 %

## N Aïllaments e impermeabilitzacions

### NB Aïllaments acústics

#### NBM Sòls de fusta i laminats

**NBM031** m² Aïllament acústic a soroll aeri i d'impacte, sota terres de fusta sobre llates d'empostissar, amb panells de poliestirè expandit.
Aïllament acústic a soroll aeri i d'impacte sota terres de fusta sobre llates d'empostissar, amb panells rígids de poliestirè expandit elastificat, segons UNE-EN 13163, de superfície llisa i mecanitzat lateral recte, de 10 mm d'espessor, resistència tèrmica 0,3 m²K/W, conductivitat tèrmica 0,033 W/(mK), col·locats sota terres de fusta sobre llates d'empostissar; desolidarització perimetral amb banda de polietilè, de 5 mm d'espessor i 20 cm d'amplada, densitat 20 kg/m³; i banda autoadhesiva desolidaritzant, de 50 mm d'amplada i de 4 mm d'espessor, formada per una làmina de poliolefines d'alta resistència i una làmina viscoelàstica d'alta densitat de 2 mm d'espessor, adherida a les cares inferior i superior de les llates. Inclús cinta viscoelàstica autoadhesiva, per closa de juntes.
Criteri de valoració econòmica: El preu no inclou les llates ni el sòl de fusta.
Inclou: Neteja i preparació de la superfície suport. Col·locació de la banda desolidaritzant perimetral. Col·locació de la banda desolidaritzant a la cara inferior de les llata d'empostissar. Col·locació de la banda desolidaritzant a la cara superior de les llates d'empostissar. Tall de l'aïllament. Col·locació de l'aïllament entre les llates d'empostissar. Segellat de juntes i unions.
Criteri d'amidament de projecte: Superfície mesurada segons documentació gràfica de Projecte.
Criteri de mesura d'obra: Es mesurarà la superfície realment executada segons especificacions de Projecte.

| Codi | Ut | Descripció | Rendiment | Preu | Import |
|---|---|---|---|---|---|
| mt16pnc030a | m | Banda de polietilè, de 5 mm d'espessor i 20 cm d'amplada, densitat 20 kg/m³, complement per evitar ponts acústics en punts de trobada verticals. (material) | 1.05 | 0.35 | 0.368 |
| mt16ptc060a | m | Banda autoadhesiva desolidaritzant, de 50 mm d'amplada i de 4 mm d'espessor, formada per una làmina de poliolefines d'alta resistència i una làmina viscoelàstica d'alta densitat de 2 mm d'espessor; proporcionant una reducció del nivell global de pressió de soroll d'impactes de 17 dB. (material) | 3.32 | 0.9 | 2.988 |
| mt16pel060gad | m² | Panell rígid de poliestirè expandit elastificat, segons UNE-EN 13163, de superfície llisa i mecanitzat lateral recte, de 10 mm d'espessor, resistència tèrmica 0,3 m²K/W, conductivitat tèrmica 0,033 W/(mK), Euroclasse E de reacció al foc segons UNE-EN 13501-1, amb codi de designació EPS-EN 13163-T3-L3-W2-S5-P10-BS50-DS(N)2-SD15; proporcionant una reducció del nivell global de pressió de soroll d'impactes de 29 dB. (material) | 1.05 | 2.84 | 2.982 |
| mt16pnc010a | m | Cinta viscoelàstica autoadhesiva, amb autoprotecció d'alumini, de 50 mm d'amplada i de 1,5 mm d'espessor, per closa de juntes. (material) | 0.1 | 0.8 | 0.080 |
| mo054 | h | Oficial 1ª muntador d'aïllaments. (mà d'obra) | 0.131 | 29.34 | 3.844 |
| mo101 | h | Ajudant muntador d'aïllaments. (mà d'obra) | 0.131 | 25.28 | 3.312 |
| % | % | Costos directes complementaris | 2 % | 13.574 | 0.271 |
|  |  | Costos directes |  |  | 13.845 |

Residus:
- col·locació: mt16pnc030a; factor de residu 0.06
- col·locació: mt16ptc060a; factor de residu 0.07
- col·locació: mt16pel060gad; factor de residu 0.048

## Recursos

**mt16pnc030a** m Banda de polietilè
Dades tècniques: Cost energètic 2.838 MJ; Emissió de CO2 0.102 kg; Codi LER 17 06 04; Massa de l'element 0.02 kg; Volum 0.000033 m3
Residus:
- embalatge: re170203 Plàstic. (component de residu); rendiment 0.001 kg; Codi LER 17 02 03; Massa de l'element 1 kg; Volum 0.001667 m3

**mt16ptc060a** m Banda autoadhesiva desolidaritzant
Dades tècniques: Cost energètic 8.526 MJ; Emissió de CO2 0.291 kg; Codi LER 17 03 02; Massa de l'element 0.18 kg; Volum 0.00018 m3
Residus:
- embalatge: re170203 Plàstic; rendiment 0.02 kg

**mt16pel060gad** m² Panell rígid de poliestirè expandit elastificat
Dades tècniques: Cost energètic 16.107 MJ; Emissió de CO2 0.586 kg; Codi LER 17 06 04; Massa de l'element 0.15 kg; Volum 0.00025 m3
Residus:
- embalatge: re170203 Plàstic; rendiment 0.024 kg
