# Canaleta prefabricada per a la recollida de l'aigua filtrada en els murs parcialment estancs

- Propietat de l'arxiu: CYPE Ingenieros S.A.
- Format: FIEBDC-3/2016
- Programa: Generador de preus de la construcció. CYPE Ingenieros, S.A.
- Data: 30/07/2024
- Divisa: EUR
- Costos indirectes: 3 %
- IVA: 21 %

## N Aïllaments e impermeabilitzacions

### ND Drenatges

#### NDM Murs en contacte amb el terreny

**NDM102** m Canaleta prefabricada per a la recollida de l'aigua filtrada en els murs parcialment estancs.
Canaleta prefabricada de polipropilè, en trams de 1000 mm de longitud, 130 mm d'amplada i 52 mm d'altura, amb reixeta passarel·la d'acer galvanitzat classe A-15 segons UNE-EN 1433 i UNE-EN 124, amb una pendent mínima del 5%, un pendent màxim del 14% i un embornal de 110 mm de diàmetre mínim cada 25 m² de mur, per a la recollida de l'aigua filtrada en els murs parcialment estancs, amb grau mínim d'impermeabilitat 1, segons DB HS 1 Protecció enfront a la humitat (CTE) i posterior evacuació fins a la xarxa de sanejament de l'edifici. Inclús accessoris de muntatge, peces especials i elements de subjecció.
Criteri de valoració econòmica: El preu no inclou la bunera ni la xarxa d'evacuació.
Inclou: Replanteig del recorregut de la canaleta de drenatge. Muntatge de les peces prefabricades. Formació de forats per connexionat de tubs. Acoblament i rejuntat dels col·lectors a la canaleta de drenatge. Col·locació de la reixeta. Muntatge, connexionat i comprovació del seu correcte funcionament.
Criteri d'amidament de projecte: Longitud mesurada en projecció horitzontal, segons documentació gràfica de Projecte.
Criteri de mesura d'obra: Es mesurarà en projecció horitzontal, la longitud realment executada segons especificacions de Projecte.

| Codi | Ut | Descripció | Rendiment | Preu | Import |
|---|---|---|---|---|---|
| mt11cap010aa | m | Canaleta prefabricada de polipropilè, en trams de 1000 mm de longitud, 130 mm d'amplada i 52 mm d'altura, amb reixeta passarel·la d'acer galvanitzat classe A-15 segons UNE-EN 1433 i UNE-EN 124, inclús peces especials. (material) | 1 | 31.65 | 31.650 |
| mt11var020 | U | Kit d'accessoris de muntatge, peces especials i elements de subjecció, per sanejament. (material) | 3 | 0.75 | 2.250 |
| mo020 | h | Oficial 1ª construcció. (mà d'obra) | 0.133 | 28.42 | 3.780 |
| mo113 | h | Peó ordinari construcció. (mà d'obra) | 0.133 | 23.81 | 3.167 |
| % | % | Costos directes complementaris | 2 % | 40.847 | 0.817 |
|  |  | Costos directes |  |  | 41.664 |

## Recursos

**mt11cap010aa** m Canaleta prefabricada de polipropilè
Dades tècniques: Cost energètic 84.752 MJ; Emissió de CO2 3.598 kg
Residus:
- embalatge: re170201 Fusta. (component de residu); rendiment 0.103 kg; Codi LER 17 02 01; Massa de l'element 1 kg; Volum 0.000909 m3
- embalatge: re170203 Plàstic. (component de residu); rendiment 0.005 kg; Codi LER 17 02 03; Massa de l'element 1 kg; Volum 0.001667 m3
