# Drenatge de terres amb làmina drenant de polietilè, de 7 mm d'espessor, preparat per rebre directament el revestiment (no inclòs en aquest preu)

- Propietat de l'arxiu: CYPE INGENIEROS, S.A.
- Format: FIEBDC-3/2002
- Divisa: EUR
- Costos indirectes: 3.00 %
- IVA: 21.00 %

**NDR010** m² Drenatge de terres amb làmina drenant de polietilè, de 7 mm d'espessor, preparat per rebre directament el revestiment (no inclòs en aquest preu).
Formació de drenatge de terres mitjançant làmina drenant de polietilè, de 7 mm d'espessor, preparat per rebre directament el revestiment (no inclòs en aquest preu). Inclús p/p de tall i preparació de les làmines drenants.
Inclou: Tall i preparació de les làmines drenants. Col·locació de les làmines drenants.
Criteri d'amidament de projecte: Superfície mesurada segons documentació gràfica de Projecte.
Criteri de mesura d'obra: Es mesurarà la superfície realment executada segons especificacions de Projecte.

| Codi | Ut | Descripció | Rendiment | Preu | Import |
|---|---|---|---|---|---|
| mt15res330a | m² | Làmina drenant de polietilè, de 7 mm d'espessor, subministrada en rotllos de 20 m de longitud. (material) | 1.050 | 13.42 | 14.09 |
| mo029 | h | Oficial 1ª aplicador de làmines impermeabilitzants. (mà d'obra) | 0.255 | 23.78 | 6.06 |
| mo067 | h | Ajudant aplicador de làmines impermeabilitzants. (mà d'obra) | 0.255 | 21.14 | 5.39 |
| % | % | Costos directes complementaris | 2 % | 25.54 | 0.51 |
|  |  | Costos directes |  |  | 26.05 |
