# Impermeabilització realitzada mitjançant el sistema Schlüter-KERDI-BOARD "SCHLUTER SYSTEMS"

- Propietat de l'arxiu: CYPE INGENIEROS, S.A.
- Format: FIEBDC-3/2002
- Divisa: EUR
- Costos indirectes: 3.00 %
- IVA: 21.00 %

**NIR030** m² Impermeabilització realitzada mitjançant el sistema Schlüter-KERDI-BOARD "SCHLUTER SYSTEMS", format per panell d'escuma rígida extrudida, Schlüter-KERDI-BOARD "SCHLUTER SYSTEMS", de 2600 mm de longitud i 5 mm de gruix, fixat amb adhesiu de ciment en capa fina estès amb plana dentada.
Formació d'impermeabilització, realitzada mitjançant el sistema Schlüter-KERDI-BOARD "SCHLUTER SYSTEMS", format per panell d'escuma rígida extrudida, Schlüter-KERDI-BOARD "SCHLUTER SYSTEMS", de 2600 mm de longitud, 625 mm d'amplada i 5 mm de gruix, revestit per ambdues cares amb una capa de reforç especial sense ciment i un geotèxtil, fixat amb adhesiu de ciment en capa fina estès amb plana dentada. Inclús p/p de neteja i preparació de la superfície, adhesiu bicomponent Schlüter-KERDI-COLL-L, banda de reforç Schlüter-KERDI-KEBA 100/125, massilla adhesiva elàstica monocomponent Schlüter-KERDI-FIX i complements de reforç en tractament de punts singulars mitjançant l'ús de peces especials "SCHLÜTER-SYSTEMS" per a la resolució de 2 trobades amb canonades passants Schlüter-KERDI-KM. Preparada per a la posterior col·locació del revestiment ceràmic o de pedra natural.
Inclou: Neteja i preparació de la superfície en la qual s'ha de fixar la impermeabilització. Replanteig. Col·locació de la impermeabilització. Resolució d'unions, juntes i punts singulars.
Criteri d'amidament de projecte: Superfície mesurada segons documentació gràfica de Projecte.
Criteri de mesura d'obra: Es mesurarà la superfície realment executada segons especificacions de Projecte.

| Codi | Ut | Descripció | Rendiment | Preu | Import |
|---|---|---|---|---|---|
| mt09mcr021g | kg | Adhesiu de ciment normal, C1 segons UNE-EN 12004, color gris. (material) | 3.000 | 0.35 | 1.05 |
| mt15res400a | m² | Panell d'escuma rígida extrudida, Schlüter-KERDI-BOARD "SCHLUTER SYSTEMS", de 2600 mm de longitud, 625 mm d'amplada i 5 mm de gruix, revestit per ambdues cares amb una capa de reforç especial sense ciment i un geotèxtil. (material) | 1.050 | 28.31 | 29.73 |
| mt15res060d | kg | Adhesiu bicomponent, Schlüter-KERDI-COLL-L "SCHLÜTER-SYSTEMS", a base d'una dispersió acrílica sense dissolvents i pols de ciment, per la closa de juntes. (material) | 0.300 | 8.62 | 2.59 |
| mt15res020ob | m | Banda de segellat, Schlüter-KERDI-KEBA 100/125 "SCHLÜTER-SYSTEMS", de 125 mm d'amplada i 0,1 mm de gruix, per a làmina impermeabilitzant flexible de polietilè, amb ambdues cares revestides de geotèxtil no teixit, subministrada en rotllos de 30 m de longitud. (material) | 1.200 | 3.22 | 3.86 |
| mt15res050a | U | Peça per a la resolució de trobades de canonades passants de 25 mm de diàmetre en tractaments impermeabilitzants, Schlüter-KERDI-KM "SCHLÜTER-SYSTEMS". (material) | 2.000 | 1.50 | 3.00 |
| mt15res070a | U | Cartutx de massilla adhesiva elàstica monocomponent, Schlüter-KERDI-FIX "SCHLÜTER-SYSTEMS", a base de polímers híbrids neutres (MS), de 290 ml, color gris o blanc acabat brillant. (material) | 0.060 | 18.10 | 1.09 |
| mo053 | h | Oficial 1ª muntador de prefabricats interiors. (mà d'obra) | 0.201 | 24.08 | 4.84 |
| mo100 | h | Ajudant muntador de prefabricats interiors. (mà d'obra) | 0.101 | 20.68 | 2.09 |
| % | % | Costos directes complementaris | 2 % | 48.25 | 0.97 |
|  |  | Costos directes |  |  | 49.22 |
