# Peces especials per a coberta inclinada de teules ceràmiques

- Propietat de l'arxiu: CYPE Ingenieros S.A.
- Format: FIEBDC-3/2016
- Programa: Generador de preus de la construcció. CYPE Ingenieros, S.A.
- Data: 28/10/2025
- Divisa: EUR
- Costos indirectes: 3 %
- IVA: 21 %

## Q Cobertes

### QU Components de cobertes inclinades i corbes

#### QUT De teules ceràmiques

**QUT032** U Peces especials per a coberta inclinada de teules ceràmiques.
Cavalló ceràmic de 3 vies, acabat amb engalba color vermell, 32,5x42,5x14,5 cm, per a teules corbes, rebut amb morter de ciment, industrial, M-5; per a coberta inclinada.
Inclou: Col·locació de les teules amb morter.
Criteri d'amidament de projecte: Nombre d'unitats previstes, segons documentació gràfica de Projecte.
Criteri de mesura d'obra: Es mesurarà el nombre d'unitats realment executades segons especificacions de Projecte.

| Codi | Ut | Descripció | Rendiment | Preu | Import |
|---|---|---|---|---|---|
| mt13tac058aa | U | Cavalló ceràmic de 3 vies, acabat amb engalba color vermell, 32,5x42,5x14,5 cm, per a teules corbes, segons UNE-EN 1304. (material) | 1 | 67.62 | 67.620 |
| mt08aaa010a | m³ | Aigua. (material) | 0.01 | 1.5 | 0.015 |
| mt09mif010ca | t | Morter industrial per a obra de paleta, de ciment, color gris, categoria M-5 (resistència a compressió 5 N/mm²), subministrat en sacs, segons UNE-EN 998-2. (material) | 0.056 | 53.48 | 2.995 |
| mo020 | h | Oficial 1ª construcció. (mà d'obra) | 0.21 | 29.67 | 6.231 |
| mo113 | h | Peó ordinari construcció. (mà d'obra) | 0.171 | 24.86 | 4.251 |
| % | % | Costos directes complementaris | 2 % | 81.112 | 1.622 |
|  |  | Costos directes |  |  | 82.734 |

Residus:
- col·locació: mt13tac058aa Cavalló ceràmic de 3 vies, acabat amb engalba color vermell, 32,5x42,5x14,5 cm, per a teules corbes, segons UNE-EN 1304; factor de residu 0.0196
- col·locació: mt09mif010ca; factor de residu 0.0189

## Recursos

**mt13tac058aa** U Cavalló ceràmic de 3 vies, acabat amb engalba color vermell, 32,5x42,5x14,5 cm, per a teules corbes, segons UNE-EN 1304
Dades tècniques: Cost energètic 12.105 MJ; Emissió de CO2 0.624 kg; Codi LER 17 01 03; Massa de l'element 3.1 kg; Volum 0.00248 m3
Residus:
- embalatge: re170201 Fusta. (component de residu); rendiment 0.003 kg; Codi LER 17 02 01; Massa de l'element 1 kg; Volum 0.000909 m3
- embalatge: re170203 Plàstic. (component de residu); rendiment 0.002 kg; Codi LER 17 02 03; Massa de l'element 1 kg; Volum 0.001667 m3

**mt08aaa010a** m³ Aigua
Dades tècniques: Cost energètic 60.000 MJ; Emissió de CO2 30.000 kg

**mt09mif010ca** t Morter industrial per a obra de paleta
Dades tècniques: Cost energètic 2051.140 MJ; Emissió de CO2 177.576 kg; Codi LER 17 01 01; Massa de l'element 1000 kg; Volum 0.666667 m3
Residus:
- embalatge: re150101 Envasos de paper i cartró. (component de residu); rendiment 8.571 kg; Codi LER 15 01 01; Massa de l'element 1 kg; Volum 0.001333 m3
- embalatge: re170201 Fusta; rendiment 0.463 kg
- embalatge: re170203 Plàstic; rendiment 0.241 kg
