# Punt singular per a coberta inclinada de zinc

- Propietat de l'arxiu: CYPE Ingenieros S.A.
- Format: FIEBDC-3/2016
- Programa: Generador de preus de la construcció. CYPE Ingenieros, S.A.
- Data: 13/12/2023
- Divisa: EUR
- Costos indirectes: 3 %
- IVA: 21 %

## Q Cobertes

### QU Components de cobertes inclinades y curvas

#### QUZ De safates de zinc

**QUZ011** m Punt singular per a coberta inclinada de zinc.
Trobada frontal de vessant amb parament vertical per a coberta inclinada amb una pendent major del 5%, amb xapa plegada de zinc, de 0,7 mm d'espessor, 25 cm de desenvolupament i 8 plecs, amb junt d'estanquitat. Inclús accessoris de fixació de les peces a la cobertura i massilla de base neutra monocomponent, per closa de juntes.
Inclou: Replanteig i col·locació de l'acabat. Fixació mecànica. Col·locació de la junta d'estanquitat.
Criteri d'amidament de projecte: Longitud amidada segons documentació gràfica de Projecte, incrementada en 5 cm a cada costat.
Criteri de mesura d'obra: Es mesurarà la longitud realment executada segons especificacions de Projecte, incloent els acords en els suports.

| Codi | Ut | Descripció | Rendiment | Preu | Import |
|---|---|---|---|---|---|
| mt13ccz030oc | m | Xapa plegada de zinc, de 0,7 mm d'espessor, 25 cm de desenvolupament i 8 plecs, per a trobada frontal de vessant amb parament vertical. (material) | 1 | 6.57 | 6.570 |
| mt13ccg030d | U | Cargol autoroscant de 6,5x130 mm d'acer galvanitzat, amb volandera. (material) | 6 | 0.35 | 2.100 |
| mt21vva011 | l | Massilla de base neutra monocomponent, per closa de juntes; per a aplicar amb pistola. (material) | 0.025 | 14.13 | 0.353 |
| mt13ccg040 | m | Junt d'estanquitat per a xapes perfilades d'acer. (material) | 1 | 2.66 | 2.660 |
| mo051 | h | Oficial 1ª muntador de tancaments industrials. (mà d'obra) | 0.245 | 28.39 | 6.956 |
| mo098 | h | Ajudant muntador de tancaments industrials. (mà d'obra) | 0.123 | 24.46 | 3.009 |
| % | % | Costos directes complementaris | 2 % | 21.648 | 0.433 |
|  |  | Costos directes |  |  | 22.081 |

Residus:
- col·locació: mt13ccz030oc; factor de residu 0.06
- col·locació: mt13ccg030d Cargol autoroscant de 6,5x130 mm d'acer galvanitzat, amb volandera; factor de residu 0.0041129

## Recursos

**mt13ccz030oc** m Xapa plegada de zinc
Dades tècniques: Cost energètic 61.084 MJ; Emissió de CO2 3.872 kg; Codi LER 17 04 07; Massa de l'element 1.26 kg; Volum 0.00084 m3
Residus:
- embalatge: re170201 Fusta. (component de residu); rendiment 0.022 kg; Codi LER 17 02 01; Massa de l'element 1 kg; Volum 0.000909 m3
- embalatge: re170203 Plàstic. (component de residu); rendiment 0.004 kg; Codi LER 17 02 03; Massa de l'element 1 kg; Volum 0.001667 m3

**mt13ccg030d** U Cargol autoroscant de 6,5x130 mm d'acer galvanitzat, amb volandera
Dades tècniques: Cost energètic 0.642 MJ; Emissió de CO2 0.065 kg; Codi LER 17 04 05; Massa de l'element 0.0248 kg; Volum 0.000012 m3
Residus:
- embalatge: re150101 Envasos de paper i cartró. (component de residu); rendiment 0.001 kg; Codi LER 15 01 01; Massa de l'element 1 kg; Volum 0.001333 m3
