# Capa de terminació d'estuc de morter natural de calç sense additius sobre capa base, en parament interior

- Propietat de l'arxiu: CYPE Ingenieros S.A.
- Format: FIEBDC-3/2016
- Programa: Generador de preus de la construcció. CYPE Ingenieros, S.A.
- Data: 28/10/2025
- Divisa: EUR
- Costos indirectes: 3 %
- IVA: 21 %

## R Revestiments i extradossats

### RB Morters industrials per a enlluït i lliscat

#### RBL Morters naturals de calç sense additius

**RBL041** m² Capa de terminació d'estuc de morter natural de calç sense additius sobre capa base, en parament interior.
Capa de terminació d'estuc de morter de calç sense additius, formada per una capa de regularització de morter natural de calç sense additius, tipus GP CSII W1, segons UNE-EN 998-1, de color blanc, de 2 mm d'espessor, sobre la qual s'aplica una segona capa de morter natural de calç sense additius, tipus CR CSII W1, segons UNE-EN 998-1, de color Beix, de 2 mm d'espessor, amb acabat remolinat, aplicat manualment, sobre capa base de morter natural de calç sense additius, en parament interior vertical, de fins 3 m d'altura.
Criteri de valoració econòmica: El preu inclou la protecció dels elements de l'entorn que puguin veure's afectats durant els treballs i la resolució de punts singulars, però no inclou la capa base de morter.
Inclou: Especejament de panys de treball. Preparació del morter. Aplicació del morter. Realització de juntes i punts singulars. Execució de l'acabat. Cura del morter.
Criteri d'amidament de projecte: Superfície mesurada segons documentació gràfica de Projecte, deduint el 50% dels buits entre 2 i 4 m² i el 100% dels buits majors de 4 m², afegint a canvi, en aquests últims, la superfície de la part interior del buit, corresponent al desenvolupament de brancals i llindes. En els buits que no es dedueixin, o que es dedueixin parcialment, estan inclosos els treballs de realitzar la superfície interior del buit.
Criteri de mesura d'obra: Es mesurarà la superfície realment executada segons especificacions de Projecte, deduint el 50% dels buits entre 2 i 4 m² i el 100% dels buits majors de 4 m², afegint a canvi, en aquests últims, la superfície de la part interior del buit, corresponent al desenvolupament de brancals i llindes. En els buits que no es dedueixin, o que es dedueixin parcialment, estan inclosos els treballs de realitzar la superfície interior del buit.

| Codi | Ut | Descripció | Rendiment | Preu | Import |
|---|---|---|---|---|---|
| mt08aaa010a | m³ | Aigua. (material) | 0.005 | 1.5 | 0.008 |
| mt28mcu021b | kg | Morter natural de calç sense additius, tipus GP CSII W1, segons UNE-EN 998-1, per a ús en interiors o en exteriors, de color blanc, compost per calç hidratada en pols CL 90-S, segons UNE-EN 459-1, àrids seleccionats, sense pigmentació i pols de marbre, subministrat en sacs. (material) | 4 | 0.59 | 2.360 |
| mt28mcu020be1 | kg | Morter natural de calç sense additius, tipus CR CSII W1, segons UNE-EN 998-1, per a ús en interiors o en exteriors, de color Beix, compost per calç hidratada en pols CL 90-S, segons UNE-EN 459-1, àrids seleccionats, pigments minerals i pols de marbre, subministrat en sacs. (material) | 4 | 1.7 | 6.800 |
| mt27wav020a | m | Cinta adhesiva de pintor, de 25 mm d'amplada. (material) | 0.75 | 0.1 | 0.075 |
| mo039 | h | Oficial 1ª revocador. (mà d'obra) | 1.288 | 29.67 | 38.215 |
| mo111 | h | Peó especialitzat revocador. (mà d'obra) | 0.365 | 26.12 | 9.534 |
| % | % | Costos directes complementaris | 4 % | 56.992 | 2.280 |
|  |  | Costos directes |  |  | 59.272 |

Residus:
- col·locació: mt28mcu021b; factor de residu 0.018767
- col·locació: mt28mcu020be1; factor de residu 0.0066
- col·locació: mt27wav020a Cinta adhesiva de pintor, de 25 mm d'amplada; factor de residu 0.0441176

## Recursos

**mt08aaa010a** m³ Aigua
Dades tècniques: Cost energètic 60.000 MJ; Emissió de CO2 30.000 kg

**mt28mcu021b** kg Morter natural de calç sense additius
Dades tècniques: Cost energètic 7.875 MJ; Emissió de CO2 0.608 kg; Codi LER 17 01 01; Massa de l'element 1 kg; Volum 0.000667 m3
Residus:
- embalatge: re150101 Envasos de paper i cartró. (component de residu); rendiment 0.009 kg; Codi LER 15 01 01; Massa de l'element 1 kg; Volum 0.001333 m3

**mt28mcu020be1** kg Morter natural de calç sense additius
Dades tècniques: Cost energètic 7.878 MJ; Emissió de CO2 0.612 kg; Codi LER 17 01 01; Massa de l'element 1 kg; Volum 0.000667 m3
Residus:
- embalatge: re150101 Envasos de paper i cartró; rendiment 0.014 kg

**mt27wav020a** m Cinta adhesiva de pintor, de 25 mm d'amplada
Dades tècniques: Cost energètic 0.002 MJ; Emissió de CO2 0.003 kg; Codi LER 20 01 01; Massa de l'element 0.0034 kg; Volum 0.000005 m3
