# Perfil per a junt de partició

- Propietat de l'arxiu: CYPE Ingenieros S.A.
- Format: FIEBDC-3/2016
- Programa: Generador de preus de la construcció. CYPE Ingenieros, S.A.
- Data: 27/01/2025
- Divisa: EUR
- Costos indirectes: 3 %
- IVA: 21 %

## R Revestiments i extradossats

### RS Paviments

#### RSG De peces ceràmiques

**RSG030** m Perfil per a junt de partició.
Perfil per a junts de partició en paviments ceràmics, de PVC, de 35 mm d'altura i 8 mm d'amplada, amb junt d'absorció de moviments, color gris.
Inclou: Replanteig de les peces segons la seva longitud. Tall de les peces. Fixació de les peces.
Criteri d'amidament de projecte: Longitud mesurada segons documentació gràfica de Projecte.
Criteri de mesura d'obra: Es mesurarà la longitud realment executada segons especificacions de Projecte.

| Codi | Ut | Descripció | Rendiment | Preu | Import |
|---|---|---|---|---|---|
| mt18jrs330p | m | Perfil per a junts de partició en paviments ceràmics, de PVC, de 35 mm d'altura i 8 mm d'amplada, amb junt d'absorció de moviments, color gris, subministrat en barres de 2,5 m de longitud. (material) | 1.05 | 4.09 | 4.295 |
| mo023 | h | Oficial 1ª enrajolador. (mà d'obra) | 0.214 | 29.67 | 6.349 |
| % | % | Costos directes complementaris | 2 % | 10.644 | 0.213 |
|  |  | Costos directes |  |  | 10.857 |

Residus:
- col·locació: mt18jrs330p; factor de residu 0.08

## Recursos

**mt18jrs330p** m Perfil per a junts de partició en paviments ceràmics
Dades tècniques: Cost energètic 15.145 MJ; Emissió de CO2 0.094 kg; Codi LER 17 02 03; Massa de l'element 0.11 kg; Volum 0.000183 m3
Residus:
- embalatge: re150101 Envasos de paper i cartró. (component de residu); rendiment 0.018 kg; Codi LER 15 01 01; Massa de l'element 1 kg; Volum 0.001333 m3
- embalatge: re170201 Fusta. (component de residu); rendiment 0.052 kg; Codi LER 17 02 01; Massa de l'element 1 kg; Volum 0.000909 m3
- embalatge: re170203 Plàstic. (component de residu); rendiment 0.003 kg; Codi LER 17 02 03; Massa de l'element 1 kg; Volum 0.001667 m3
