# Polit de paviment de fusta

- Propietat de l'arxiu: CYPE Ingenieros S.A.
- Format: FIEBDC-3/2016
- Programa: Generador de preus de la construcció. CYPE Ingenieros, S.A.
- Data: 06/06/2025
- Divisa: EUR
- Costos indirectes: 3 %
- IVA: 21 %

## R Revestiments i extradossats

### RS Paviments

#### RSY Reparacions

**RSY050** m² Polit de paviment de fusta.
Reparació de paviment de fusta massissa eliminant la capa superficial i el vernís deteriorat, mitjançant polidora mecànica amb sistema d'aspirat.
Criteri de valoració econòmica: El preu no inclou el tractament superficial.
Inclou: Polit mecànic del paviment. Neteja. Retirada i apilament de les restes generades. Càrrega de les restes generades sobre camió o contenidor.
Criteri d'amidament de projecte: Superfície mesurada segons documentació gràfica de Projecte.
Criteri de mesura d'obra: Es mesurarà la superfície realment executada segons especificacions de Projecte.

| Codi | Ut | Descripció | Rendiment | Preu | Import |
|---|---|---|---|---|---|
| mq08war160 | h | Polidora d'aplicació en paviments de fusta, equipada amb corrons per a llima i sistema d'aspiració. (maquinària) | 0.174 | 4.76 | 0.828 |
| mo038 | h | Oficial 1ª pintor. (mà d'obra) | 0.356 | 29.67 | 10.563 |
| mo076 | h | Ajudant pintor. (mà d'obra) | 0.356 | 26.39 | 9.395 |
| % | % | Costos directes complementaris | 2 % | 20.786 | 0.416 |
|  |  | Costos directes |  |  | 21.202 |

Residus:
- demolició: ruo080111 Residus de pintura i vernís que contenen dissolvents orgànics o altres substàncies perilloses. (component de residu); rendiment 0.498 kg; Codi LER 08 01 11; Massa de l'element 1 kg; Volum 0.001111 m3
- demolició: ruo170201 Fusta. (component de residu); rendiment 0.284 kg; Codi LER 17 02 01; Massa de l'element 1 kg; Volum 0.000909 m3
