# Fals sostre registrable de lamel·les metàl·liques

- Propietat de l'arxiu: CYPE Ingenieros S.A.
- Format: FIEBDC-3/2016
- Programa: Generador de preus de la construcció. CYPE Ingenieros, S.A.
- Data: 27/01/2025
- Divisa: EUR
- Costos indirectes: 3 %
- IVA: 21 %

## R Revestiments i extradossats

### RT Falsos sostres en interiors

#### RTL Registrables, metàl·lics

**RTL025** m² Fals sostre registrable de lamel·les metàl·liques.
Fals sostre registrable suspès, situat a una altura menor de 4 m, constituït per: ESTRUCTURA: entramat metàl·lic ocult fixat al forjat o element suport amb varetes; LAMEL·LES METÀL·LIQUES: lamel·les horitzontals de superfície llisa, d'alumini lacat, i de 85 mm d'amplada, separades 15 mm, amb perfils intermedis per a la unió de les lamel·les entre si. Inclús perfils angulars, fixacions per a l'ancoratge dels perfils i accessoris de muntatge.
Inclou: Replanteig dels eixos de la trama modular. Anivellació i col·fixació dels perfils perimetrals. Senyalització dels punts d'ancoratge al forjat o element de suport. Anivellació i suspensió dels perfils primaris i secundaris de la trama. Tall i encaix de les lamel·les. Resolució de trobades i punts singulars. Formació de forats per recepció de possibles elements d'ancoratge i/o instal·lacions.
Criteri d'amidament de projecte: Superfície mesurada entre paraments, segons documentació gràfica de Projecte, sense descomptar buits per instal·lacions.
Criteri de mesura d'obra: Es mesurarà la superfície realment executada segons especificacions de Projecte, sense descomptar buits per instal·lacions.

| Codi | Ut | Descripció | Rendiment | Preu | Import |
|---|---|---|---|---|---|
| mt12fla100cg | m | Lamel·la horitzontal de superfície llisa, d'alumini prelacat, de 85 mm d'amplada i 0,45 mm de gruix, amb 15 mm de separació, sense aïllament acústic, color blanc, per a falsos sostres registrables amb entramat ocult. (material) | 10.2 | 1.9 | 19.380 |
| mt12fpg010bgj | m | Perfil 28/41/4000 mm, de 0,6 mm d'espessor, color blanc, de xapa d'acer galvanitzat, acabat encunyat, per la col·locació de lamel·les horitzontals cada 100 mm, en falsos sostres enregistrables, segons UNE-EN 13964. (material) | 1 | 1.75 | 1.750 |
| mt12fpg020b | m | Perfil 20/15/4000 mm, de 0,5 mm d'espessor, color blanc, de xapa d'acer galvanitzat, per col·locar entre lamel·les amb 15 mm de separació, segons UNE-EN 13964. (material) | 10 | 0.98 | 9.800 |
| mt12fpg030aa | m | Perfil en U 20/15/3000 mm, color blanc, d'alumini lacat, segons UNE-EN 13964. (material) | 1 | 0.83 | 0.830 |
| mt12fpg050c | U | Clip de plàstic, per a la fixació entre lamel·les o safates metàl·liques i els perfils d'acabat perimetral, en falsos sostres enregistrables. (material) | 4 | 0.06 | 0.240 |
| mt12psg190 | U | Barnilla de penjament. (material) | 1.25 | 0.37 | 0.463 |
| mt12psg220 | U | Fixació composta per tac i cargol 5x27. (material) | 1.25 | 0.06 | 0.075 |
| mo015 | h | Oficial 1ª muntador de falsos sostres. (mà d'obra) | 0.333 | 30.63 | 10.200 |
| mo082 | h | Ajudant muntador de falsos sostres. (mà d'obra) | 0.333 | 26.39 | 8.788 |
| % | % | Costos directes complementaris | 2 % | 51.526 | 1.031 |
|  |  | Costos directes |  |  | 52.557 |

Residus:
- col·locació: mt12fla100cg; factor de residu 0.048
- col·locació: mt12fpg010bgj; factor de residu 0.0170294
- col·locació: mt12fpg020b; factor de residu 0.0188
- col·locació: mt12fpg030aa Perfil en U 20/15/3000 mm, color blanc, d'alumini lacat, segons UNE-EN 13964; factor de residu 0.048
- col·locació: mt12psg190 Barnilla de penjament; factor de residu 0.02

## Recursos

**mt12fla100cg** m Lamel·la horitzontal de superfície llisa
Dades tècniques: Cost energètic 11.116 MJ; Emissió de CO2 0.785 kg; Codi LER 17 04 02; Massa de l'element 0.097 kg; Volum 0.000065 m3
Residus:
- embalatge: re170203 Plàstic. (component de residu); rendiment 0.005 kg; Codi LER 17 02 03; Massa de l'element 1 kg; Volum 0.001667 m3

**mt12fpg010bgj** m Perfil 28/41/4000 mm
Dades tècniques: Cost energètic 90.677 MJ; Emissió de CO2 2.780 kg; Codi LER 17 04 05; Massa de l'element 0.68 kg; Volum 0.000324 m3
Residus:
- embalatge: re170203 Plàstic; rendiment 0.005 kg

**mt12fpg020b** m Perfil 20/15/4000 mm
Dades tècniques: Cost energètic 24.349 MJ; Emissió de CO2 0.753 kg; Codi LER 17 04 05; Massa de l'element 0.18 kg; Volum 0.000086 m3
Residus:
- embalatge: re170203 Plàstic; rendiment 0.005 kg

**mt12fpg030aa** m Perfil en U 20/15/3000 mm, color blanc, d'alumini lacat, segons UNE-EN 13964
Dades tècniques: Cost energètic 4.868 MJ; Emissió de CO2 0.338 kg; Codi LER 17 04 02; Massa de l'element 0.04 kg; Volum 0.000027 m3
Residus:
- embalatge: re170203 Plàstic; rendiment 0.005 kg

**mt12fpg050c** U Clip de plàstic
Dades tècniques: Cost energètic 0.153 MJ; Emissió de CO2 0.067 kg
Residus:
- embalatge: re150101 Envasos de paper i cartró. (component de residu); rendiment 0.072 kg; Codi LER 15 01 01; Massa de l'element 1 kg; Volum 0.001333 m3

**mt12psg190** U Barnilla de penjament
Dades tècniques: Cost energètic 5.371 MJ; Emissió de CO2 0.273 kg; Codi LER 17 04 05; Massa de l'element 0.3 kg; Volum 0.000143 m3
Residus:
- embalatge: re170203 Plàstic; rendiment 0.025 kg
