# Cantonera metàl·lica

- Propietat de l'arxiu: CYPE Ingenieros S.A.
- Format: FIEBDC-3/2016
- Programa: Generador de preus de la construcció. CYPE Ingenieros, S.A.
- Data: 06/06/2025
- Divisa: EUR
- Costos indirectes: 3 %
- IVA: 21 %

## R Revestiments i extradossats

### RY Preparacions, proteccions, reparacions i reforços de revestiments

#### RYA Protecció d'arestes

**RYA010** m Cantonera metàl·lica.
Cantoneres d'acer galvanitzat, amb cantell recte de 7,5 mm d'espessor, per a la protecció d'arestes en revestiments de morter, aplicats sobre paraments interiors.
Inclou: Replanteig. Tall de les peces. Fixació.
Criteri d'amidament de projecte: Longitud mesurada segons documentació gràfica de Projecte.
Criteri de mesura d'obra: Es mesurarà la longitud realment executada segons especificacions de Projecte.

| Codi | Ut | Descripció | Rendiment | Preu | Import |
|---|---|---|---|---|---|
| mt28vye030f | m | Cantoneres d'acer galvanitzat, amb cantell recte de 7,5 mm d'espessor, per a la protecció d'arestes. (material) | 1.02 | 2.51 | 2.560 |
| mo021 | h | Oficial 1ª construcció en treballs de ram de paleta. (mà d'obra) | 0.079 | 29.67 | 2.344 |
| mo114 | h | Peó ordinari construcció en treballs de ram de paleta. (mà d'obra) | 0.04 | 24.86 | 0.994 |
| % | % | Costos directes complementaris | 2 % | 5.898 | 0.118 |
|  |  | Costos directes |  |  | 6.016 |
