# Dispensador de bosses de paper per a compresses

- Propietat de l'arxiu: CYPE Ingenieros S.A.
- Format: FIEBDC-3/2016
- Programa: Generador de preus de la construcció. CYPE Ingenieros, S.A.
- Data: 17/06/2024
- Divisa: EUR
- Costos indirectes: 3 %
- IVA: 21 %

## S Senyalització i equipament

### SM Banys

#### SME Dispensadors de paper

**SME040** U Dispensador de bosses de paper per a compresses.
Dispensador de bosses per a compreses, amb disposició mural, d'acer inoxidable AISI 304 amb acabat cromat, de 135x90x25 mm.
Inclou: Replanteig. Col·locació i fixació.
Criteri d'amidament de projecte: Nombre d'unitats previstes, segons documentació gràfica de Projecte.
Criteri de mesura d'obra: Es mesurarà el nombre d'unitats realment col·locades segons especificacions de Projecte.

| Codi | Ut | Descripció | Rendiment | Preu | Import |
|---|---|---|---|---|---|
| mt31abp082a | U | Dispensador de bosses per a compreses, amb disposició mural, d'acer inoxidable AISI 304 amb acabat cromat, de 135x90x25 mm. (material) | 1 | 38.9 | 38.900 |
| mo107 | h | Ajudant lampista. (mà d'obra) | 0.204 | 25.25 | 5.151 |
| % | % | Costos directes complementaris | 2 % | 44.051 | 0.881 |
|  |  | Costos directes |  |  | 44.932 |
