# Equip automàtic de cloració salina

- Propietat de l'arxiu: CYPE Ingenieros S.A.
- Format: FIEBDC-3/2016
- Programa: Generador de preus de la construcció. CYPE Ingenieros, S.A.
- Data: 13/12/2023
- Divisa: EUR
- Costos indirectes: 3 %
- IVA: 21 %

## U Urbanització interior de la parcel·la

### UP Piscines

#### UPA Equips de control i cloració salina

**UPA010** U Equip automàtic de cloració salina.
Equip d'electròlisi salina per a generació de clor amb control automàtic d'el pH, per a una piscina de 30 m³ de capacitat, producció de clor 7 g/h, amb pantalla tàctil, detector de gas, fluixòstat, portasondes compacte, bomba dosificadora, elèctrodes d'alta qualitat, entrades i sortides digitals per a control d'altres equips de la piscina, port Ethernet i possibilitat de control des de smartphone o tablet mitjançant aplicació per IOS (iPhone i iPad) i Android.
Inclou: Col·locació i fixació de l'equip. Col·locació i fixació d'accessoris i peces especials. Comprovació del correcte funcionament de la instal·lació.
Criteri d'amidament de projecte: Nombre d'unitats previstes, segons documentació gràfica de Projecte.
Criteri de mesura d'obra: Es mesurarà el nombre d'unitats realment executades segons especificacions de Projecte.

| Codi | Ut | Descripció | Rendiment | Preu | Import |
|---|---|---|---|---|---|
| mt47pec110f | U | Equip d'electròlisi salina per a generació de clor amb control automàtic d'el pH, per a una piscina de 30 m³ de capacitat, producció de clor 7 g/h, amb pantalla tàctil, detector de gas, fluixòstat, portasondes compacte, bomba dosificadora, elèctrodes d'alta qualitat, entrades i sortides digitals per a control d'altres equips de la piscina, port Ethernet i possibilitat de control des de smartphone o tablet mitjançant aplicació per IOS (iPhone i iPad) i Android. (material) | 1 | 1470.3 | 1470.300 |
| mo008 | h | Oficial 1ª lampista. (mà d'obra) | 5.387 | 28.39 | 152.937 |
| mo107 | h | Ajudant lampista. (mà d'obra) | 5.387 | 24.43 | 131.604 |
| % | % | Costos directes complementaris | 2 % | 1754.841 | 35.097 |
|  |  | Costos directes |  |  | 1789.938 |
