# Llum portàtil

- Propietat de l'arxiu: CYPE Ingenieros S.A.
- Format: FIEBDC-3/2016
- Programa: Generador de preus de la construcció. CYPE Ingenieros, S.A.
- Data: 27/01/2025
- Divisa: EUR
- Costos indirectes: 3 %
- IVA: 21 %

## Y Seguretat i salut

### YC Sistemes de protecció col·lectiva

#### YCS Protecció elèctrica

**YCS010** U Llum portàtil.
Llum portàtil de mà, amb cistell protector, mànec aïllant, cable de 5 m i ganxo de subjecció, amortitzable en 3 usos.
Criteri d'amidament de projecte: Nombre d'unitats previstes, segons Estudi o Estudi Bàsic de Seguretat i Salut.
Criteri de mesura d'obra: Es mesurarà el nombre d'unitats realment col·locades segons especificacions d'Estudi o Estudi Bàsic de Seguretat i Salut.

| Codi | Ut | Descripció | Rendiment | Preu | Import |
|---|---|---|---|---|---|
| mt50spe010 | U | Llum portàtil de mà, amb cistell protector, mànec aïllant, cable de 5 m i ganxo de subjecció. (material) | 0.333 | 15.71 | 5.231 |
| mo120 | h | Peó Seguretat i Salut. (mà d'obra) | 0.139 | 24.86 | 3.456 |
| % | % | Costos directes complementaris | 2 % | 8.687 | 0.174 |
|  |  | Costos directes |  |  | 8.861 |
