# Incorporació de tendal de lona acrílica

- Propietat de l'arxiu: CYPE Ingenieros S.A.
- Format: FIEBDC-3/2016
- Programa: Generador de preus de la construcció. CYPE Ingenieros, S.A.
- Data: 17/06/2024
- Divisa: EUR
- Costos indirectes: 3 %
- IVA: 21 %

## Z Rehabilitació energètica

### ZB Tancaments verticals: substitució o millora de buits de façana

#### ZBT Protecció solar: tremujes

**ZBT010** U Incorporació de tendal de lona acrílica.
Rehabilitació energètica d'edifici mitjançant la incorporació de tendal estor, de 2000 mm de línia i 1900 mm de sortida, de lona acrílica, amb accionament manual mitjançant manovella metàl·lica. Inclús ferraments i accessoris. Totalment terminat i col·locat en obra.
Inclou: Replanteig. Ancoratge al parament dels elements de fixació. Muntatge del tendal i dels accessoris.
Criteri d'amidament de projecte: Nombre d'unitats previstes, segons documentació gràfica de Projecte.
Criteri de mesura d'obra: Es mesurarà el nombre d'unitats realment executades segons especificacions de Projecte.

| Codi | Ut | Descripció | Rendiment | Preu | Import |
|---|---|---|---|---|---|
| mt44tol010a | U | Tendal estor, de 2000 mm de línia i 1900 mm de sortida, de lona acrílica, amb ferraments i accessoris de fixació. (material) | 1 | 283.42 | 283.420 |
| mt44tol100a | U | Manovella per a accionament manual de teldes. (material) | 1 | 20 | 20.000 |
| mo011 | h | Oficial 1ª muntador. (mà d'obra) | 1.383 | 29.34 | 40.577 |
| mo080 | h | Ajudant muntador. (mà d'obra) | 1.383 | 25.28 | 34.962 |
| % | % | Costos directes complementaris | 2 % | 378.959 | 7.579 |
|  |  | Costos directes |  |  | 386.538 |

Residus:
- col·locació: mt44tol010a Tendal estor, de 2000 mm de línia i 1900 mm de sortida, de lona acrílica, amb ferraments i accessoris de fixació; factor de residu 0.004

## Recursos

**mt44tol010a** U Tendal estor, de 2000 mm de línia i 1900 mm de sortida, de lona acrílica, amb ferraments i accessoris de fixació
Dades tècniques: Cost energètic 940.652 MJ; Emissió de CO2 67.063 kg; Codi LER 20 01 11; Massa de l'element 9.27 kg; Volum 0.01236 m3
Residus:
- embalatge: re170203 Plàstic. (component de residu); rendiment 0.1 kg; Codi LER 17 02 03; Massa de l'element 1 kg; Volum 0.001667 m3

**mt44tol100a** U Manovella per a accionament manual de teldes
Dades tècniques: Cost energètic 17.123 MJ; Emissió de CO2 0.925 kg
Residus:
- embalatge: re150101 Envasos de paper i cartró. (component de residu); rendiment 0.09 kg; Codi LER 15 01 01; Massa de l'element 1 kg; Volum 0.001333 m3
- embalatge: re170203 Plàstic; rendiment 0.045 kg
