# Incorporació de gelosia de lamel·les de fusta

- Propietat de l'arxiu: CYPE Ingenieros S.A.
- Format: FIEBDC-3/2016
- Programa: Generador de preus de la construcció. CYPE Ingenieros, S.A.
- Data: 28/10/2025
- Divisa: EUR
- Costos indirectes: 3 %
- IVA: 21 %

## Z Rehabilitació energètica

### ZB Tancaments verticals: substitució o millora de buits de façana

#### ZBZ Protecció solar: gelosies

**ZBZ020** m² Incorporació de gelosia de lamel·les de fusta.
Rehabilitació energètica d'edifici mitjançant la incorporació de gelosia fixa de lamel·les horitzontals fixes de fusta de pi de Flandes, de 60 mm d'amplada i 20 mm de gruix, amb tractament fungicida i acabat lasurat per a exterior, enrasades amb el marc d'alumini extrudit d'aliatge 6063 amb tractament tèrmic T5, de 45x45 mm de secció, lacat en color a triar i elements per a fixació de les lamel·les d'acer inoxidable. Inclús platines per a fixació mitjançant cargolat en obra de fàbrica amb tacs de niló i cargols d'acer i ajust final a l'obra.
Inclou: Replanteig. Presentació i anivellació. Resolució de les unions del marc als paraments. Muntatge d'elements complementaris.
Criteri d'amidament de projecte: Superfície mesurada segons documentació gràfica de Projecte, deduint els buits de superfície major de 3 m².
Criteri de mesura d'obra: Es mesurarà la superfície realment executada segons especificacions de Projecte, deduint els buits de superfície major de 3 m².

| Codi | Ut | Descripció | Rendiment | Preu | Import |
|---|---|---|---|---|---|
| mt26aaa033a | U | Ancoratge mecànic amb tac de niló i cargol d'acer galvanitzat, de cap aixamfranat. (material) | 4 | 0.29 | 1.160 |
| mt22pce010a | m² | Gelosia fixa de lamel·les horitzontals fixes de fusta de pi de Flandes, de 60 mm d'amplada i 20 mm de gruix, amb tractament fungicida i acabat lasurat per a exterior, enrasades amb el marc d'alumini extrudit d'aliatge 6063 amb tractament tèrmic T5, de 45x45 mm de secció, lacat en color a triar i elements per a fixació de les lamel·les d'acer inoxidable. (material) | 1 | 215 | 215.000 |
| mo018 | h | Oficial 1ª serraller. (mà d'obra) | 0.47 | 30.13 | 14.161 |
| mo059 | h | Ajudant serraller. (mà d'obra) | 0.47 | 26.48 | 12.446 |
| % | % | Costos directes complementaris | 2 % | 242.767 | 4.855 |
|  |  | Costos directes |  |  | 247.622 |

Residus:
- col·locació: mt26aaa033a Ancoratge mecànic amb tac de niló i cargol d'acer galvanitzat, de cap aixamfranat; factor de residu 0.00430435

## Recursos

**mt26aaa033a** U Ancoratge mecànic amb tac de niló i cargol d'acer galvanitzat, de cap aixamfranat
Dades tècniques: Cost energètic 1.605 MJ; Emissió de CO2 0.133 kg; Codi LER 17 04 05; Massa de l'element 0.046 kg; Volum 0.000022 m3
Residus:
- embalatge: re150101 Envasos de paper i cartró. (component de residu); rendiment 0.001 kg; Codi LER 15 01 01; Massa de l'element 1 kg; Volum 0.001333 m3

**mt22pce010a** m² Gelosia fixa de lamel·les horitzontals fixes de fusta de pi de Flandes
Dades tècniques: Cost energètic 1098.248 MJ; Emissió de CO2 -0.194 kg
Residus:
- embalatge: re170203 Plàstic. (component de residu); rendiment 0.091 kg; Codi LER 17 02 03; Massa de l'element 1 kg; Volum 0.001667 m3
- embalatge: re170604 Materials d'aïllament diferents dels especificats en els codis 17 06 01 i 17 06 03. (component de residu); rendiment 0.016 kg; Codi LER 17 06 04; Massa de l'element 1 kg; Volum 0.001667 m3
