# Incorporació de gelosia de lamel·les ceràmiques extrudides

- Propietat de l'arxiu: CYPE Ingenieros S.A.
- Format: FIEBDC-3/2016
- Programa: Generador de preus de la construcció. CYPE Ingenieros, S.A.
- Data: 14/06/2024
- Divisa: EUR
- Costos indirectes: 3 %
- IVA: 21 %

## Z Rehabilitació energètica

### ZB Tancaments verticals: substitució o millora de buits de façana

#### ZBZ Protecció solar: gelosies

**ZBZ060** m² Incorporació de gelosia de lamel·les ceràmiques extrudides.
Rehabilitació energètica d'edifici mitjançant la incorporació de gelosia, de lamel·les ceràmiques extrudides de secció quadrada, de 50x50 mm i 1000 mm de longitud, gamma de colors naturals, amb subestructura suport composta de perfils verticals d'alumini extrudit d'aliatge 6063 i tractament tèrmic T5, de 4 mm de gruix mitjà, mènsules d'alumini per a sustentació i mènsules d'alumini per retenció dels perfils verticals subjectes mitjançant ancoratges i cargols d'acer inoxidable A2 segons DIN 7504-K, de cap hexagonal. Inclús retalls i ajustos.
Inclou: Replanteig. Presentació, anivellació i muntatge de la subestructura suport. Presentació de les lamel·les. Retalls i ajustos de les lamel·les. Fixació definitiva de les lamel·les a la subestructura suport. Neteja final.
Criteri d'amidament de projecte: Superfície mesurada segons documentació gràfica de Projecte, sense duplicar cantonades ni encontres, deduint tots els buits.
Criteri de mesura d'obra: Es mesurarà la superfície realment executada segons especificacions de Projecte, sense duplicar cantonades ni encontres, deduint tots els buits.

| Codi | Ut | Descripció | Rendiment | Preu | Import |
|---|---|---|---|---|---|
| mt12pcm120k | m | Lamel·la ceràmica extrudida, de secció quadrada, de 50x50 mm i 1000 mm de longitud, gamma de colors naturals. (material) | 10 | 13.58 | 135.800 |
| mt12pcm106f | U | Repercussió, per m de lamel·la ceràmica extrudida, d' ancoratges metàl·lics i cargols per a fixació de la lamel·la als perfils verticals. (material) | 10 | 8.25 | 82.500 |
| mt12pcm107 | m | Tub interior de seguretat d'alumini, per a lamel·la ceràmica extrudida. (material) | 10 | 1.21 | 12.100 |
| mt12pcm105f | m² | Subestructura suport composta de perfils verticals d'alumini extrudit d'aliatge 6063 i tractament tèrmic T5, de 4 mm de gruix mitjà, mènsules d'alumini per a sustentació i mènsules d'alumini per retenció dels perfils verticals subjectes mitjançant ancoratges i cargols d'acer inoxidable A2 segons DIN 7504-K, de cap hexagonal. (material) | 1 | 20 | 20.000 |
| mo052 | h | Oficial 1ª muntador de sistemes de façanes prefabricades. (mà d'obra) | 4.493 | 29.34 | 131.825 |
| mo099 | h | Ajudant muntador de sistemes de façanes prefabricades. (mà d'obra) | 4.493 | 25.28 | 113.583 |
| % | % | Costos directes complementaris | 3 % | 495.808 | 14.874 |
|  |  | Costos directes |  |  | 510.682 |

Residus:
- col·locació: mt12pcm120k Lamel·la ceràmica extrudida, de secció quadrada, de 50x50 mm i 1000 mm de longitud, gamma de colors naturals; factor de residu 0.0123

## Recursos

**mt12pcm120k** m Lamel·la ceràmica extrudida, de secció quadrada, de 50x50 mm i 1000 mm de longitud, gamma de colors naturals
Dades tècniques: Cost energètic 41.297 MJ; Emissió de CO2 2.019 kg; Codi LER 17 01 03; Massa de l'element 3.5 kg; Volum 0.0028 m3
Residus:
- embalatge: re150101 Envasos de paper i cartró. (component de residu); rendiment 0.041 kg; Codi LER 15 01 01; Massa de l'element 1 kg; Volum 0.001333 m3
- embalatge: re170201 Fusta. (component de residu); rendiment 0.006 kg; Codi LER 17 02 01; Massa de l'element 1 kg; Volum 0.000909 m3
