# Rehabilitació energètica de coberta plana no transitable

- Propietat de l'arxiu: CYPE INGENIEROS, S.A.
- Format: FIEBDC-3/2002
- Divisa: EUR
- Costos indirectes: 3.00 %
- IVA: 21.00 %

**ZHA011** m² Rehabilitació energètica de coberta plana no transitable, mitjançant la incorporació d'aïllament termoacústic per l'exterior de la coberta, format per panell rígid de llana de roca hidrofugada, Ixxo "ISOVER", segons UNE-EN 13162, revestit per una de les seves cares amb oxiasfalt i film de polipropilè termofusible, de 40 mm d'espessor, resistència tèrmica 1 m²K/W, conductivitat tèrmica 0,039 W/(mK), fixat mecànicament al suport; capa de protecció i impermeabilització monocapa adherida, mitjançant làmina de betum modificat amb elastòmer SBS, LBM(SBS)-50/G-FP, amb autoprotecció mineral.
Rehabilitació energètica de coberta plana no transitable, una vegada sanejat i reparat el suport, mitjançant la incorporació d'aïllament termoacústic per l'exterior de la coberta, format per panell rígid de llana de roca hidrofugada, Ixxo "ISOVER", segons UNE-EN 13162, revestit per una de les seves cares amb oxiasfalt i film de polipropilè termofusible, de 40 mm d'espessor, resistència tèrmica 1 m²K/W, conductivitat tèrmica 0,039 W/(mK), fixat mecànicament al suport; capa de protecció i impermeabilització monocapa adherida, mitjançant làmina de betum modificat amb elastòmer SBS, LBM(SBS)-50/G-FP, amb armadura de feltre de polièster reforçat i estabilitzat de 150 g/m², amb autoprotecció mineral de color verd. Inclús replanteig, talls, resolució de ponts tèrmics, fixacions i neteja.
Inclou: Revisió de la superfície de suport en la que es realitza la fixació de l'aïllament d'acord amb les exigències de la tècnica a emprar. Tall, ajust i col·locació de l'aïllament amb fixacions mecàniques. Neteja i preparació de la superfície en la què ha d'aplicar-se la impermeabilització. Col·locació de la impermeabilització.
Criteri d'amidament de projecte: Superfície mesurada segons documentació gràfica de Projecte.
Criteri de mesura d'obra: Es mesurarà la superfície realment executada segons especificacions de Projecte.

| Codi | Ut | Descripció | Rendiment | Preu | Import |
|---|---|---|---|---|---|
| mt16lri030m | m² | Panell rígid de llana de roca hidrofugada, Ixxo "ISOVER", segons UNE-EN 13162, revestit per una de les seves cares amb oxiasfalt i film de polipropilè termofusible, de 40 mm d'espessor, resistència tèrmica 1 m²K/W, conductivitat tèrmica 0,039 W/(mK). (material) | 1.050 | 14.10 | 14.81 |
| mt16aaa020ag | U | Fixació mecànica per plafons aïllants de llana mineral, col·locats directament sobre la superfície suport. (material) | 5.000 | 0.20 | 1.00 |
| mt14lga010ec | m² | Làmina de betum modificat amb elastòmer SBS, LBM(SBS)-50/G-FP, de 3,5 mm d'espessor, massa nominal 5 kg/m², amb armadura de feltre de polièster reforçat i estabilitzat de 150 g/m², amb autoprotecció mineral de color verd. Segons UNE-EN 13707. (material) | 1.100 | 8.24 | 9.06 |
| mo054 | h | Oficial 1ª muntador d'aïllaments. (mà d'obra) | 0.131 | 24.57 | 3.22 |
| mo101 | h | Ajudant muntador d'aïllaments. (mà d'obra) | 0.131 | 21.14 | 2.77 |
| mo029 | h | Oficial 1ª aplicador de làmines impermeabilitzants. (mà d'obra) | 0.105 | 23.78 | 2.50 |
| mo067 | h | Ajudant aplicador de làmines impermeabilitzants. (mà d'obra) | 0.105 | 21.14 | 2.22 |
| % | % | Costos directes complementaris | 2 % | 35.58 | 0.71 |
|  |  | Costos directes |  |  | 36.29 |
