# Rehabilitació energètica de coberta plana no transitable

- Propietat de l'arxiu: CYPE INGENIEROS, S.A.
- Format: FIEBDC-3/2002
- Divisa: EUR
- Costos indirectes: 3.00 %
- IVA: 21.00 %

**ZHA012** m² Rehabilitació energètica de coberta plana no transitable, mitjançant la incorporació d'aïllament termoacústic per l'exterior de la coberta, format per panell rígid de llana de roca soldable Hardrock 393 "ROCKWOOL", segons UNE-EN 13162, acabat superiorment amb una capa de major densitat i alta duresa superficial, revestida amb betúm oxiasfàltic, de 70 mm d'espessor, fixat mecànicament al suport; capa de protecció i impermeabilització monocapa adherida, mitjançant làmina de betum modificat amb plastòmer APP, LBM(APP)-50/G-FP, amb autoprotecció mineral.
Rehabilitació energètica de coberta plana no transitable, una vegada sanejat i reparat el suport, mitjançant la incorporació d'aïllament termoacústic per l'exterior de la coberta, format per panell rígid de llana de roca soldable Hardrock 393 "ROCKWOOL", segons UNE-EN 13162, acabat superiorment amb una capa de major densitat i alta duresa superficial, revestida amb betúm oxiasfàltic, de 70 mm d'espessor, resistència tèrmica 1,75 m²K/W, conductivitat tèrmica 0,039 W/(mK), fixat mecànicament al suport; capa de protecció i impermeabilització monocapa adherida, mitjançant làmina de betum modificat amb plastòmer APP, LBM(APP)-50/G-FP, amb armadura de feltre de polièster reforçat i estabilitzat de 150 g/m², amb autoprotecció mineral de color vermell. Inclús replanteig, talls, resolució de ponts tèrmics, fixacions i neteja.
Inclou: Revisió de la superfície de suport en la que es realitza la fixació de l'aïllament d'acord amb les exigències de la tècnica a emprar. Tall, ajust i col·locació de l'aïllament amb fixacions mecàniques. Neteja i preparació de la superfície en la què ha d'aplicar-se la impermeabilització. Col·locació de la impermeabilització.
Criteri d'amidament de projecte: Superfície mesurada segons documentació gràfica de Projecte.
Criteri de mesura d'obra: Es mesurarà la superfície realment executada segons especificacions de Projecte.

| Codi | Ut | Descripció | Rendiment | Preu | Import |
|---|---|---|---|---|---|
| mt16lrw021da | m² | Panell rígid de llana de roca soldable Hardrock 393 "ROCKWOOL", segons UNE-EN 13162, acabat superiorment amb una capa de major densitat i alta duresa superficial, revestida amb betúm oxiasfàltic, de 70 mm d'espessor, resistència tèrmica 1,75 m²K/W, conductivitat tèrmica 0,039 W/(mK), densitat 175 kg/m³, calor específic 840 J/kgK i factor de resistència a la difusió del vapor d'aigua 1,4. (material) | 1.050 | 25.14 | 26.40 |
| mt16aaa020ag | U | Fixació mecànica per plafons aïllants de llana mineral, col·locats directament sobre la superfície suport. (material) | 5.000 | 0.20 | 1.00 |
| mt14lga040m | m² | Làmina de betum modificat amb plastòmer APP, LBM(APP)-50/G-FP, de 3,5 mm d'espessor, massa nominal 5 kg/m², amb armadura de feltre de polièster reforçat i estabilitzat de 150 g/m², amb autoprotecció mineral de color vermell. Segons UNE-EN 13707. (material) | 1.100 | 6.41 | 7.05 |
| mo054 | h | Oficial 1ª muntador d'aïllaments. (mà d'obra) | 0.131 | 24.57 | 3.22 |
| mo101 | h | Ajudant muntador d'aïllaments. (mà d'obra) | 0.131 | 21.14 | 2.77 |
| mo029 | h | Oficial 1ª aplicador de làmines impermeabilitzants. (mà d'obra) | 0.105 | 23.78 | 2.50 |
| mo067 | h | Ajudant aplicador de làmines impermeabilitzants. (mà d'obra) | 0.105 | 21.14 | 2.22 |
| % | % | Costos directes complementaris | 2 % | 45.16 | 0.90 |
|  |  | Costos directes |  |  | 46.06 |
