# Rehabilitació energètica de fals sostre. Sistema "ISOVER"

- Propietat de l'arxiu: CYPE Ingenieros S.A.
- Format: FIEBDC-3/2016
- Programa: Generador de preus de la construcció. CYPE Ingenieros, S.A.
- Data: 06/06/2025
- Divisa: EUR
- Costos indirectes: 3 %
- IVA: 21 %

## Z Rehabilitació energètica

### ZH Tancaments horitzontals: addició d'aïllament tèrmic

#### ZHF Sistemes d'aïllament per l'interior, sobre fals sostre

**ZHF020** m² Rehabilitació energètica de fals sostre. Sistema "ISOVER".
Rehabilitació energètica de fals sostre. Sistema "ISOVER". AÏLLAMENT TERMOACÚSTIC: manta lleugera de llana mineral Arena, d'alta densitat, Arena Confort "ISOVER", segons UNE-EN 13162, revestit per una de les seves cares amb un vel de vidre de color negre, de 25 mm d'espessor, resistència tèrmica 0,65 m²K/W, conductivitat tèrmica 0,037 W/(mK); FALS SOSTRE: fals sostre continu suspès llis (12,5+27+27), constituït per: estructura metàl·lica d'acer galvanitzat de mestres primàries 60/27 mm amb una modulació de 1000 mm i suspeses del sostre o element suport amb penjats combinats cada 900 mm, i mestres secundàries fixades perpendicularment a les primàries amb connectors tipus cavalló amb una modulació de 500 mm i una capa de plaques de guix laminat A / UNE-EN 520 - 1200 / longitud / 12,5 / amb les vores longitudinals afinades; REVESTIMENT: dues mans de pintura plàstica, color blanc, acabat mat, textura llisa, (rendiment: 0,1 l/m² cada mà); prèvia aplicació d'una mà d'emprimació a base de copolímers acrílics en suspensió aquosa. Inclús banda autoadhesiva desolidaritzant, perfils en U, d'acer galvanitzat, de 30 mm, fixacions per a l'ancoratge dels perfils, cargols per a la fixació de les plaques, pasta de segellament, cinta microperforada de paper i accessoris de muntatge.
Criteri de valoració econòmica: El preu inclou les ajudes de paleta per a instal·lacions.
Inclou: Replanteig dels eixos de l'estructura metàl·lica. Col·locació de la banda acústica. Anivellació i col·fixació dels perfils perimetrals. Senyalització dels punts d'ancoratge al forjat o element de suport. Anivellació i suspensió dels perfils primaris i secundaris de l'estructura. Tall de les plaques. Fixació de les plaques. Tall, ajust i col·locació de l'aïllament. Rebut de cèrcols, instal·lacions i mecanismes. Tractament de junts. Neteja de la superfície a pintar. Aplicació de la mà de fons. Aplicació de dues mans d'acabat.
Criteri d'amidament de projecte: Superfície mesurada segons documentació gràfica de Projecte.
Criteri de mesura d'obra: Es mesurarà la superfície realment executada segons especificacions de Projecte.

| Codi | Ut | Descripció | Rendiment | Preu | Import |
|---|---|---|---|---|---|
| mt16lvi020i | m² | Manta lleugera de llana mineral Arena, d'alta densitat, Arena Confort "ISOVER", segons UNE-EN 13162, revestit per una de les seves cares amb un vel de vidre de color negre, de 25 mm d'espessor, resistència tèrmica 0,65 m²K/W, conductivitat tèrmica 0,037 W/(mK), Euroclasse A2-s1, d0 de reacció al foc segons UNE-EN 13501-1, capacitat d'absorció d'aigua a curt termini <=1 kg/m² i factor de resistència a la difusió del vapor d'aigua 1. (material) | 1.05 | 6.55 | 6.878 |
| mt12psg160a | m | Perfil en U, d'acer galvanitzat, de 30 mm. (material) | 0.4 | 0.86 | 0.344 |
| mt12psg220 | U | Fixació composta per tac i cargol 5x27. (material) | 2 | 0.06 | 0.120 |
| mt12psg210a | U | Penjat per a falsos sostres suspesos. (material) | 1.2 | 0.33 | 0.396 |
| mt12psg210b | U | Segur per a la fixació del penjant, en falsos sostres suspesos. (material) | 1.2 | 0.04 | 0.048 |
| mt12psg210c | U | Connexió superior per fixar la vareta al penjant, en falsos sostres suspesos. (material) | 1.2 | 0.57 | 0.684 |
| mt12psg190 | U | Barnilla de penjament. (material) | 1.2 | 0.38 | 0.456 |
| mt12psg050c | m | Mestra 60/27 de xapa d'acer galvanitzat, de 60 mm d'amplada, segons UNE-EN 14195. (material) | 3.2 | 0.84 | 2.688 |
| mt12pek020la | U | Connector, per a mestra 60/27. (material) | 0.6 | 0.2 | 0.120 |
| mt12pek020da | U | Connector tipus cavalló, per a mestra 60/27. (material) | 2.3 | 0.23 | 0.529 |
| mt12psg010a | m² | Placa de guix laminat A / UNE-EN 520 - 1200 / longitud / 12,5 / amb les vores longitudinals afinades. (material) | 1 | 4.22 | 4.220 |
| mt12psg081c | U | Cargol autoperforant 3,5x25 mm. (material) | 17 | 0.01 | 0.170 |
| mt12psg041b | m | Banda autoadhesiva desolidaritzant d'escuma de poliuretà de cel·les tancades, de 3,2 mm d'espessor i 50 mm d'amplada, resistència tèrmica 0,10 m²K/W, conductivitat tèrmica 0,032 W/(mK). (material) | 0.4 | 0.24 | 0.096 |
| mt12psg030a | kg | Pasta de segellament, segons UNE-EN 13963. (material) | 0.3 | 0.99 | 0.297 |
| mt12psg040a | m | Cinta microperforada de paper, segons UNE-EN 13963. (material) | 0.45 | 0.04 | 0.018 |
| mt27pfp010b | l | Emprimació, a base de copolímers acrílics en suspensió aquosa, per afavorir la cohesió de suports poc consistents i l'adherència de pintures. (material) | 0.125 | 4.27 | 0.534 |
| mt27pir010a | l | Pintura plàstica ecològica per a interior, a base de copolímers acrílics en dispersió aquosa, diòxid de titani i pigments estenedors seleccionats, color blanc, acabat mat, textura llisa, de gran resistència al frec humit, permeable al vapor d'aigua, transpirable i resistent als raigs UV, per a aplicar amb brotxa, corró o pistola. (material) | 0.2 | 4.44 | 0.888 |
| mo011 | h | Oficial 1ª muntador. (mà d'obra) | 0.404 | 30.63 | 12.375 |
| mo080 | h | Ajudant muntador. (mà d'obra) | 0.174 | 26.39 | 4.592 |
| mo054 | h | Oficial 1ª muntador d'aïllaments. (mà d'obra) | 0.092 | 30.63 | 2.818 |
| mo101 | h | Ajudant muntador d'aïllaments. (mà d'obra) | 0.092 | 26.39 | 2.428 |
| mo038 | h | Oficial 1ª pintor. (mà d'obra) | 0.203 | 29.67 | 6.023 |
| mo076 | h | Ajudant pintor. (mà d'obra) | 0.024 | 26.39 | 0.633 |
| % | % | Costos directes complementaris | 2 % | 47.355 | 0.947 |
|  |  | Costos directes |  |  | 48.302 |

Residus:
- col·locació: mt16lvi020i; factor de residu 0.048
- col·locació: mt12psg160a Perfil en U, d'acer galvanitzat, de 30 mm; factor de residu 0.0188
- col·locació: mt12psg190 Barnilla de penjament; factor de residu 0.02
- col·locació: mt12psg050c Mestra 60/27 de xapa d'acer galvanitzat, de 60 mm d'amplada, segons UNE-EN 14195; factor de residu 0.0188
- col·locació: mt12pek020la Connector, per a mestra 60/27; factor de residu 0.02
- col·locació: mt12pek020da Connector tipus cavalló, per a mestra 60/27; factor de residu 0.02
- col·locació: mt12psg010a Placa de guix laminat A / UNE-EN 520 - 1200 / longitud / 12,5 / amb les vores longitudinals afinades; factor de residu 0.018
- col·locació: mt12psg081c Cargol autoperforant 3,5x25 mm; factor de residu 0.00533333
- col·locació: mt12psg041b; factor de residu 0.06
- col·locació: mt12psg030a Pasta de segellament, segons UNE-EN 13963; factor de residu 0.03
- col·locació: mt12psg040a Cinta microperforada de paper, segons UNE-EN 13963; factor de residu 0.0440299
- col·locació: mt27pfp010b; factor de residu 0.06
- col·locació: mt27pir010a; factor de residu 0.055

## Recursos

**mt16lvi020i** m² Manta lleugera de llana mineral Arena
Dades tècniques: Cost energètic 41.405 MJ; Emissió de CO2 2.025 kg; Codi LER 17 06 04; Massa de l'element 1 kg; Volum 0.001667 m3
Residus:
- embalatge: re170203 Plàstic. (component de residu); rendiment 0.024 kg; Codi LER 17 02 03; Massa de l'element 1 kg; Volum 0.001667 m3

**mt12psg160a** m Perfil en U, d'acer galvanitzat, de 30 mm
Dades tècniques: Cost energètic 46.887 MJ; Emissió de CO2 1.442 kg; Codi LER 17 04 05; Massa de l'element 0.35 kg; Volum 0.000167 m3
Residus:
- embalatge: re170203 Plàstic; rendiment 0.005 kg

**mt12psg210a** U Penjat per a falsos sostres suspesos
Dades tècniques: Cost energètic 5.663 MJ; Emissió de CO2 0.421 kg
Residus:
- embalatge: re150101 Envasos de paper i cartró. (component de residu); rendiment 0.09 kg; Codi LER 15 01 01; Massa de l'element 1 kg; Volum 0.001333 m3
- embalatge: re170203 Plàstic; rendiment 0.045 kg

**mt12psg190** U Barnilla de penjament
Dades tècniques: Cost energètic 6.640 MJ; Emissió de CO2 0.291 kg; Codi LER 17 04 05; Massa de l'element 0.3 kg; Volum 0.000143 m3
Residus:
- embalatge: re170203 Plàstic; rendiment 0.025 kg

**mt12psg050c** m Mestra 60/27 de xapa d'acer galvanitzat, de 60 mm d'amplada, segons UNE-EN 14195
Dades tècniques: Cost energètic 70.752 MJ; Emissió de CO2 2.171 kg; Codi LER 17 04 05; Massa de l'element 0.53 kg; Volum 0.000252 m3
Residus:
- embalatge: re170203 Plàstic; rendiment 0.005 kg

**mt12pek020la** U Connector, per a mestra 60/27
Dades tècniques: Cost energètic 3.687 MJ; Emissió de CO2 0.172 kg; Codi LER 17 04 05; Massa de l'element 0.09 kg; Volum 0.000043 m3
Residus:
- embalatge: re170203 Plàstic; rendiment 0.025 kg

**mt12pek020da** U Connector tipus cavalló, per a mestra 60/27
Dades tècniques: Cost energètic 3.969 MJ; Emissió de CO2 0.183 kg; Codi LER 17 04 05; Massa de l'element 0.11 kg; Volum 0.000052 m3
Residus:
- embalatge: re170203 Plàstic; rendiment 0.025 kg

**mt12psg010a** m² Placa de guix laminat A / UNE-EN 520 - 1200 / longitud / 12,5 / amb les vores longitudinals afinades
Dades tècniques: Cost energètic 282.157 MJ; Emissió de CO2 4.204 kg; Codi LER 17 08 02; Massa de l'element 10.73 kg; Volum 0.01073 m3
Residus:
- embalatge: re170203 Plàstic; rendiment 0.004 kg

**mt12psg081c** U Cargol autoperforant 3,5x25 mm
Dades tècniques: Cost energètic 0.022 MJ; Emissió de CO2 0.002 kg; Codi LER 17 04 05; Massa de l'element 0.0015 kg
Residus:
- embalatge: re150101 Envasos de paper i cartró; rendiment 0.001 kg

**mt12psg041b** m Banda autoadhesiva desolidaritzant d'escuma de poliuretà de cel·les tancades
Dades tècniques: Cost energètic 1.712 MJ; Emissió de CO2 0.083 kg; Codi LER 17 06 04; Massa de l'element 0.0112 kg; Volum 0.000019 m3
Residus:
- embalatge: re170203 Plàstic; rendiment 0.001 kg

**mt12psg030a** kg Pasta de segellament, segons UNE-EN 13963
Dades tècniques: Cost energètic 12.798 MJ; Emissió de CO2 0.436 kg; Codi LER 17 08 02; Massa de l'element 1 kg; Volum 0.001 m3
Residus:
- embalatge: re170203 Plàstic; rendiment 0.02 kg

**mt12psg040a** m Cinta microperforada de paper, segons UNE-EN 13963
Dades tècniques: Cost energètic 0.004 MJ; Emissió de CO2 0.006 kg; Codi LER 20 01 01; Massa de l'element 0.0067 kg; Volum 0.000009 m3

**mt27pfp010b** l Emprimació, a base de copolímers acrílics en suspensió aquosa
Dades tècniques: Cost energètic 78.084 MJ; Emissió de CO2 2.967 kg; Codi LER 17 09 04; Massa de l'element 1.03 kg; Volum 0.000687 m3
Residus:
- embalatge: re150104 Envasos metàl·lics. (component de residu); rendiment 0.042 kg; Codi LER 15 01 04; Massa de l'element 1 kg; Volum 0.001667 m3

**mt27pir010a** l Pintura plàstica ecològica per a interior
Dades tècniques: Cost energètic 26.811 MJ; Emissió de CO2 1.369 kg; Codi LER 08 01 11; Massa de l'element 1.48 kg; Volum 0.001644 m3
Residus:
- embalatge: re170203 Plàstic; rendiment 0.023 kg
