# Rehabilitació energètica de façana, amb aïllament tèrmic i revestiment exterior de façana ventilada amb peces alveolars encadellades de gran format de ceràmica extruida

- Propietat de l'arxiu: CYPE Ingenieros S.A.
- Format: FIEBDC-3/2016
- Programa: Generador de preus de la construcció. CYPE Ingenieros, S.A.
- Data: 14/06/2024
- Divisa: EUR
- Costos indirectes: 3 %
- IVA: 21 %

## Z Rehabilitació energètica

### ZV Tancaments verticals: façanes ventilades

#### ZVG Façanes ventilades ceràmiques

**ZVG100** m² Rehabilitació energètica de façana, amb aïllament tèrmic i revestiment exterior de façana ventilada amb peces alveolars encadellades de gran format de ceràmica extruida.
Rehabilitació energètica de façana. AÏLLAMENT TÈRMIC: panell de llana mineral, segons UNE-EN 13162, de 40 mm d'espessor, revestit per una de les seves cares amb un vel negre, resistència tèrmica 1,25 m²K/W, conductivitat tèrmica 0,032 W/(mK), col·locat a topall, amb fixacions mecàniques sobre façana existent; REVESTIMENT EXTERIOR DE FAÇANA VENTILADA: amb peces alveolars encadellades de gran format de ceràmica extruida, acabat natural, de 300x1200x17 mm, capacitat d'absorció d'aigua 3%<=E<6%, grup BIIa, segons UNE-EN 14411; col·locació en posició horitzontal mitjançant el sistema de fixació oculta amb grapes, sobre subestructura de suport d'aliatge d'alumini EN AW-6060, amb tractament tèrmic T6. Inclús cinta autoadhesiva per al segellat de junts entre panells aïllants i tirafons i ancoratges mecànics d'expansió d'acer inoxidable A2, per a la fixació de la subestructura suport.
Criteri de valoració econòmica: El preu no inclou la preparació de la superfície suport.
Inclou: Replanteig de l'aïllament. Tall i preparació de l'aïllament. Fixació de l'aïllament. Replanteig de les juntes de dilatació i draps de treball. Replanteig de l'especejament del revestiment i dels punts d'ancoratge de la subestructura suport. Fixació de la subestructura suport al full principal i al forjat. Preparació del revestiment. Aplomat, anivellament i alineació del revestiment. Fixació definitiva del revestiment a la subestructura suport. Realització de tots els treballs necessaris per a la resolució dels buits. Resolució de punts singulars. Neteja final del parament.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt16lva070b | m² | Panell de llana mineral, segons UNE-EN 13162, de 40 mm d'espessor, revestit per una de les seves cares amb un vel negre, resistència tèrmica 1,25 m²K/W, conductivitat tèrmica 0,032 W/(mK), Euroclasse A1 de reacció al foc segons UNE-EN 13501-1, capacitat d'absorció d'aigua a curt termini <=1 kg/m² i factor de resistència a la difusió del vapor d'aigua 1. (material) | 1.05 | 9.89 | 10.385 |
| mt16aaa020ab | U | Fixació mecànica per plafons aïllants de llana mineral, col·locats directament sobre la superfície suport. (material) | 4 | 0.2 | 0.800 |
| mt16aaa030 | m | Cinta autoadhesiva per closa de juntes. (material) | 0.44 | 0.3 | 0.132 |
| mt12pcm010ab | m² | Peces alveolars encadellades de gran format de ceràmica extruida, amb ranures en el dors per a fixació oculta, acabat natural, de 300x1200x17 mm, capacitat d'absorció d'aigua 3%<=E<6%, grup BIIa, segons UNE-EN 14411; amb el preu incrementat el 5% en concepte de peces especials per a la resolució de punts singulars. (material) | 1 | 44.6 | 44.600 |
| mt12pcm015a | m² | Subestructura suport per a la sustentació d'el revestiment exterior, amb peces alveolars encadellades de gran format de ceràmica extruida, formada per: perfils verticals en T, d'alumini extrudit d'aliatge 6060 amb tractament tèrmic T6, esquadres de càrrega i esquadres de recolzament, i grapes; amb cargols autotaladrants d'acer inoxidable A2 per a la fixació de les grapes als perfils verticals i dels perfils verticals a les esquadres, tirafons d'acer inoxidable A2 i tacs de niló per a la fixació dels perfils al full principal i ancoratges mecànics d'expansió, d'acer inoxidable A2 per a la fixació dels perfils al forjat. (material) | 1 | 14.36 | 14.360 |
| mo054 | h | Oficial 1ª muntador d'aïllaments. (mà d'obra) | 0.166 | 29.34 | 4.870 |
| mo101 | h | Ajudant muntador d'aïllaments. (mà d'obra) | 0.166 | 25.28 | 4.196 |
| mo052 | h | Oficial 1ª muntador de sistemes de façanes prefabricades. (mà d'obra) | 1.173 | 29.34 | 34.416 |
| mo099 | h | Ajudant muntador de sistemes de façanes prefabricades. (mà d'obra) | 1.173 | 25.28 | 29.653 |
| % | % | Costos directes complementaris | 3 % | 143.412 | 4.302 |
|  |  | Costos directes |  |  | 147.714 |

Residus:
- col·locació: mt16lva070b; factor de residu 0.0472725
- col·locació: mt16aaa030 Cinta autoadhesiva per closa de juntes; factor de residu 0.07
- col·locació: mt12pcm010ab; factor de residu 0.0267436
- col·locació: mt12pcm015a; factor de residu 0.048

## Recursos

**mt16lva070b** m² Panell de llana mineral
Dades tècniques: Cost energètic 64.882 MJ; Emissió de CO2 3.173 kg; Codi LER 17 06 04; Massa de l'element 1.6 kg; Volum 0.002667 m3
Residus:
- embalatge: re170203 Plàstic. (component de residu); rendiment 0.024 kg; Codi LER 17 02 03; Massa de l'element 1 kg; Volum 0.001667 m3

**mt16aaa020ab** U Fixació mecànica per plafons aïllants de llana mineral, col·locats directament sobre la superfície suport
Dades tècniques: Cost energètic 0.233 MJ; Emissió de CO2 0.071 kg
Residus:
- embalatge: re150101 Envasos de paper i cartró. (component de residu); rendiment 0.072 kg; Codi LER 15 01 01; Massa de l'element 1 kg; Volum 0.001333 m3

**mt16aaa030** m Cinta autoadhesiva per closa de juntes
Dades tècniques: Cost energètic 0.339 MJ; Emissió de CO2 0.017 kg; Codi LER 17 06 04; Massa de l'element 0.0025 kg; Volum 0.000004 m3
Residus:
- embalatge: re170203 Plàstic; rendiment 0.001 kg

**mt12pcm010ab** m² Peces alveolars encadellades de gran format de ceràmica extruida
Dades tècniques: Cost energètic 330.310 MJ; Emissió de CO2 20.838 kg; Codi LER 17 01 03; Massa de l'element 39.1 kg; Volum 0.03128 m3
Residus:
- embalatge: re150101 Envasos de paper i cartró; rendiment 0.195 kg
- embalatge: re170201 Fusta. (component de residu); rendiment 0.027 kg; Codi LER 17 02 01; Massa de l'element 1 kg; Volum 0.000909 m3

**mt12pcm015a** m² Subestructura suport per a la sustentació d'el revestiment exterior
Dades tècniques: Cost energètic 337.303 MJ; Emissió de CO2 24.792 kg; Codi LER 17 04 02; Massa de l'element 3 kg; Volum 0.002 m3
Residus:
- embalatge: re170203 Plàstic; rendiment 0.015 kg
