# Dipòsit d'infiltració amb mòduls de drenatge de polipropilè

- Propietat de l'arxiu: CYPE INGENIEROS, S.A.
- Format: FIEBDC-3/2002
- Divisa: EUR
- Costos indirectes: 3.00 %
- IVA: 21.00 %

## A Condicionament del terreny

### AU Drenatges

#### AUD Dipòsits

**AUD010** m³ Dipòsit d'infiltració amb mòduls de drenatge de polipropilè.
Dipòsit d'infiltració per a l'acumulació temporal d'aigües pluvials, format per mòduls rectangulars de drenatge de polipropilè amb estructura tridimensional buida, amb un percentatge de buits del 95%, de 400x450x680 mm, resistència a compressió 20 t/m², capacitat de drenatge horitzontal 690 l/(m²·min), revestits amb geotèxtil de polipropilè, (120 g/m²).
Criteri de valoració econòmica: El preu no inclou l'excavació ni el reblert.
Inclou: Replanteig. Col·locació del geotèxtil. Col·locació dels mòduls.
Criteri d'amidament de projecte: Volum mesurat segons documentació gràfica de Projecte.
Criteri de mesura d'obra: Es mesurarà el volum realment executat segons especificacions de Projecte.

| Codi | Ut | Descripció | Rendiment | Preu | Import |
|---|---|---|---|---|---|
| mt11cun150aa | U | Mòdul rectangular de drenatge de polipropilè amb estructura tridimensional buida, amb un percentatge de buits del 95%, de 400x450x680 mm, resistència a compressió 20 t/m², capacitat de drenatge horitzontal 690 l/(m²·min). (material) | 8.160 | 21.97 | 179.28 |
| mt14gso030aaae | m² | Geotèxtil no teixit sintètic, termosoldat, de polipropilè, amb una resistència a la tracció longitudinal de 8 kN/m, una resistència a la tracció transversal de 10,1 kN/m, una obertura de con a l'assaig de perforació dinàmica segons UNE-EN ISO 13433 inferior a 40 mm, resistència CBR a punxonament 0,3 kN i una massa superficial de 120 g/m², segons UNE-EN 13252. (material) | 6.600 | 1.06 | 7.00 |
| mo041 | h | Oficial 1ª construcció d'obra civil. (mà d'obra) | 0.106 | 29.67 | 3.15 |
| mo087 | h | Ajudant construcció d'obra civil. (mà d'obra) | 0.106 | 26.39 | 2.80 |
| % | % | Costos directes complementaris | 2 % | 192.23 | 3.84 |
|  |  | Costos directes |  |  | 196.07 |
