# Sistema aeri d'ancoratge per a subjecció d'arbre

- Propietat de l'arxiu: CYPE INGENIEROS, S.A.
- Format: FIEBDC-3/2002
- Divisa: EUR
- Costos indirectes: 3.00 %
- IVA: 21.00 %

## J Jardineria

### JD Sistemes de drenatge, subjecció i protecció

#### JDS Sistemes d'ancoratge

**JDS020** U Sistema aeri d'ancoratge per a subjecció d'arbre.
Sistema aeri d'ancoratge per a subjecció d'arbre amb diàmetre de tronc menor de 10 cm, format per tres cables d'acer galvanitzat, de 3,5 m de longitud, amb tensor de trinquet en un dels seus extrems i ancoratge per encastar en el terreny en l'altre extrem i tres jocs de cables d'acer, de 5 m de longitud, amb eslinga i maneguet de neoprè per subjectar el tronc de l'arbre des d'aquest extrem i tibar-lo mitjançant el trinquet que incorpora el cable que queda encastat en el terreny.
Inclou: Col·locació del sistema d'ancoratge. Subjecció del sistema al tronc de l'arbre. Tesat.
Criteri d'amidament de projecte: Nombre d'unitats previstes, segons documentació gràfica de Projecte.
Criteri de mesura d'obra: Es mesurarà el nombre d'unitats realment executades segons especificacions de Projecte.

| Codi | Ut | Descripció | Rendiment | Preu | Import |
|---|---|---|---|---|---|
| mt48adp020a | U | Kit d'ancoratge per a subjecció d'arbre, amb diàmetre de tronc menor de 10 cm, compost per tres cables d'acer galvanitzat, de 3,5 m de longitud, amb tensor de trinquet en un dels seus extrems i ancoratge per encastar en el terreny en l'altre extrem i tres jocs de cables d'acer, de 5 m de longitud, amb eslinga i maneguet de neoprè. (material) | 1.000 | 37.93 | 37.93 |
| mo040 | h | Oficial 1ª jardiner. (mà d'obra) | 0.264 | 28.42 | 7.50 |
| mo115 | h | Peó jardiner. (mà d'obra) | 1.583 | 23.81 | 37.69 |
| % | % | Costos directes complementaris | 2 % | 83.12 | 1.66 |
|  |  | Costos directes |  |  | 84.78 |
