# Vora de rolls de fusta

- Propietat de l'arxiu: CYPE INGENIEROS, S.A.
- Format: FIEBDC-3/2002
- Divisa: EUR
- Costos indirectes: 3.00 %
- IVA: 21.00 %

## M Ferms i paviments urbans

### ML Vores i límits de paviments

#### MLD Vores

**MLD040** m Vora de rolls de fusta.
Formació de vora i límit de paviment mitjançant rolls tornejats, de fusta de pi, de 8 cm de diàmetre, col·locats horitzontalment sobre el terreny. Inclús replanteig, excavació manual del terreny, selecció i tall de rolls, replé i compactació del terreny contigu a la vora ja col·locada i eliminació i neteja del material sobrant.
Inclou: Replanteig. Excavació i preparació del terreny. Presentació, aplomat i anivellació. Reomplert de la rasa i compactació del terreny. Eliminació i neteja del material sobrant.
Criteri d'amidament de projecte: Longitud mesurada segons documentació gràfica de Projecte.
Criteri de mesura d'obra: Es mesurarà la longitud realment executada segons especificacions de Projecte.

| Codi | Ut | Descripció | Rendiment | Preu | Import |
|---|---|---|---|---|---|
| mt18bma030a | U | Roll tornejat de fusta de pi tractada en autoclau amb sals hidrosolubles, amb classe d'ús 4 segons UNE-EN 335, de 8 cm de diàmetre i 2 m de longitud. (material) | 0.600 | 5.47 | 3.28 |
| mo087 | h | Ajudant construcció d'obra civil. (mà d'obra) | 0.396 | 25.28 | 10.01 |
| % | % | Costos directes complementaris | 2 % | 13.29 | 0.27 |
|  |  | Costos directes |  |  | 13.56 |
