# Porta d'accés en tancat de recinte per a gossos

- Propietat de l'arxiu: CYPE INGENIEROS, S.A.
- Format: FIEBDC-3/2002
- Divisa: EUR
- Costos indirectes: 3.00 %
- IVA: 21.00 %

## T Equipament urbà

### TM Mobiliari urbà

#### TMS Mobiliari caní

**TMS040** U Porta d'accés en tancat de recinte per a gossos.
Porta d'accés en tancat de recinte per a gossos, de fusta, de 1,00x0,80 m, amb frontisses i pestell, fixada a una superfície suport.
Criteri de valoració econòmica: El preu no inclou la superfície suport.
Inclou: Replanteig. Fixació de l'element.
Criteri d'amidament de projecte: Nombre d'unitats previstes, segons documentació gràfica de Projecte.
Criteri de mesura d'obra: Es mesurarà el nombre d'unitats realment executades segons especificacions de Projecte.

| Codi | Ut | Descripció | Rendiment | Preu | Import |
|---|---|---|---|---|---|
| mt50spl105b | U | Fixació composta per tac químic, volandera i cargol d'acer. (material) | 4.000 | 5.82 | 23.28 |
| mt52moc040a | U | Porta d'accés per a tancat de recinte per a gossos, de fusta, de 1,00x0,80 m, amb frontisses i pestell, inclús elements de fixació. (material) | 1.000 | 118.72 | 118.72 |
| op00tal010 |  | Trepant. | 1.000 | 0.00 | 0.00 |
| op00ato010 |  | Tornavís. | 1.000 | 0.00 | 0.00 |
| mo041 | h | Oficial 1ª construcció d'obra civil. (mà d'obra) | 0.396 | 28.42 | 11.25 |
| mo087 | h | Ajudant construcció d'obra civil. (mà d'obra) | 0.396 | 25.28 | 10.01 |
| % | % | Costos directes complementaris | 2 % | 163.26 | 3.27 |
|  |  | Costos directes |  |  | 166.53 |
