# Cabina de lavabo per a platja, per a minusvàlids

- Propietat de l'arxiu: CYPE INGENIEROS, S.A.
- Format: FIEBDC-3/2002
- Divisa: EUR
- Costos indirectes: 3.00 %
- IVA: 21.00 %

## T Equipament urbà

### TY Equipament per a platges

#### TYC Cabines de lavabo i vestidors

**TYC020** U Cabina de lavabo per a platja, per a minusvàlids.
Cabina de lavabo per a platja, per a minusvàlids, monobloc, autonetejable, de 2,35x2,35x2,80 m, composta de: base de perfils tubulars d'acer inoxidable, paviment de reixeta d'acer inoxidable, amb cubeta inferior autonetejable, tancament de xapa d'acer inoxidable, acabat lacat exterior en diversos colors i interior en color blanc, coberta a dues aigües realitzada amb resina de polièster reforçada amb fibra de vidre, testimonis lluminosos exteriors de lliure, ocupat i fora de servei, pany electromagnètic en porta d'accés, detector de presència a l'interior, alarma acústica, llum artificial col·locada en fals sostre i ventilació forçada mitjançant extractor d'aire. Inclús descàrrega, anivellat del conjunt i connexió a les connexions de servei d'electricitat, fontaneria i sanejament.
Inclou: Descàrrega de la cabina. Replanteig. Anivellació. Instal·lació dels components. Connexionat de les instal·lacions.
Criteri d'amidament de projecte: Nombre d'unitats previstes, segons documentació gràfica de Projecte.
Criteri de mesura d'obra: Es mesurarà el nombre d'unitats realment executades segons especificacions de Projecte.

| Codi | Ut | Descripció | Rendiment | Preu | Import |
|---|---|---|---|---|---|
| mt52dlv060 | U | Cabina de lavabo per a platja, per a minusvàlids, monobloc, autonetejable, de 2,35x2,35x2,80 m, composta de: base de perfils tubulars d'acer inoxidable, paviment de reixeta d'acer inoxidable, amb cubeta inferior autonetejable, tancament de xapa d'acer inoxidable, acabat lacat exterior en diversos colors i interior en color blanc, coberta a dues aigües realitzada amb resina de polièster reforçada amb fibra de vidre, testimonis lluminosos exteriors de lliure, ocupat i fora de servei, pany electromagnètic en porta d'accés, detector de presència a l'interior, alarma acústica, llum artificial col·locada en fals sostre i ventilació forçada mitjançant extractor d'aire. Inclús equipament interior antivandàlic, d'acer inoxidable, que permet l'ús per persones minusvàlides, format per: inodor autonetejable, lavabo encastat en paret amb subministrament d'aigua mitjançant cèl·lula fotoelèctrica, eixugamans i servei de sabó integrat en lavabo, mirall irrompible sobre lavabo, dispensador de fulles de paper higiènic, paperera encastada, rellotge programat per a limitació horària d'ús i penja-robes. (material) | 1.000 | 43624.73 | 43624.73 |
| mq04cag010b | h | Camió amb grua de fins a 10 t. (maquinària) | 1.100 | 63.96 | 70.36 |
| mo003 | h | Oficial 1ª electricista. (mà d'obra) | 7.913 | 29.34 | 232.17 |
| mo102 | h | Ajudant electricista. (mà d'obra) | 7.913 | 25.25 | 199.80 |
| mo008 | h | Oficial 1ª lampista. (mà d'obra) | 10.550 | 29.34 | 309.54 |
| mo107 | h | Ajudant lampista. (mà d'obra) | 10.550 | 25.25 | 266.39 |
| mo011 | h | Oficial 1ª muntador. (mà d'obra) | 60.663 | 29.34 | 1779.85 |
| mo080 | h | Ajudant muntador. (mà d'obra) | 60.663 | 25.28 | 1533.56 |
| % | % | Costos directes complementaris | 2 % | 48016.40 | 960.33 |
|  |  | Costos directes |  |  | 48976.73 |
